# Elektroarbeiten
Angebotsaufforderung (GAEB 90, DA83)
Eröffnung: 19.05.26 00:00
Ende der Zuschlagsfrist: 17.08.26
Währung: EUR
Auftraggeber: Autobahn GmbH des Bundes

## Elektrotechnik Altbau
Datum: 29.05.26

### Los 01 Elektroanschlüsse

*Hinweis*
Hinweis
Für die im folgenden beschriebenen Anschlussarbeiten an
bauseitigen Geräten oder Verteilungen ist das Öffnen
des Einspeisekastens bzw. des Gehäuses, das Abisolieren
und Einführen des Kabels, sowie das anschließende
Verschließen des Klemmraumes in die EP einzurechnen.
Die Anschlüsse erfolgen für bauseitige gelieferte
Geräte und vorhandene Geräte.
Alle benötigten Materialien wie Aderenthülsen,
Kabelschuhe etc. sind mit einzukalkulieren.

**01.001 Elektroanschlüsse bauseitige Geräte 5x1,5 mm²**
Elektroanschlüsse bauseitige Geräte 5 x 1,5 mm²
Elektroanschlüsse für verschiedene bauseitig gelieferte
Geräte bzw. vorhandene Geräte bis 5 x 1,5 mm²
betriebsfertig herstellen
Menge: 5,000 St

**01.002 Elektroanschlüsse bauseitige Geräte bis 5 x 2,5 mm²**
Elektroanschlüsse bauseitige Geräte bis 5 x 2,5 mm²
Elektroanschlüsse für verschiedene bauseitig gelieferte
Geräte bzw. vorhandene Geräte bis 5 x 2,5 mm²
betriebsfertig herstellen
Menge: 5,000 St

**01.003 Elektroanschlüsse bauseitige Geräte bis 7 x 2,5 mm²**
Elektroanschlüsse bauseitige Geräte bis 7 x 2,5 mm²
Elektroanschlüsse für verschiedene bauseitig gelieferte
Geräte bzw. vorhandene Geräte bis 7 x 2,5 mm²
betriebsfertig herstellen
Menge: 4,000 St

**01.004 Elektroanschlüsse bauseitige Geräte bis 5 x 4 mm²**
Elektroanschlüsse bauseitige Geräte bis 5 x 4 mm²
Elektroanschlüsse für verschiedene bauseitig gelieferte
Geräte bzw. vorhandene Geräte bis 5 x 4 mm²
betriebsfertig herstellen
Menge: 2,000 St

**01.005 Elektroanschlüsse bauseitige Geräte bis 5 x 6 mm²**
Elektroanschlüsse bauseitige Geräte 5 x 6 mm²
Elektroanschlüsse für verschiedene bauseitig gelieferte
Geräte bzw. vorhandene Geräte bis 5 x 6 mm²
betriebsfertig herstellen
Menge: 4,000 St

**01.006 Elektroanschlüsse bauseitige Geräte bis 5 x 16 mm²**
Elektroanschlüsse bauseitige Geräte 5 x 16 mm²
Elektroanschlüsse für verschiedene bauseitig gelieferte
Geräte bzw. vorhandene Geräte oder Unterverteiler bis 5
x 16 mm²
betriebsfertig herstellen
Menge: 2,000 St

**01.007 Elektroanschlüsse bauseitige Geräte bis 5 x 50 mm²**
Elektroanschlüsse bauseitige Geräte bis 5 x 50 mm²
Elektroanschlüsse für verschiedene bauseitig gelieferte
Geräte bzw. vorhandene Geräte oder Unterverteiler bis 5
x 50 mm²
betriebsfertig herstellen
Menge: 2,000 St

**01.008 Anschlüsse bauseitige Geräte Schwachstrom**
Anschlüsse bauseitige Geräte Schwachstrom
Anschlüsse für verschiedene bauseitig gelieferte Geräte
bzw. vorhandene Geräte bis 4x2x0,8 mm²
betriebsfertig herstellen
Menge: 5,000 St

**01.009 Anschlüsse bauseitiger Sonnenschutzmotoren**
Anschlüsse bauseitiger Sonnenschutzmotoren
Bauseitig gelieferte und montierte Sonnenschutzmotoren
mit bauseitiger gestellter Kupplung im Außenbereich
betriebsfertig anschließen und prüfen.
Menge: 13,000 St

**01.010 Freischalten bestehender Anlagenteile**
Freischalten von vorhandenen Anlagen bzw. Anlagenteilen
an der Niederspannungshauptverteilung, einschließlich
Messen und Sicherstellen der Spannungsfreiheit während
der gesamten Maßnahmen während der Bauzeit
Menge: 2,000 St

*Hinweis*
Messungen und Prüfungen
von vorhandenen oder zu errichtenden bauseitigen
Anlagen wie Naturwissenschaftliche Einrichtungen in
NW-Räumen, sonstige elektrischer Einrichtungen von
Klassen- und Bürobereichen, Küchenanlagen sowie
sämtlichen Tür- und elektrischen Fensteranlagen, wo das
Leitungsnetz und deren bauseitigen Komponenten in die
zu errichtende Elektroinstallation/Gebäudetechnik
integriert werden müssen.

**01.011 Messungen bestehender Stromkreise**
Messungen bestehender Stromkreise
bestehende Stromkreise für Beleuchtung, Steckdosen oder
andere Verbraucher 230V/400V
Leitungen auf Isolation gem. den gültigen Normen der
VDE aderweise durchmessen und anschließend
Betriebsmittel wenn erforderlich wieder anschließen.
Bei abzweigenden Stromkreisen ist das Auftrennen der
Verbindungs- und Abzweigdosen Bestandteil des EP.
Nach Abschluss der Messungen sind alle Verbindungen
wieder herzustellen und die Messergebnisse sind zu
protokollieren.
Menge: 5,000 St

**01.012 Messungen bestehender Stromkreise Schwachstrom**
Messungen bestehender Stromkreise
bestehende Stromkreise für Klingelanlagen, ELA Anlagen
Rufanlagen,Telefonanlagen, und anderen
Schwachstromsystemen an beiden Seiten auftrennen und
die Leitungen paarweise durchklingeln
Alle Leitungen sind paarweise zu prüfen.
Nach Abschluss der Messungen sind alle Verbindungen
wieder herzustellen und die Messergebnisse sind zu
protokollieren.
Abgerechnet wird pro gemessenem Leitungspaar
Menge: 5,000 St

**01.013 Messung an Betriebsmitteln**
Messung an Betriebsmitteln
Vorhandene und bauseitig montierte Betriebsmittel (
Drehstromsteckdosen, Beleuchtungskörper usw. )
abklemmen und entsprechend den VDE - Normen
durchmessen.
Wichtig sind hier vor allem die Messungen der
Ableitströme und der Wirksamkeit des Schutzes gegen
gefährliche Körperströme und elektrischen Schlag.
Die gemessenen Betriebsmittel sind bei einwandfreien
Messergebnissen wieder betriebsbereit anzuschließen.
Die Messergebnisse sind zu protokollieren.
Menge: 5,000 St

**01.014 Kabelverbindungsset / Schrumpfmuffe**
Kabelverbindungsset / Schrumpfmuffe
als Schraubverbindung oder auf Thermobasis
zur Verlängerung vorhandener Kabel und Leitungen,
5-adrig bis Adernquerschnitt 2,5 mm²
Menge: 2,000 St

**01.015 Kabelverbindungsset / Schrumpfmuffe**
Kabelverbindungsset / Schrumpfmuffe
als Schraubverbindung oder auf Thermobasis
zur Verlängerung vorhandener Kabel und Leitungen,
5-adrig bis Adernquerschnitt 6 mm²
Menge: 2,000 St

**01.016 Kabelverbindungsset / Schrumpfmuffe**
Kabelverbindungsset / Schrumpfmuffe
als Schraubverbindung oder auf Thermobasis
zur Verlängerung vorhandener Schwachstromleitungen
bis zu einem IY(ST)Y 4x2x0,8 mm²
Menge: 4,000 St

### Los 02 Demontagen

*Hinweis*
Hinweis Demontagearbeiten:

1) Containergestellung
Für sämtliche nachfolgend fachgerecht zu entsorgende
Materialien sind die erforderlichen
Containergestellungskosten gemäß den behördlichen
Auflagen bzw. dem Abfallbeseitigungsgesetz einschl.
An-und Abfahrt von der Baustelle in die E.P.s
einzukalkulieren.

2) Entsorgungsnachweis
Für sämtliche nachfolgend beschriebene fachgerecht zu
entsorgenden Materialien sind die gemäß den
behördlichen Auflagen erforderlichen
Entsorgungsnachweise auf Verlangen vorzulegen.
Dies ist ebenfalls in die Einheitspreise
einzukalkulieren.

**02.001 Demontage Leitungen 3 bis 5*2,5**
Demontage Leitungen
Leitungen NYM 3 bis 5 x 2,5 m² demontieren
und fachgerecht entsorgen
Menge: 150,000 m

**02.002 Demontage Leitungen 3 bis 5*1,5**
Demontage Leitungen
Leitungen NYM 3 bis 5 x 1,5 m² demontieren
und fachgerecht entsorgen
Menge: 150,000 m

**02.003 Demontage Leitungen bis 5*35mm2**
Demontage Leitungen
Leitungen NYM oder NYY bis 5 x 35 mm² demontieren
und fachgerecht entsorgen
Menge: 8,000 m

**02.004 Demontage Schwachstrom/Datenleitungen bis 4DA**
Demontage Schwachstrom/Datenleitungen
Demontage Schwachstrom-, Brandmelde-, Daten- und
sonstige Leitungen bis 0,8mm und ca. 4 Paare und
fachgerecht entsorgen
Menge: 180,000 m

**02.005 Demontage Schwachstromleitungen bis 10DA**
Demontage Schwachstromleitungen
Demontage Schwachstrom-, Brandmelde-, Daten- und
sonstige Leitungen bis 0,8mm und ca. 10Paare und
fachgerecht entsorgen
Menge: 50,000 m

**02.006 Demontage Schwachstromleitungen bis 50DA**
Demontage Schwachstromleitungen
Demontage Schwachstrom-, Brandmelde-, Daten-, und
sonstige Leitungen bis 0,8mm und ca. 50Paare
und fachgerecht entsorgen
Menge: 25,000 m

**02.007 Demontage von Wannenleuchten 1600 x 170 mm**
Demontage von Wannenleuchten
bis zu einer Größe von 1600 x 170mm, die an
verschiedenen An- und Einbausituationen befestigt
sind,Freischalten, Demontieren und der
Haustechnikabteilung zur Einlagerung übegeben.
Menge: 15,000 St

**02.008 Demontage von Aufbaustrahlern/Anbauleuchten/Wandleuchte Größe bis ca. 50x50 cm**
Demontage von Aufbaustrahlern/Anbauleuchten, Größe bis
ca. 50x50 cm  die an verschiedenen Wänden und Decken
befestigt sind, einschließlich Demontage und
fachgerechte Entsorgung einschließlich der
Leuchtmittel.
Menge: 15,000 St

**02.009 Demontage Schaltgeräte**
Demontage Schaltgeräte
Demontage vorhandener Schalter, Taster, Steckdosen,
Jalousieschalter, Schlüsselschalter, Not Aus Elemente,
Datendosen etc. einschließlich der Hohlwanddosen,
BR-Kanal Dosen etc. demontieren und fachgerecht
entsorgen.
Menge: 15,000 St

**02.010 Demontage sonstige Betriebsmittel**
Demontage von sonstigen elektrisch angeschlossenen
Betriebsmitteln wie Antennen,Aufbausteckdosen  im
Bodenbereich Fühlern, Hängeampeln, Not Aus
Einrichtungen usw.
Freischalten, demontieren und der Haustechnikabteilung
zur Einlagerung übergeben.
Menge: 2,000 St

**02.011 Demontage Abzweigkästen**
Demontage vorhandener Abzweigkästen oder Abzweigdosen
mit bis zu 10 Leitungen. Bestandteil ist das
Auseinanderklemmen der Leitungen, prüfen auf
Spannungsfreiheit und die Demontage des Kastens, sowie
das isolieren eventuell spannungsführender Leiter mit
Klemmen o.ä.und fachgerecht entsorgen
Menge: 7,000 St

**02.012 Demontage Rangierverteiler**
Demontage Rangierverteiler
Demontage vorhandener Rangierverteiler mit bis zu 30
Leitungen, die oberhalb von Verkleidungen im Bereich
der vorhandenen Betondecke/Abhangdecken installiert
sind.
 Bestandteil ist das Auseinanderklemmen der Leitungen,
prüfen auf Spannungsfreiheit und die Demontage des
Kastens, sowie das isolieren eventuell
spannungsführender Leiter mit Klemmen oder ähnlichen
und fachgerecht entsorgen
Menge: 2,000 St

**02.013 Demontage Kunstoffpanzer Rohr bis Größe EN 40**
Demontage von Kunststoffpanzer Rohr bis Größe EN 40
einschließlich aller Schellen, Befestigungen, Bögen und
sonstigem Zubehör und fachgerecht entsorgen
Menge: 10,000 St

**02.014 Demontage Kunstoffpanzer Rohr bis Größe EN 30**
Demontage von Kunststoffpanzer Rohr bis Größe EN 30
einschließlich aller Schellen, Befestigungen, Bögen und
sonstigem Zubehör und fachgerecht entsorgen
Menge: 5,000 m

**02.015 Demontage Kunststoffpanzer Rohr bis Größe EN 25**
Demontage von Kunststoffpanzer Rohr bis Größe EN 25
einschließlich aller Schellen, Befestigungen, Bögen und
sonstigem Zubehör und fachgerecht entsorgen
Menge: 8,000 m

**02.016 Beschriftung vorhandener Betriebsmittel**
Beschriftung vorhandener Betriebsmittel
vorhandene Betriebsmittel wie Schalter, Steckdosen,
Datendosen usw. gem. den örtlichen Vorgaben
beschriften.
Menge: 10,000 St

*Hinweis*
Zur Ausführung der vertraglichen Leistung werden unter
Umständen Stundenlohnarbeiten erforderlich.

Die Verrechnungssätze für die Stundenlohnarbeiten sind
dem Wettbewerb zu unterstellen. Die Bieter werden daher
aufgefordert, Verrechnungssätze (_/ Stunde)
anzubieten, in denen unaufgegliedert Lohn- und
Gehaltskosten der Baustelle einschliesslich
Aufwendungen für vermögenswirksame Leistungen, Lohn-
und Gehaltsnebenkosten der Baustelle,
Sozialkassenbeiträge und Zuschläge für Gemeinkosten
einschliesslich Winterbauumlage und Gewinn (sogenannter
Unternehmerzuschlag) enthalten sind.

Die Bieter erklären mit der rechtsverbindlichen
Unterschrift unter dem Angebot, daß die nachstehend
aufgeführten Stundenverrechnungssätze unter Beachtung
der preisrechtlichen Vorschriften und der
Vertragsbedingungen ermittelt worden sind und
unabhängig von der Anzahl der abgerechneten Stunden
gelten. Bei jeder Gruppe ist als Vordersatz die Zahl
der voraussichtlich erforderlichen Arbeitsstunden
angegeben, wobei die fiktiven Arbeitsstunden
ausschliesslich der Angebotswertung im Preisspiegel
dienen. Abgerechnet werden nur die tatsächlich
geleisteten Stundenlohnarbeiten nach den vereinbarten
Vertragsbedingungen.

Hinweis:
Welche Qualität (M/H) für die Stundenlohnarbeiten
erforderlich ist, wird durch die Bauleitung vorgegeben.
Danach erfolgt die Abrechnung.

**02.017 Monteurstunden**
Stunden für einen Elektromonteur wie vor beschrieben
zum Nachweis
Menge: 12,000 St

**02.018 Helferstunden**
Stunden für einen Elektrohelfer wie vor beschrieben zum
Nachweis
Menge: 12,000 St

### Los 03 Kabel und Leitungen

*Hinweis*
Leitungsverlegung
Folgende Leitungen und Kabel werden in vorhandenen oder
separat beschriebenen Kabeltragsystemen oder
Kabelführungssystemen verlegt bzw. eingezogen.
Die einzelnen Systeme sind in ihrer Art nicht weiter
unterteilt, der EP ist zu mitteln.
Die Kabel und Leitungen werden teilweise in
Leichtbauwänden, in Brüstungskanälen, auf Kabelbühnen
sowie im Zwischendeckenbereich, Leerrohren oder
sonstigen Tragsystemen verlegt.
Bestandteil des EP ist die komplette Verlegung,
sowie das Beschriften und beidseitige Auflegen der
Kabel und Leitungen.
Schlitzarbeiten für die Verlegung Unterputz sind
separat ausgeschrieben.

**03.001 Feuchtraum Mantelleitung NXMH 3*1,5 mm2**
Feuchtraum Mantelleitung NXMH 3*1,5mm²
Mantelleitung halogenfrei inTeillängen liefern und
komplett verlegen und anschließen, einschließlich allen
erforderlichen Klein-und Befestigungsmaterial.
Menge: 1100,000 m

**03.002 Feuchtraum Mantelleitung NXMH 3*2,5 mm2**
Feuchtraum Mantelleitung NXMH 3*2,5 mm²
Mantelleitung halogenfrei in Teillängen liefern und
komplett  verlegen und anschließen, einschließlich
allen erforderlichen Klein-und Befestigungsmaterial.
Menge: 2400,000 m

**03.003 Feuchtraum Mantelleitung NXMH 3*4 mm2**
Feuchtraum Mantelleitung NXMH 3*4 mm²
Mantelleitung halogenfrei in Teillängen liefern und
komplett  verlegen und anschließen, einschließlich
allen erforderlichen Klein-und Befestigungsmaterial.
Menge: 200,000 m

**03.004 Feuchtraum Mantelleitung NXMH 5*1,5 mm2**
Feuchtraum Mantelleitung NXMH 5*1,5 mm²
Mantelleitung halogenfrei in Teillängen liefern und
komplett verlegen und anschließen, einschließlich allen
erforderlichen Klein-und Befestigungsmaterial.
Menge: 1200,000 m

**03.005 Feuchtraum Mantelleitung NXMH 7*1,5 mm2**
Feuchtraum Mantelleitung NXMH 7*1,5 mm²
Mantelleitung halogenfrei in Teillängen liefern und
komplett verlegen und anschließen, einschließlich allen
erforderlichen Klein-und Befestigungsmaterial.
Menge: 20,000 m

**03.006 Feuchtraum Mantelleitung NXMH 5*2,5 mm2**
Feuchtraum Mantelleitung NXMH 5*2,5 mm²
Mantelleitung halogenfrei in Teillängen liefern und
komplett  verlegen und anschließen, einschließlich
allen erforderlichen Klein-und Befestigungsmaterial.
Menge: 270,000 m

**03.007 Feuchtraum Mantelleitung NXMH 5*4 mm2**
Feuchtraum Mantelleitung NXMH 5*4 mm²
Mantelleitung halogenfrei in Teillängen liefern und
komplett verlegen und anschließen, einschließlich allen
erforderlichen Klein-und Befestigungsmaterial.
Menge: 50,000 m

**03.008 Feuchtraum Mantelleitung NXMH 5*6 mm2**
Feuchtraum Mantelleitung NXMH 5*6 mm²
Mantelleitung halogenfrei in Teillängen liefern und
komplett verlegen und anschließen, einschließlich allen
erforderlichen Klein-und Befestigungsmaterial.
Menge: 100,000 m

**03.009 Feuchtraum Mantelleitung NXMH 5*16 mm2**
Feuchtraum Mantelleitung NXMH 5*16 mm²
Mantelleitung halogenfrei in Teillängen liefern,
komplett verlegen und anschließen, einschließlich allen
erforderlichen Klein-und Befestigungsmaterial.
Menge: 50,000 m

**03.010 EIB - Leitung**
EIB - Leitung
Aufbau:
Blanke, eindrähtige Kupferleiter mit 0,8 mm
Durchmesser, Aderisolation aus PVC, Aderfarben Stamm 1
a-Ader rot, b-Ader schwarz, Stamm 2 a-Ader weiß, b-Ader
gelb, a- und b-Ader eines Stammes gegenüberliegend zum
Sternvierer verseilt mit fünf Mindestverseilschlägen
pro Meter, Seelenbewicklung aus Kunststoffolie,
statischer Schirm aus kunststoffkaschierter Alu-Folie
mit Beidraht, Außenmantel aus PVC, lichtgrau (RAL 7035)
oder grün. Verwendung: Zur Verlegung auf und unter Putz
in trockenen, feuchten und nassen Räumen sowie im
Freien (bei geschützter Verlegung) in Stark- und
Schwachstromanlagen, als BUS-Leitung (EIB-Instal-
lationsbus) sowie als MSR-Leitung in Starkstromanlagen.
Die Übertragung von Meßwerten, der Einsatz in der
Prozeß- datenverarbeitung sowie die Verwendung im
Bereich der Steuer- und Regeltechnik sind die
Hauptanwendungsgebiete dieser Leitung.
Temperaturbereich
In bewegtem Zustand - 5°C bis + 70°C
In ruhendem Zustand - 30°C bis + 70°C
max. 70°C am Leiter
Elektrische Eigenschaften bei 20°C
Leiterwiderstandmax.130Ohm / km
Isolationswiderstandmind.100MOhm x km
PrüfspannungAder/Ader Ader u. Schirm gegen
Leitungsoberfläche 14KV, 5 min.KV, 1 min.

Leitung komplett in Teilstücken liefern und fachgerecht
in Schutzrohre, Kanäle und andere Leitungstrassen
einziehen und beidseitig betriebsfertig anschließen,
einschließlich allem Zubehör- Verbindungs- und
Befestigungsmaterial.
Menge: 380,000 m

**03.011 Installationsleitung IY(ST)Y2*2*0,8 mm²**
Installationsleitung IY(ST)Y2*2*0,8 mm²
halogenfrei in Teillängen liefern, komplett verlegen
und anschließen, einschließlich  erforderlichem Klein-
und Befestigungsmaterial.
Menge: 350,000 m

**03.012 Installationsleitung IY(ST)Y 4*2*0,8 mm²**
Installationsleitung IY(ST)Y 4*2*0,8 mm²
halogenfrei in Teillängen liefern, komplett verlegen
und anschließen, einschließlich  erforderlichem Klein-
und Befestigungsmaterial.
Menge: 720,000 m

**03.013 Installationsleitung IY(ST)Y 6*2*0,8 mm²**
Installationsleitung IY(ST)Y 6*2*0,8 mm²
halogenfrei in Teillängen liefern, komplett verlegen
und anschließen, einschließlich  erforderlichem Klein-
und Befestigungsmaterial.
Menge: 300,000 m

**03.014 Installationsleitung IY(ST)Y 10*2*0,8 mm²**
Installationsleitung IY(ST)Y 10*2*0,8 mm2
halogenfrei in Teillängen liefern, komplett verlegen
und anschließen, einschließlich  erforderlichem Klein-
und Befestigungsmaterial.
Menge: 60,000 m

**03.015 Jalousiekabel UV- beständig flexibel 4*1 mm²**
Jalousiekabel UV- beständig flexibel 4*1 mm²
hauptsächlich im Zwischendecken/Wänden, Außenbereich
und auf vorhandene Tragsysteme verlegen einschließlich
allen erforderlichen Klein- und Befestigungsmaterial.
Menge: 20,000 m

*Hinweis*
Brandmeldeleitung, Mantel aus Polymermischung
halogenfrei, flammwidrig nach DIN VDE 0472 Teil 804,
Schirm aus Aluminium kaschierter Kunststofffolie mit
Beidraht, Aufbau in Anlehnung VDE 0815, einschließlich
Befestigungsmaterial,
Farbe:  rot mit Aufdruck Brandmeldekabel
Verlegeart  in Trassen, Rohren und sonstigen
Tragsystemen

Typ:  J-H(ST)H
Brandmeldekabel liefern und verlegen

**03.016 Brandmeldeleitung 2 x 2 x 0,8 LG**
Brandmeldeleitung wie vor beschrieben 2 x 2 x 0,8 LG,
Kupferzahl 21 Kg/Km
Menge: 500,000 m

**03.017 Brandmeldeleitung 4 x 2 x 0,8 LG**
Brandmeldeleitung wie vor beschrieben 4 x 2 x 0,8 LG,
Kupferzahl 41 Kg/Km
Menge: 120,000 m

*Hinweis*
Leitung mit Funktionserhalt 30-90 Minuten,
Mantel aus halogenfreier Polymermischung,
Schirm aus Aluminium kaschierter Kunststofffolie mit
Beidraht, flammwidrig gemäß IEC 332.2,
Aufbau gemäß VDE 0815,
einschließlich Befestigungsmaterial,
Farbe:  rot  oder orange mit Aufdruck
Verlegeart: E30 -E90

Typ:  JE-H(ST)H . . . BD E30-E90
liefern und verlegen

**03.018 JE-H(ST)H E30-90 2x2x0,8mm, V/F**
JE-H(ST)H E30-90 2x2x0,8mm,
Verlegeart in Funktionserhalt,
einschließlich allen Halterungen, Befestigungen und
sonstigem zugelassenen Zubehör
Menge: 120,000 m

**03.019 Erdkabel NYY 5x6 mm2**
Erdkabel NYY 5x6 mm²
in Teillängen liefern und komplett auf vorhandene
Tragsysteme sowie neu zu errichtenden
Verlegesystemen,verlegen und beidseitig anschließen,
einschließlich allen erforderlichen Klein- und
Befestigungsmaterial.
Menge: 12,000 m

**03.020 Erdkabel NYY 5x10 mm2**
Erdkabel NYY 5x10 mm²
in Teillängen liefern und komplett auf vorhandene
Tragsysteme sowie neu zu errichtenden Verlegesystemen,
verlegen und beidseitig anschließen,
einschließlich allen erforderlichen Klein- und
Befestigungsmaterial.
Menge: 150,000 m

**03.021 Erdkabel NYY 7*2,5mm**
Erdkabel NYY 7*2,5mm²
in Teillängen liefern und komplett auf vorhandene
Tragsysteme,sowie im Erdreich verlegen und beidseitig
anschließen,
einschließlich allen erforderlichen Klein- und
Befestigungsmaterial.
Menge: 140,000 m

**03.022 Erdkabel NYY 5*2,5 mm2**
Erdkabel NYY 5*2,5mm²
in Teillängen liefern und komplett auf vorhandene
Tragsysteme, im Erdreich und Außenbereich verlegen und
beidseitig anschließen,
einschließlich allen erforderlichen Klein- und
Befestigungsmaterial.
Menge: 80,000 m

**03.023 Erdkabel NYY 3*2,5 mm2**
Erdkabel NYY 3*2,5mm²
in Teillängen liefern und komplett auf vorhandene
Tragsysteme, im Erdreich  und Außenbereich verlegen und
beidseitig anschließen,
einschließlich allen erforderlichen Klein- und
Befestigungsmaterial.
Menge: 100,000 m

**03.024 Erdkabel NYCWY 4 x 95/50mm²**
Erdkabel NYCWY 4 x 95/50mm²
in Teillängen liefern und in vorhandene Erdgräben oder
außenliegenden Leerrohrsystemen einziehen,
einschließlich allen erforderlichen Klein und
Befestigungsmaterial
Menge: 140,000 m

**03.025 Erdkabel A-2Y(L)2Y 2*2*0,8mm**
Erdkabel A-2Y(L)2Y 2*2*0,8mm²
liefern und auf bestehenden Leerrohr und
Verlegesystemen sowie bauseitigen Erdgräben und
Außenbereichen verlegen
Menge: 120,000 m

**03.026 Erdkabel A-2Y(L)2Y 4*2*0,8mm**
Erdkabel A-2Y(L)2Y 4*2*0,8mm²
liefern und auf bestehenden Leerrohr und
Verlegesystemen sowie bauseitigen Erdgräben und
Außenbereichen verlegen
Menge: 80,000 m

**03.027 Kabel Classic 110 CY 6 x 0,75 Ölflexleitung abgeschirmt**
Kabel Classic 110 CY 6 x 0,75 Ölflexleitung abgeschirmt
Leitung in Teillängen liefern und komplett auf
vorhandene Tragsysteme verlegen und anschließen,
einschließlich allen erforderlichen Klein-und
Befestigungsmaterial.
Menge: 250,000 m

**03.028 Kabel Classic 110 CY 9 x 0,75 Ölflexleitung abgeschirmt**
Kabel Classic 110 CY 9 x 0,75 Ölflexleitung abgeschirmt
Leitung in Teillängen liefern und komplett auf
vorhandene Tragsysteme verlegen und anschließen,
einschließlich allen erforderlichen Klein-und
Befestigungsmaterial.
Menge: 250,000 m

**03.029 Kabel Classic 110 - 6 x 0,75 Ölflexleitung**
Kabel Classic 110 - 6 x 0,75 Ölflexleitung
Leitung in Teillängen liefern und komplett auf
vorhandene Tragsysteme verlegen und anschließen,
einschließlich allen erforderlichen Klein-und
Befestigungsmaterial.
Menge: 240,000 m

**03.030 Kabel Classic 110 - 9 x 0,75 Ölflexleitung**
Kabel Classic 110 - 9 x 0,75 Ölflexleitung
Leitung in Teillängen liefern und komplett auf
vorhandene Tragsysteme verlegen und anschließen,
einschließlich allen erforderlichen Klein-und
Befestigungsmaterial.
Menge: 350,000 m

### Los 04 Trassen und Leitungsführung

*Hinweis*
Verlegeart flexibel, u.P.

Kunststoffrohr mit Schellen, im Ständerwerk von
Leichtbauwänden, mit Schellen auf Putz auf Mauerwerk
oder Beton oder im Beton,
inkl. aller Befestigungsteile, Verbindungs- und
Formstücke, komplett in Teillängen liefern und
betriebsfertig verlegen.

**04.001 Isolierstoffrohr EN 20 (ACF), biegsam,**
Isolierstoffrohr EN 20 (ACF),
biegsam,
mittlere Druckbeanspruchung (mind. 500 N/10 cm).
liefern und verlegen
Menge: 60,000 m

**04.002 Isolierstoffrohr EN 25 (ACF), biegsam,**
Isolierstoffrohr EN 25 (ACF),
biegsam,
mittlere Druckbeanspruchung (mind. 500 N/10 cm).
liefern und verlegen
Menge: 80,000 m

**04.003 Isolierstoffrohr EN 32 (ACF), biegsam,**
Isolierstoffrohr EN 32 (ACF),
biegsam,
mittlere Druckbeanspruchung (mind. 500 N/10 cm).
liefern und verlegen
Menge: 50,000 m

**04.004 Isolierstoffrohr EN 40 (ACF), biegsam,**
Isolierstoffrohr EN 40 (ACF),
biegsam,
mittlere Druckbeanspruchung (mind. 500 N/10 cm).
liefern und verlegen
Menge: 25,000 m

*Hinweis*
Verlegeart: a.P., starr, Stahl

nach DIN 49020, VDE 0605/4.82, Gewinde (DIN 4043),
Verlegung in offener Rohrmontage in
Sichtmontagequalität
hauptsächlich an Beton und Mauerwerk, inkl. aller
Befestigungsteile wie Schellen, Verbindungs- und
Formstücke, komplett in Teillängen
liefern und betriebsfertig montieren.

**04.005 Stahlpanzerrohr EN 20, (AS), verzinkt**
Stahlpanzerrohr EN 20, (AS), verzinkt
schwere Druckbeanspruchung (mind. 1000 N/10 cm),
komplett mit Endtüllen und Schellen liefern und
montieren.
Menge: 6,000 m

**04.006 Stahlpanzerrohr EN 25, (AS), verzinkt**
Stahlpanzerrohr EN 25, (AS), verzinkt
schwere Druckbeanspruchung (mind. 1000 N/10 cm),
komplett mit Endtüllen und Schellen liefern und
montieren.
Menge: 6,000 m

**04.007 Stahlpanzerrohr EN 32, (AS), verzinkt**
Stahlpanzerrohr EN 32, (AS), verzinkt
schwere Druckbeanspruchung (mind. 1000 N/10 cm),
komplett mit Endtüllen und Schellen liefern und
montieren.
Menge: 6,000 m

*Hinweis*
Hinweis zu Installationsrohren und -kanälen

Rohre und Stahlblechkanäle bzw. Kunststoffkanäle sind
einschl. Formverbindungs- und Befestigungsteile
anzubieten, einschließlich Unter-, Oberteil und
Klammern, falls nicht anders angegeben.
Sie sind in Teillängen zu liefern und zu montieren.
Leerrohre und Schächte erhalten grundsätzlich
Zugdrähte.
Stemmarbeiten und ggf. Unterputzverlegungen sind,
sofern nicht anders dokumentiert, in die Einheitspreise
mit einzukalkulieren.
Die mit den v.g. Erschwernissen verbundenen Kosten sind
in die Einheitspreise mit einzukalkulieren.
komplett in Teillängen liefern und betriebsfertig
verlegen.

**04.008 Kunst.-Panzerrohr EN 20 (ACF), glatt, starres,**
Kunstoff-Panzerrohr EN 20 (ACF),
glatt, starres, Muffenrohr, halogenfrei,
mittlere Druckbeanspruchung (mind. 500 N/10 cm).

Liefern und montieren
Menge: 40,000 m

**04.009 Kunst.-Panzerrohr EN 25 (ACF), glatt, starres,**
Kunststoff-Panzerrohr EN 25 (ACF),
glatt, starres Muffenrohr, halogenfrei,
mittlere Druckbeanspruchung (mind. 500 N/10 cm).

Liefern und montieren
Menge: 60,000 m

**04.010 Kunst.-Panzerrohr EN 32 (ACF), glatt, starres,**
Kunststoff-Panzerrohr EN 32 (ACF),
glatt, starres Muffenrohr, halogenfrei,
mittlere Druckbeanspruchung (mind. 500 N/10 cm).

Liefern und montieren
Menge: 30,000 m

**04.011 Kunst.-Panzerrohr EN 40 (ACF), glatt, starres,**
Kunststoff-Panzerrohr EN 40 (ACF),
glatt, starres Muffenrohr, halogenfrei,
mittlere Druckbeanspruchung (mind. 500 N/10 cm).

Liefern und montieren
Menge: 15,000 m

**04.012 Kabelkanal 14 mm x 14 mm**
Kabelkanal 14 mm x 14 mm
Kunststoff weiß,halogenfrei einschließlich Unter-,
Oberteil und
Klammern, komplett liefern und montieren.
Menge: 10,000 m

**04.013 Kabelkanal 33 mm x 18 mm**
Kabelkanal 33 mm x 18 mm
Kunststoff weiß,halogenfrei einschließlich Unter-,
Oberteil und
Klammern, komplett liefern und montieren.
Menge: 6,000 m

**04.014 Kabelkanal 57 mm x 40 mm**
Kabelkanal 57 mm x 40 mm
Kunststoff weiß, halogenfrei einschließlich Unter-,
Oberteil und
Klammern, komplett liefern und montieren.
Menge: 8,000 m

**04.015 Kabelkanal 100 mm x 70 mm**
Kabelkanal 100 mm x 70 mm
Kunststoff weiß oder grau, halogenfrei einschließlich
Unter-, Oberteil und
Klammern, komplett liefern und montieren.
Menge: 10,000 m

**04.016 Brüstungskanal 170mm**
Brüstungskanal 170mm
Geräteeinbaukanal-System aus Stahlblech (bandverzinkt
gemäß DIN EN 10327, ehem. DIN EN 10147 u. 10142) mit
asymmetrischer Systemöffnung liefern und montieren.
Separates innenliegendes Oberteil 80 mm
selbstkontaktierend zum Abdecken des
Geräteeinbaubereiches. Kanalunterteil mit
Trennwandhaltelasche zur Aufnahme einer
selbstkontaktierenden Trennwand, flexible Rasterlochung
zur einfachen Montage. Die Geräteeinbaukanäle sind
direkt an der Wand oder an Wandkonsolen montierbar und
lassen sich mit horizontalen und vertikalen
Konvektionsgittern/Konvektorverkleidungen versehen. Der
Potentialausgleich zwischen den Unterteilen wird durch
die Kupplung sichergestellt. Der Befestigungsabstand
sollte max. 600 mm betragen. Die Montage von Standard
Schalt- und Steckgeräten und Modul 45 Einbaugeräten
erfolgt über frontrastende Geräteeinbaudosen.
Werkstoff: Stahl
Breite: 170mm
Höhe: 70mm
Farbe: reinweiß; RAL 9010
Länge: 2000mm

liefern und in Teillängen fertig montieren,
einschließlich fachgerechter Kanalerdung
Menge: 4,000 m

**04.017 90 Grad Ecke variabel innen oder außen für. v.g. Brüstungskanal Metall**
90 Grad Ecke variabel innen oder außen für. v.g.
Brüstungskanal Metall

Werkstoff: Metall
Breite: 170mm
Höhe: 70mm
Farbe: reinweiß; RAL 9010

liefern und fertig montieren
Menge: 2,000 St

**04.018 Endkappe für. v.g. Brüstungskanal Metall**
Endkappe für. v.g. Brüstungskanal Metall

Werkstoff: Metall
Breite: 170mm
Höhe: 70mm
Farbe: reinweiß; RAL 9010

liefern und fertig montieren
Menge: 2,000 St

**04.019 Trennsteg**
Trennsteg
Trennsteg zu vor genannten BR-Kanal in Teillängen
liefern und komplett montieren
Menge: 4,000 m

**04.020 Kanal Oberteil 80mm**
Kanal Oberteil 80mm
Kanalabdeckung für vor beschriebenen Stahlblechkanal
80mm, geeignet zum Einbau standartisierter
Installationsgeräte ohne zusätzlicher Blenden und
Bohrungen, komplett liefern und in Teillängen fertig
montieren.
Menge: 4,000 m

**04.021 Geräteeinbaudosen**
Geräteeinbaudosen, 1-fach
Geräteeinbaudosen für vor genannten BR-Kanal.
Menge: 10,000 St

*Hinweis*
Kabeltragesysteme

Kabelbühnen, -rinnen, -leitern, -trassen oder -bahnen
sind, wenn nicht besonders ausgeschrieben mit Ausleger
, Konsolen und dem zugehörigen Befestigungs-,
Verbindungs- und Aussteifungsmaterial zu kalkulieren.
Einzukalkulieren sind außerdem, wenn nicht besonders
ausgeschrieben - Trennstege, Form- und
Verbindungsstücke,
Halteklammern, Abdeckprofile und sonst.
systemgebundenes
Zubehör. Ausschnitte innerhalb der Trassen sind
ebenfalls
in die Einheitspreise mit einzukalkulieren. Gleiches
gilt auch bei Montagen im Doppelboden, auf Abstand zum
Rohfußboden !

Nachfolgend aufgeführte Kabelrinnen gelocht aus Stahl,
feuerverzinkt DIN 17162 Teil 1, Zinkauflagegruppe 275
g/m², Seitenhöhe mind. 60 mm, Materialstärke 1,5mm
komplett in Teillängen liefern und betriebsfertig
montieren.

**04.022 Kabelrinne, Nennbreite 200 mm**
Kabelrinne, Nennbreite 200 mm
Kabelrinne gem. einleitender Beschreibung
200 x 60mm liefern und in Teillängen montieren
Menge: 30,000 m

**04.023 Kabelrinne, Nennbreite 300 mm**
Kabelrinne, Nennbreite 300 mm
Kabelrinne gem. einleitender Beschreibung
300 x 60mm liefern und in Teillängen montieren
Menge: 60,000 m

**04.024 Kabelrinne, Nennbreite 400 mm**
Kabelrinne, Nennbreite 400 mm
Kabelrinne gem. einleitender Beschreibung
400 x 60mm liefern und in Teillängen montieren
Menge: 4,000 m

**04.025 Steigetrasse Nennbreite 200 mm**
Steigetrasse Nennbreite 200 mm
liefern und betriebsfertig montieren
Menge: 4,000 m

**04.026 Steigetrasse Nennbreite 300 mm**
Steigetrasse Nennbreite 300 mm
liefern und betriebsfertig montieren
Menge: 8,000 m

**04.027 Trennsteg**
Trennsteg zu vorgenannten Kabelbühnen
und Steigetrassen
in Teillängen liefern und komplett montieren
Menge: 54,000 m

**04.028 Bogen 200mm Kabelrinne gelocht als 90° Bogen**
Bogen 200mm Kabelrinne gelocht als 90° Bogen
horizontal, Innenradius mind.200mm, aus Stahl
feuerverzinkt DIN 17162, Teil 1 Zinkauflage 275g/m2
Seitenhöhe mind. 60mm, Breite 200mm
liefern und montieren
Menge: 2,000 St

**04.029 Bogen 300mm Kabelrinne gelocht als 90° Bogen**
Bogen 300mm Kabelrinne gelocht als 90° Bogen
horizontal, Innenradius mind.300mm, aus Stahl
feuerverzinkt DIN 17162, Teil 1 Zinkauflage 275g/m2
Seitenhöhe mind. 60mm, Breite 300mm
liefern und montieren
Menge: 2,000 St

**04.030 Bogen 400mm Kabelrinne gelocht als 90° Bogen**
Bogen 400mm Kabelrinne gelocht als 90° Bogen
horizontal, Innenradius mind.400mm, aus Stahl
feuerverzinkt DIN 17162, Teil 1 Zinkauflage 275g/m2
Seitenhöhe mind. 60mm, Breite 400mm
liefern und montieren
Menge: 1,000 St

**04.031 T-Stück 400mm Kabelrinne gelocht**
T-Stück 400 mm Kabelrinne gelocht
horizontal, aus Stahl
feuerverzinkt DIN 17162, Teil 1 Zinkauflage 275g/m2
Seitenhöhe mind. 60mm, Breite 400mm
liefern und montieren
Menge: 1,000 St

**04.032 Deckenstütze 300mm lang**
Deckenstütze 300mm lang
für v.g. Kabelbühnen
liefern und montieren
Menge: 35,000 St

**04.033 Deckenstütze 400mm lang**
Deckenstütze 400mm lang
für v.g. Kabelbühnen
liefern und montieren
Menge: 25,000 St

**04.034 Deckenstütze 500mm lang**
Deckenstütze 500mm lang
für v.g. Kabelbühnen
liefern und montieren
Menge: 5,000 St

**04.035 Deckenstütze 700mm lang**
Deckenstütze 700mm lang
für v.g. Kabelbühnen
liefern und montieren
Menge: 2,000 St

**04.036 Ausleger 200mm**
Ausleger 200mm lang
für v.g. Kabelbühnen
liefern und montieren
Menge: 20,000 St

**04.037 Ausleger 300mm**
Ausleger 300mm lang
für v.g. Kabelbühnen
liefern und montieren
Menge: 40,000 St

**04.038 Ausleger 400mm**
Ausleger 400mm lang
für v.g. Kabelbühnen
liefern und montieren
Menge: 4,000 St

**04.039 C-Profilschienen,**
C-Profilschienen,
aus feuerverzinktem Stahlblech, zur Befestigung von
Leitungen in vertikaler und horizontaler Richtung,
einschl. zugelassener Befestigungsmaterialien liefern
und betriebsfertig montieren.
Menge: 2,000 m

**04.040 Steckschlaufe für die Befestigung von Leitungen mit Ø**
Steckschlaufe für die Befestigung von Leitungen mit Ø
3mm bis Ø 13mm.

6mm Loch bohren mit einer Tiefe von 35mm bis 65mm,
abhängig dem Ø und der Menge an Kabel / Leitungen.

Steckschlaufe von Hand einstecken, ohne Werkzeug.

Starke Befestigung für Kabel und Leitungen, einzeln
oder gebündelt.

Anzuwenden in unterschiedlichen Untergründen.

liefern und montieren
Menge: 100,000 St

**04.041 Kabelklammern für ca. 10 Kabel**
Kabelklammern für ca. 10 Kabel
Mantelleitung 3x1,5 qmm
mit vormontierten Schlagdübel, halogenfrei,
liefern und montieren
Menge: 120,000 St

**04.042 Kabelklammern für ca. 15 Kabel**
Kabelklammern für ca. 15 Kabel
Mantelleitung 3x1,5 qmm
mit vormontierten Schlagdübel, halogenfrei,
liefern und montieren
Menge: 200,000 St

**04.043 Sammelhalter aus Metall für max. 15 Leitungen**
Sammelhalter aus Metall für max.15 Leitungen
3x1,5mm²
Sammelhalter zur Aufnahme von 15 Leitungen
einschließlich Befestigungsmaterial,
komplett liefern und montieren.
Menge: 480,000 St

**04.044 Sammelhalter aus Metall für max. 30 Leitungen**
Sammelhalter aus Metall für max.30 Leitungen
3x1,5mm²
Sammelhalter zur Aufnahme von 30 Leitungen
einschließlich Befestigungsmaterial,
komplett liefern und montieren.
Menge: 100,000 St

**04.045 Sammelhalter aus Metall für max. 70 Leitungen**
Sammelhalter aus Metall für max.70 Leitungen
3x1,5mm²
Sammelhalter zur Aufnahme von 70 Leitungen
einschließlich Befestigungsmaterial,
komplett liefern und montieren.
Menge: 10,000 St

**04.046 Sammelhalter für 15 Leitungen E30**
Sammelhalter aus Metall für 15 Leitungen E30
3x1,5mm²
Sammelhalter aus Metall zur Aufnahme von 15 Leitungen
einschließlich Befestigungsmaterial, als System E30
komplett liefern und montieren.
Menge: 50,000 St

**04.047 BBS - Schellen 22 - 28**
BBS - Schellen 22 - 28 mm
Bügelschelle (BBS - Schelle ) Stahl, feuerverzinkt für
Profilschienen mit 16 - 17mm Schlitzweite und
mindestens 18mm Innenhöhe, einschließlich Druckwannen
aus halogenfreien Polypropylen komplett liefern und
montieren in der Größe: 22 - 28mm
Menge: 15,000 St

**04.048 BBS - Schellen 28-34**
BBS - Schellen 28 - 34 mm
Bügelschelle (BBS - Schelle ) Stahl, feuerverzinkt für
Profilschienen mit 16 - 17mm Schlitzweite und
mindestens 18mm Innenhöhe, einschließlich Druckwannen
aus halogenfreien Polypropylen komplett liefern und
montieren in der Größe: 28 - 34mm
Menge: 25,000 St

**04.049 BBS - Schellen 34 - 40mm**
BBS - Schellen 34 - 40 mm
Bügelschelle (BBS - Schelle ) Stahl, feuerverzinkt für
Profilschienen mit 16 - 17mm Schlitzweite und
mindestens 18mm Innenhöhe, einschließlich Druckwannen
aus halogenfreien Polypropylen komplett liefern und
montieren in der Größe: 34 -40mm
Menge: 25,000 St

**04.050 BBS - Schellen 40 - 46mm**
BBS - Schellen 40 - 46 mm
Bügelschelle (BBS - Schelle ) Stahl, feuerverzinkt für
Profilschienen mit 16 - 17mm Schlitzweite und
mindestens 18mm Innenhöhe, einschließlich Druckwannen
aus halogenfreien Polypropylen komplett liefern und
montieren in der Größe: 40 - 46mm
Menge: 8,000 St

**04.051 BBS - Schellen 46 - 52mm**
BBS - Schellen 46 - 52 mm
Bügelschelle (BBS - Schelle ) Stahl, feuerverzinkt für
Profilschienen mit 16 - 17mm Schlitzweite und
mindestens 18mm Innenhöhe, einschließlich Druckwannen
aus halogenfreien Polypropylen komplett liefern und
montieren in der Größe: 46 - 52mm
Menge: 2,000 St

**04.052 Kabelabdeckhauben**
Kabelabdeckhauben inklusive Trassenband
liefern und verlegen.
Menge: 50,000 m

**04.053 Kabelschutzrohr DN 160**
Kabelschutzrohr
Außendurchmesser: 161 mm
Innendurchmesser: 138 mm
biegsam, Ringware aus PE, halogenfrei
Farbe schwarz
Optimierte Verbundrohrbauweise mit höherer
Druckfestigkeit, außen gewellt, innen mit grüner
gleitfähiger Innenhaut für den schnellen Kabeleinzug
Druckbeanspruchung Typ 450 und Schlagfestigkeit N
nach DIN EN 61386-24 unter Beachtung der EN 1610
und der Verlegeanleitung des Herstellers,
Größe ca. DN 160
iklusive eingezogenen Zugdraht

liefern und im Kabelgraben verlegen.
Menge: 50,000 m

**04.054 Doppelsteckmuffe**
Doppelsteckmuffe
für das o.g. Kabelschutzrohr DN161
liefern und montieren
Menge: 1,000 St

**04.055 Kabelschutzrohr DN 110**
Kabelschutzrohr
Außendurchmesser: 110 mm
Innendurchmesser: 94 mm
biegsam, Ringware aus PE, halogenfrei
Farbe schwarz
Optimierte Verbundrohrbauweise mit höherer
Druckfestigkeit, außen gewellt, innen mit grüner
gleitfähiger Innenhaut für den schnellen Kabeleinzug
Druckbeanspruchung Typ 450 und Schlagfestigkeit N
nach DIN EN 61386-24 unter Beachtung der EN 1610
und der Verlegeanleitung des Herstellers,
Größe ca. DN 110
inklusive eingezogenen Zugdraht

liefern und im Kabelgraben verlegen.
Menge: 50,000 m

**04.056 Doppelsteckmuffe**
Doppelsteckmuffe
für das o.g. Kabelschutzrohr DN110
liefern und montieren
Menge: 1,000 St

### Los 05 Verteilungen und Zubehör

*Hinweis*
Verteilungen
Die nachfolgenden Verteilungen sind komplett zu liefern
und betriebsfertig einschließlich aller Einbaugeräte zu
montieren.
Vor Montage der Verteilung sind die Aufbaupläne und die
Stromlaufpläne anzufertigen und dem AG rechtzeitig zur
Genehmigung vorzulegen.
Die lt. DIN - VDE vorgeschriebenen Messungen für die
Inbetriebnahme von Neuanlagen sind auszuführen und die
Messprotokolle sind bei der Abnahme mit den
Revisionsplänen zu übergeben.
Die einzelnen Stromkreise bzw. Abgänge in den
Verteilungen sind dauerhaft mit Resopalschildern zu
beschriften.
Diese Leistungen sind in die Einheitspreise für die
Verteilungen mit einzukalkulieren und werden nicht
gesondert vergütet.

Die Preise der Einbaugeräte verstehen sich
einschließlich allem Verdrahtungsmaterial und
Abgangsklemmen wie beschrieben.
Es ist eine Platzreserve von mindestens 25% in jeder
Verteilung vorzusehen.
Die Verdrahtung aller abgehenden Leitungen, auch
Schaltleitungen erfolgt grundsätzlich über
Abgangsklemmen.
Diese sind in die EPs mit einzukalkulieren.
Es werden 3-stöckige Klemmen mit trennbaren N-Leiter
verwendet.

**05.001 Hauptverteilung Altbau KG Technikraum**
Hauptverteilung Albau KG Technikraum
Die neue Hauptverteilung, untergebracht im Altbau
Technikraum KG,versorgt später alle weiteren Verteiler
im Altbau sowie angrenzenden Neubaubereich.
Die Verteilung besteht aus einem oder mehreren
Einzelstandverteiler mit VDE - Gutachtenje nach
Erfordernis. (Fertigungsüberwachung) nach IEC 439,
entspricht VDE 0660/500 und DIN EN 60439/1, Maßnorm DIN
43870. Zum Aufbau einer Niederspannungsverteilung bis
630 A, 3AC 690/50HZ.
Schutzart IPX3 hinter der Tür, Luft und Kriechstrecken
nach DIN VDE 0110/1-2.
Bestehend aus mehrteiligen freistehenden
aneinandergereihten Schränken je nach Erfordernis mit
Tür aus elektrolytisch verzinktem, pulverbeschichtetem,
- Kein Einsatz von Chrom-VI-Verbindungen,
eingebrannten, stabil profiliertem 1,5 mm dicken
Stahlblech. Innenauskleidung aus Kunststoff.
Universalleitungseinführungen oben je Feld eingebaut,
unten offen. Sammelschienendurchführungen unten als
seitliche Vorprägung. Tür aufliegend mit innenliegenden
Scharnieren, wahlweise rechts oder links anschlagbar,
umlaufend gelochte Schiene zur Montage von Geräten,
Tür mit 162 Grad C Öffnungswinkel.
Türdichtung umlaufend geschäumt, - Nur Verwendung von
EMICODE EC1PLUS und
- halogenierte Treibmittel < 0,1 % und
- Chlorparaffine (SCCPs+MCCPs+LCCPs) < 0,1% und
- TCEP < 0,1 % und
- weichmacherfrei und
- halogenierte Flammschutzmittel  < 0,1 %,
Temperatur und ölbeständig.
Türverschluss als Dreipunktstangenverschluss mit
Drehknebel-Antrieb.
Serienmäßig Schließungen für DIN - Profil- Halbzylinder
einbaubar. Waagerechte Abfangschiene zur Stabilisierung
im Schrank enthalten.
Verteiler nebeneinander anflanschbar. 2-5 feldrig mit
288 -720 Platzeinheiten.

Die Hauptzuleitung wird von der bestehenden
Niederspannungsverteilung, die sich in einem weiteren
Gebäude/Halle auf dem Gelände befindet zukünftig
abgenommen.Im Moment besteht noch ein eigener
Hausanschlussskasten im KG des Altbaues, der zukünftig
zurückgebaut werden soll.
Der Eingangsbereich der Hauptverteilung ist mit einem
Eingangstrenner NH 1 auszustatten, wo dann die
Zuleitung in einer Größe von ca. 5x95mm2 aufgelegt
wird. Die Eingangsklemmen/Elemente zur Auflegung der
Hauptleitung sind hiernach auszulegen.
Die Hauptverteilung muß eine Messeinrichtung in Form
einer  Wandermessung mit Zähleinrichtung des EVU
besitzen.

Für diverse Abgänge der Zuleitungen der verschiedenen
Unterverteilungen/MSR Verteilern im neuen Gebäude sowie
im Bestandsgebäude sind ausreichend Sicherungsabgänge
zu berücksichtigen.

Eine externe PV Anlage wird hier ebenso eingespeist.
Der Erforderliche Zählerschrank/Messeinrichtung hierzu
ist hier nicht Bestandteil dieser Ausschreibung, dieser
liegt bei dem Errichter der PV Anlage.  Dieser wird
nach späterer Absprache mit demVersorger direkt
angrenzend zur Hauptverteilung gesetzt.

Zählerhauptverteilung mit Bestückungsfelder und
Allgemeinfeld als schutzisolierte Standschränke je nach
Erfordernis aneinandergereiht
komplett mit allen Zu- und Abgangselementen lt. den
neusten TAB, einschließlich der kompletten
Verdrahtung, Sicherungszubehör, Sammelschienen und
sonstigem systembedingten Zubehör und
Befestigungsmaterial bestückt mit:

Hauptschalter/Leistungsschalter:
250 A, 4-polig mit Überstromauslöser
Sammelschienensystem bis 630 A
1  St Zählerplatz  mit kombinierter Wandlermessung
laut Vorgaben des EVU
1 St Reserveplatz
1 St NH 1 Trenner 3-polig bis 400 A
6 Sk NH00 Trenner 3-pol. bis 160 A
6 St D02 Elemente als Sicherungslastschalter 3*63 A
 1 Multifuntionsmessgerät mit MODBus Schnittstelle zur
Messung der Sammelschienenspannung
1 St Überspannungsschutz als Grobschutz
Reserveanteil von 25 % sind zu berücksichtigen

Anzahl der erforderlichen Schränke je nach Erfordernis
Technische Merkmale
RAL Farbe 7035
Montageort: Reihenaufstellung
Schutzart: IP54
Schutzklasse 2
Erforderliche ca. Maße / Vom Bieter auszufüllen:

Breite: ca: '.........'

Höhe: ca: '.........'

Tiefe: ca: '.........'

komplett verdrahtet und fertig montiert einschließlich
allem Zubehör- und Befestigungsmaterial liefern,
aufstellen und betriebsbereit montieren.

Die Aufbaupläne der Verteilung sind vor Beginn der
Arbeiten mit dem zuständigem Fachplaner und dem EVU
abzustimmen und freigeben zu lassen

Verteilung komplett verdrahtet und fertig montiert
einschließlich allem Zubehör- und Befestigungsmaterial
liefern, aufstellen und betriebsbereit montieren und
anschließen mit allen Zu und Abgangsleitungen
Menge: 1,000 St

**05.002 Unterverteilung Allgemein KG und OG**
Unterverteilung Allgemein KG und OG

Einzelstandverteiler mit VDE-Gutachten
und integriertem Unterverteilungsfeld.
(Fertigungsüberwachung)nach IEC 439-1, entspricht VDE
0660/500 und DIN EN 60 439/1, Maßnorm DIN 43 870. Zum
Aufbau einer Niederspannungsverteilung bis 630 A, 3AC
690 V /50 Hz. Schutzart IP3X hinter der Tür, Luft- und
Kriechstrecken nach DIN VDE 0110/1-2. Bestehend aus
freistehendem Schrank mit Tür aus elektrolytisch
verzinktem, pulverbeschichtetem, eingebranntem, stabil
profiliertem 1,5 mm dicken Stahlblech. Innenauskleidung
aus Kunststoff. Universalleitungseinführungen oben je
Feld eingebaut, unten offen.
Sammelschienendurchführungen unten als seitliche
Vorprägung. Tuer aufliegend mit innenliegenden
Scharnieren, wahlweise rechts oder links anschlagbar;
umlaufend gelochte Schiene zur Montage von Geraeten,
Tuer mit 162 Grad C Öffnungswinkel. Tuerdichtung
umlaufend geschaeumt, temperaturbeständig und
Oelbeständig. Tuerverschluss als
Dreipunktstangenverschluss mit Drehknebel-Antrieb.
Serienmaessig Schliessungen für DIN-Profil-Halbzylinder
einbaubar. Waagerechte Abfangschiene zur Stabilisierung
im Schrank enthalten. Verteiler nebeneinander
anflanschbar. 2- bis 5-feldrig mit 288 bis 720
Platzeinheiten (PLE).

Technische Merkmale
RAL Farbe 7035
Montageort: Reihenaufstellung
Schutzart: IP54
Schutzklasse 2
Erforderliche ca. Maße / Vom Bieter auszufüllen:

Breite: ca: '.........'

Höhe: ca: '.........'

Tiefe: ca: '.........'

auf Abgangsklemmen verdrahtet, und ausgebaut mit
nachfolgend aufgeführten Einbauten:

 - 1 Klemmsteine für die Hauptleitung 5 pol. bis 35mm
 - 1 Leistungsschalter 125 A, 4-polig mit
Überstromauslöser
 - 4 Überspannungsschutz als Mittelschutz, 1-polig
 - 8  Stck Sicherungslasttrenner D0II 3-pol. schaltbar
  Typ Linocur mit  Si-Einsätzen
  Typ Linocur mit  Si-Einsätzen
 -  1 FI-Schutzschalter 63/0,03 A, 4-polig
 -  6 FI-Schutzschalter 40/0,03 A, 4-polig
-  1 allstromsensitiver FI - Schutzschalter TYP B
  40/0,03 A
 - 10 Hilfsschalter für v.g.Fehlerstromschutzschalter
  und Sicherungen
- 2 FI/LS Automaten B16 A
 -  16 Leitungsschutzschalter 10 A/B, 1-polig
 -  28 Leitungsschutzschalter 16 A/B, 1-polig
 -  4 Leitungsschutzschalter 16 A/B, 3-polig
 -  1 Leitungsschutzschalter 32 A/B, 3-polig
 -  2 Schütze 4/S 230V 40A REG
- Platzreserve von ca.30-40 %
für Reserve und  EIB Komponenten
(Diese sind gesondert im Titel 09 ausgeschrieben)

komplett montiert, einschließlich interner Verdrahtung
und beschriftet, inkl. auflegung aller Zu- und
Ableitungen, liefern und betriebsfertig
anschließen.
Menge: 1,000 St

### Los 06 Beleuchtung

*Hinweis*
Technische Vorbemerkungen Beleuchtungskörper

Für alle im Leistungsverzeichnis aufgeführten Leuchten
gelten folgende allgemeine technische
Ausführungsbestimmungen: Die Leuchten müssen zur
Gewährleistung der elektrischen und mechanischen
Sicherheit das VDE- bzw. ENEC-Zeichen tragen. Alle
Leuchten müssen gemäß den gültigen EU-Richtlinien
funkentstört sein und das Funkschutzzeichen bzw.
EMV-Zeichen tragen. Sämtliche Leuchten sind
anschlußfertig verdrahtet zu liefern.

Bei Lichtbandmontage ist die Verdrahtung der Leuchten
untereinander in den Leuchtenpreis mit einzurechnen.
Alle Leuchten sind nach Abschluß der Malerarbeiten zu
montieren und gesäubert zu übergeben. Sofern nicht
anders beschrieben, sind Aufhängungen, zugehörige
Lampen, Vorschaltgeräte und Zubehör in die
Leuchteneinheitspreise mit einzukalkulieren. Lampentyp
und Lichtfarbe sind in den einzelnen Positionen näher
beschrieben.

Die ausgeschriebenen Schutzarten müssen unbedingt
eingehalten werden. In diesem Zusammenhang wird bei
Leuchten mit Abdeckungen dauerhafter Schutz gegen
Eindringen von Fremdkörpern (Staub) gefordert, z.B.
genügt es nicht, daß die Leitungseinführung mit labilem
Schaumstoff abgedeckt wird. Bei Durchgangsverdrahtung
ist wärmebeständiges Kabel zu verwenden.

1. Leuchtenkörper

Leuchtenkörper müssen durch entsprechende
Materialstärken, Konstruktionen und
Herstellungsverfahren ausreichend formstabil und
verwindungssteif sein. Leuchtenkörper aus Stahlblech
müssen innen und außen mit hochwertigen, stoßfesten
Kunstharzlacken oberflächenvergütet sein. Leuchten, die
als durchgehendes Lichtband angeordnet werden können,
müssen stirnseitige Durchführungen oder
Ausbrechöffnungen aufweisen.

2. Raster

Raster müssen in die elektrische Schutzmaßnahme
einbezogen sein. Sie müssen ferner werkzeuglos
beidseitig abgeklappt und ausgehängt werden können,
Rasterverschlüsse sowie zugehörige Befestigungsmittel,
wie z.B. Schrauben, Nieten, Bügel, Scharniere und
Hebel, dürfen bei eingesetztem Raster nicht sichtbar
sein.

Spiegelraster mit satinierter Oberfläche oder mit
profilierten Querlamellen müssen aus Aluminium mit
mindestens 99,85 % Reinheitsgrad gefertigt sein. Sie
müssen ferner stückeloxiert, d.h. nach der mechanischen
Verarbeitung geglänzt, anodisch oxidiert und
heißverdichtet sein. Zur Vermeidung von
Farberscheinungen durch Interferenz muß die
Eloxalschichtdicke auf lichttechnisch wirksamen Flächen
mindestens 8 m betragen.

Spiegelraster und -reflektoren mit hochglänzender
Oberfläche müssen aus Aluminium mit mindestens 99,98 %
Reinheitsgrad gefertigt sein. Sie müssen ferner
stückeloxiert, d.h. nach der mechanischen Verarbeitung
geglänzt, anodisch oxidiert und heißverdichtet sein. Um
eine möglichst hohe Oberflächenqualität
sicherzustellen, müssen stückeloxierte
Parabolspiegelraster elektrolytisch geglänzt sein. Zur
Vermeidung von Farberscheinungen durch Interferenz muß
die Eloxalschichtdicke auf lichttechnisch wirksamen
Flächen mindestens 8m betragen.

Reflexionsverstärkend beschichtete
Aluminium-Spiegelraster und Refelektoren müssen aus
einem Ausgangsmaterial hergestellt sein, dessen
Oberfläche ein erhöhtes Reflexionsvermögen von
mindestens 95% zur effizienteren Energieausnutzung
aufweist.

3. Leuchtenwannen

Leuchtenwannen aus PMMA (Polymethylmethacrylat, wie z.
B. PLEXIGLAS) müssen aus einem Stück eckenstabil
hergestellt sein. Als Prismenwannen werden nur solche
anerkannt, die nach optischen Gesetzen berechnete
Prismen mit exakter Lichtlenkung aufweisen. Vom Bieter
ist zu bestätigen, daß für die Dauer von mindestens 10
Jahren nach Auslaufen des Leuchtenmodells Ersatzwannen
geliefert werden können.

Leuchtenwannen aus PC müssen aus hochschlagzähem
Polycarbonat in einem Stück eckenstabil hergestellt
sein. Vom Bieter ist zu bestätigen, daß für die Dauer
von mindestens 10 Jahren nach Auslaufen des
Leuchtenmodells Ersatzwannen geliefert werden können.

4. Elektrische Einbauteile und Verdrahtungen

Alle elektrischen Einbauteile, wie Vorschaltgeräte,
LED-Module, Klemmen und Fassungen müssen das
VDE-Zeichen tragen. Fassungen müssen mit Lampenstift-
Abstützung versehen sein und mindestens der
Temperaturklasse T100 entsprechen. Leuchten, die als
durchgehendes Lichtband angeordnet werden können,
müssen vierpolige Verbindungsklemmen bis 2,5 mm²
aufweisen. Für die Leitungsführung müssen entsprechende
Halterungen in den Leuchten vorhanden sein. In allen
Leuchten, die mehr als einen Lampenkreis enthalten,
müssen die Klemmen so ausgelegt sein, daß die
Lampenkreise für Serienschaltung werkzeuglos auf
mindestens zwei getrennte Außenleiter aufgeteilt werden
können. Die innere Verdrahtung von Leuchten muß bis 105
°C wärmebeständig sein, zum Lieferumfang gehörende
Durchgangsverdrahtung muß ebenfalls diesen Bedingungen
genügen. Bei Durchgangsverdrahtungen in Leuchten der
Schutzart IP 50 und höher müssen werkseitig
Vorkehrungen zum mechanischen Schutz der Leitungen und
zur Erhaltung der Leuchtenschutzart getroffen werden.

5. Montage und Wartung

Leuchten sollen leicht zu montieren und zu warten sein.
Kostensparende Montage und Wartung haben Einfluß auf
die Vergabe des Auftrags. Ersatzteile müssen noch 10
Jahre nach Auslaufen des Leuchtenmodells lieferbar
sein.

**06.001 Hänge- und Anbauleuchte**
Hänge- und Anbauleuchte
Vielseitig einsetzbares Leuchtenmodul für Hänge- und
Anbauleuchten. In Kombination mit separat zu
bestellenden Zubehören werden die Module zu
Einzelleuchten oder Lichtbandanwendungen mit
durchgängiger Lichtaustrittsfläche für angebaute oder
abgehängte Montage komplettiert. In Kombination mit den

für die gewünschte Anwendung separat zu bestellenden
Zubehöre ist das Modul für die abgehängte und die
Anbaumontage geeignet. Abgehängte
Lichtbandanwendung über Eck mittels separat zu
bestellendem Knotenpunkt möglich. Mit hocheffizienter
Mikroprismatik CDP. Mit symmetrisch begrenzt breit
strahlender Lichtstärkeverteilung. Blendungsbewertung
nach UGR-Einstufung (EN 12464-1) < 19.
Bildschirmarbeitsplatzgerecht gemäß EN 12464-1
Vollkommen
harmonische Lichtwirkung durch gleichmäßig
ausgeleuchteten Lichtaustritt. Leuchtenlichtstrom und
Lichtfarbe fest eingestellt. LED-System mit seitlich
zur
Lichtaustrittsöffnung positionierten, angewinkelten LED
und einem Kammersystem zur hocheffektiven Reflektion
und Weiterleitung des Lichts.
Bemessungslichtstrom 5400 lm, Bemessungsleistung 41 W,
maximale Leuchten-Lichtausbeute 151 lm/W. Lichtfarbe
neutralweiß, ähnlichste Farbtemperatur (CCT)
4000 K, allgemeiner Farbwiedergabeindex (CRI) R a > 80.
Farborttoleranz (initial MacAdam) = 3 SDCM. Mittlere
Bemessungslebensdauer L90(t q 25 °C) = 50.000
h. Leuchtenkörper aus Aluminium-Strangpressprofil.
Kopfstücke aus Aluminium-Druckguss. Oberfläche weiß
beschichtet (RAL 9016). Maße (L x B): 1490 mm x
240 mm, Leuchtenhöhe 20 mm. Zulässige
Umgebungstemperatur (ta): -20 °C - +25 °C. Schutzklasse
(EN 61140): I, Schutzart (DIN EN 60529): IP20,
Stoßfestigkeitsgrad nach IEC 62262: IK03,
Prüftemperatur Glühdrahttest gemäß IEC 60695-2-11: 650
°C. Gewicht: 4,1 kg. Der elektrische Anschluss erfolgt
durch
Anstecken des Anschlusskopfstücks. Elektrische
Verbindung der Baugruppen erfolgt selbständig. Mit
elektronischem Betriebsgerät, digital dimmbar (DALI).
Betriebsgerät gemäß DALI-2-Standard (EN 62386). Leuchte
mittels Tastfunktion über DALI-Steuerklemmen schalt-
und dimmbar (Touch DIM). Das Betriebsgerät
ist entsprechend der Ökodesign-Anforderungen (VO (EU)
2019/2020) austauschbar. Die Leuchte kann auf Anfrage
mit der Funktionalität Monitoring ready (MOR)
ausgestattet werden. Das Produkt erfüllt die
grundlegenden Anforderungen der anwendbaren
EU-Richtlinien und des Produktsicherheitsgesetzes und
trägt die CE-
Kennzeichnung. Zusätzlich ist die Leuchte durch eine
unabhängige Prüfstelle ENEC-zertifiziert. Leuchte 10
Jahre, Ersatzteile (LED-Modul, Betriebsgerät, optisches

System) 15 Jahre nach Rechnungsdatum unter Vorbehalt
vertretbarer Änderungen, die dem Fortschritt dienen,
verfügbar.

Einbauort: Besprechungsraum
Montageart Anbau-Einzelmontage,
Anbau-Lichtbandmontage,
Pendel-Einzelmontage,
Pendel-Lichtbandmontage

angebotenes Fabrikat: '.........'
angebotener Typ: '.........'

Leuchte komplett einschließlich der erforderlichen
Betriebsgeräte und sonstigem Zubehör liefern, montieren
und betriebsbereit anschließen.
Menge: 1,000 St

**06.002 LED-Einbauleuchte mit mikroprismatischer Abdeckung.**
LED-Einbauleuchte mit mikroprismatischer Abdeckung.
Ausführung M73 (600 mm x 600mm). Absturzsicherungsseil
im Lieferumfang
enthalten. Einlegeleuchte für Decken mit sichtbaren
Tragschienen. In Kombination mit einem separat zu
bestellenden Zubehör ist die Leuchte auch für die
Verwendung zur Anbaumontage geeignet.
Microprismatische Abdeckscheibe aus PMMA. Mit
symmetrisch begrenzt breit strahlender
Lichtstärkeverteilung. Blendungsbewertung nach
UGR-Einstufung (EN 12464-1) < 19. Bildschirmgerecht
gemäß EN 12464-1 durch begrenzte Leuchtdichten L = 3000
cd/m 2 für Ausstrahlungswinkel oberhalb 65°

Leuchtenlichtstrom in 4 Stufen einstellbar.
Bemessungslichtstrom 3800 lm -
5000 lm, Bemessungsleistung 26,00 W - 38,00 W, maximale
Leuchten-Lichtausbeute 146 lm/W. Lichtfarbe
neutralweiß, ähnlichste Farbtemperatur (CCT) 4000 K,
allgemeiner Farbwiedergabeindex (CRI) R a > 80.
Farborttoleranz (initial MacAdam) = 3 SDCM. Mittlere
Bemessungslebensdauer L80(t q 25 °C) = 70.000 h. Die
Lichtquelle ist entsprechend der
Ökodesign-Anforderungen (VO (EU) 2019/2020)
austauschbar. Rahmen aus Aluminium, rückseitiger
Leuchtenkörper aus
Stahlblech. Oberfläche weiß beschichtet (RAL 9016).
Maße (L x B): 595 mm x 595 mm, Leuchtenhöhe 35 mm.
Schutzart raumseitig IP44. Schutzklasse (EN
61140): I, Schutzart (DIN EN 60529): IP20,
Stoßfestigkeitsgrad nach IEC 62262: IK03,
Prüftemperatur Glühdrahttest gemäß IEC 60695-2-11: 650
°C. Gewicht: 2,1
kg. Mit externem Betriebsgerät, digital dimmbar (DALI)
Betriebsgerät gemäß DALI-2-Standard (EN 62386). Leuchte
mittels Tastfunktion über DALI-Steuerklemmen
schalt- und dimmbar (Touch DIM). Das Betriebsgerät ist
entsprechend der Ökodesign-Anforderungen (VO (EU)
2019/2020) austauschbar. Output Ripple des
Betriebsgerätes = 4 % zur effektiven Ansteuerung des
LED-Systems und flickerfreiem Licht. Das Produkt
erfüllt die grundlegenden Anforderungen der
anwendbaren EU-Richtlinien und des
Produktsicherheitsgesetzes und trägt die
CE-Kennzeichnung. Zusätzlich ist die Leuchte durch eine
unabhängige Prüfstelle
ENEC-zertifiziert.

Einbauort: Büros
Montageart Einbau-Einzelmontage,

angebotenes Fabrikat: '.........'
angebotener Typ: '.........'

Leuchte komplett einschließlich der erforderlichen
Betriebsgeräte und sonstigem Zubehör liefern, montieren
und betriebsbereit anschließen.
Menge: 40,000 St

**06.003 Rundes LED-Einbau-Downligh 300mm Durchmesser**
LED-Downlight für Decken mit einem Hohlraummaß = 36 mm.
Einbau-Downlight für gesägte Deckenöffnungen. Einbau in
gegossene Betondecken mittels Zubehör. Werkzeugloser
Deckeneinbau durch Schnellmontagefedern.
Deckenausschnitt Ø 300 mm, Einbautiefe 36 mm. Mit
Primärreflektor und hocheffizienter Mikroprismatik CDP.
Mit vorwiegend direkt strahlender
Lichtstärkeverteilung. Erhöhter Beleuchtungskomfort
durch dekorative Deckenaufhellung. Blendungsbewertung
nach UGR-Standard Tabellenverfahren mit Einstufung < 19
bei Reflexionswerten 80/60/30. Harmonische Lichtwirkung
durch gleichmäßig ausgeleuchteten Lichtaustritt.
Leuchtenlichtstrom und Lichtfarbe fest eingestellt.
Bemessungslichtstrom 1800 lm, Bemessungsleistung 15,00
W, Leuchten-Lichtausbeute 120 lm/W. Lichtfarbe
neutralweiß, ähnlichste Farbtemperatur (CCT) 4000 K,
allgemeiner Farbwiedergabeindex (CRI) R a > 80.
Farborttoleranz (initial MacAdam) = 3 SDCM. Mittlere
Bemessungslebensdauer L80(t q 25 °C) = 70.000 h,
mittlere Bemessungslebensdauer L85(t q 25 °C) = 50.000
h. Die Lichtquelle ist entsprechend der
Ökodesign-Anforderungen (VO (EU) 2019/2020)
austauschbar. Leuchtenkörper aus Aluminiumdruckguss.
Oberfläche weiß beschichtet (RAL 9016).
Leuchtendurchmesser Ø 316 mm, Leuchtenhöhe 42 mm.
Zulässige Umgebungstemperatur (ta): -20 °C - +25 °C.
Schutzklasse (EN 61140): II, Schutzart (DIN EN 60529):
IP20, Schutzart raumseitig: IP54, Stoßfestigkeitsgrad
nach IEC 62262: IK06, Prüftemperatur Glühdrahttest
gemäß IEC 60695-2-11: 650 °C. Gewicht: 1,7 kg. Mit
externem Betriebsgerät, digital dimmbar (DALI).
Betriebsgerät gemäß DALI-2-Standard (EN 62386). Leuchte
mittels Tastfunktion über DALI-Steuerklemmen schalt-
und dimmbar (Touch DIM). Das Betriebsgerät ist
entsprechend der Ökodesign-Anforderungen (VO (EU)
2019/2020) austauschbar. Die Leuchte kann auf Anfrage
mit der Funktionalität Monitoring ready (MOR)
ausgestattet werden. Das Produkt erfüllt die
grundlegenden Anforderungen der anwendbaren
EU-Richtlinien und des Produktsicherheitsgesetzes und
trägt die CE-Kennzeichnung. Zusätzlich ist die Leuchte
durch eine unabhängige Prüfstelle ENEC-zertifiziert.

Einbauort: Flur
Montageart Anbau-Einzelmontage,
Anbau-Lichtbandmontage,
Pendel-Einzelmontage,
Pendel-Lichtbandmontage

angebotenes Fabrikat: '.........'
angebotener Typ: '.........'

Leuchte komplett einschließlich der erforderlichen
Betriebsgeräte und sonstigem Zubehör liefern, montieren
und betriebsbereit anschließen.
Menge: 36,000 St

**06.004 Rundes LED-Einbau-Downlight, 180mm Durchmesser**
Rundes LED Einbau-Downlight. Werkzeugloser Deckeneinbau
durch Schnellmontagefedern. Deckenausschnitt Ø 168 mm,
Einbautiefe 45 mm. Mit opaler PMMA-Abdeckscheibe. Mit
symmetrisch breit strahlender Lichtstärkeverteilung.
Leuchtenlichtstrom und Lichtfarbe fest eingestellt.
Bemessungslichtstrom 1300 lm, Bemessungsleistung 15,00
W, Leuchten-Lichtausbeute 87 lm/W. Lichtfarbe
neutralweiß, ähnlichste Farbtemperatur (CCT) 4000 K,
allgemeiner Farbwiedergabeindex (CRI) R a > 80.
Farborttoleranz (initial MacAdam) = 4 SDCM. Mittlere
Bemessungslebensdauer L80(t q 25 °C) = 50.000 h.
Leuchtenkörper aus Aluminiumdruckguss. Deckenring weiß
pulverbeschichtet (RAL 9016). Außenmaße Deckenring Ø
180 mm, Leuchtenhöhe 24 mm. Zulässige
Umgebungstemperatur (ta): -20 °C - +25 °C. Schutzklasse
(EN 61140): II, Schutzart (DIN EN 60529): IP20,
Schutzart raumseitig: IP44, Stoßfestigkeitsgrad nach
IEC 62262: IK05, Prüftemperatur Glühdrahttest gemäß IEC
60695-2-11: 650 °C. Gewicht: 0,4 kg. Mit externem
Betriebsgerät, schaltbar. Das Betriebsgerät ist
entsprechend der Ökodesign-Anforderungen (VO (EU)
2019/2020) austauschbar. Das Produkt erfüllt die
grundlegenden Anforderungen der anwendbaren
EU-Richtlinien und des Produktsicherheitsgesetzes und
trägt die CE-Kennzeichnung. Zusätzlich ist die Leuchte
durch eine unabhängige Prüfstelle ENEC-zertifiziert.

Einbauort: Bäder
Montageart Anbau-Einzelmontage,
Anbau-Lichtbandmontage,
Pendel-Einzelmontage,
Pendel-Lichtbandmontage

angebotenes Fabrikat: '.........'
angebotener Typ: '.........'

Leuchte komplett einschließlich der erforderlichen
Betriebsgeräte und sonstigem Zubehör liefern, montieren
und betriebsbereit anschließen.
Menge: 16,000 St

**06.005 Wannenanbauleuchte**
Feuchtraum-Anbauleuchte mit opaler PMMA-Abdeckwanne.
Mit LED-System. Mit begrenzter Oberflächentemperatur,
für den Einsatz in feuergefährdeten Räumen gemäß DIN EN
60598-2-24 geeignet. Für Wand- oder Deckenmontage.
Exakte Ausrichtung der Leuchten bei Lichtbandmontage
durch ineinander greifende Nocken und Vertiefungen in
den Stirnflächen. Opale PMMA-Abdeckwanne, aus einem
Stück gefertigt, besonders eckenstabil.
Blendungsbewertung nach UGR-Einstufung (EN 12464-1) <
25. Leuchtenlichtstrom und Lichtfarbe fest eingestellt.
Bemessungslichtstrom 4000 lm, Bemessungsleistung 31,00
W, Leuchten-Lichtausbeute 129 lm/W. Lichtfarbe
neutralweiß, ähnlichste Farbtemperatur (CCT) 4000 K,
allgemeiner Farbwiedergabeindex (CRI) R a > 80.
Farborttoleranz (initial MacAdam) = 3 SDCM. Mittlere
Bemessungslebensdauer L 80 (t q 30 °C) = 50.000 h. Die
Lichtquelle ist entsprechend der
Ökodesign-Anforderungen (VO (EU) 2019/2020)
austauschbar. Leuchtenkörper aus glasfaserverstärktem
Polyesterharz, schwer entflammbar.. Farbe weiß, (RAL
9016). Maße (L x B): 1589 mm x 110 mm, Leuchtenhöhe 119
mm. Mit stirnseitigen, selbstdichtenden Durchführungen
für Durchgangsverdrahtung innerhalb der Leuchte.
Zulässige Umgebungstemperatur (ta): -20 °C - +30 °C.
Schutzklasse (EN 61140): I, Schutzart (DIN EN 60529):
IP54, Stoßfestigkeitsgrad nach IEC 62262: IK02,
Prüftemperatur Glühdrahttest gemäß IEC 60695-2-11: 650
°C. Gewicht: 5,4 kg. Mit elektronischem Betriebsgerät,
schaltbar. Das Betriebsgerät ist entsprechend der
Ökodesign-Anforderungen (VO (EU) 2019/2020)
austauschbar. Das Produkt erfüllt die grundlegenden
Anforderungen der anwendbaren EU-Richtlinien und des
Produktsicherheitsgesetzes und trägt die
CE-Kennzeichnung.

Einbauort: Technik / Feuchträume
Montageart Anbau-Einzelmontage,
Anbau-Lichtbandmontage,
Pendel-Einzelmontage,
Pendel-Lichtbandmontage

angebotenes Fabrikat: '.........'
angebotener Typ: '.........'

Leuchte komplett einschließlich der erforderlichen
Betriebsgeräte und sonstigem Zubehör liefern, montieren
und betriebsbereit anschließen.
Menge: 38,000 St

**06.006 Unterschrankleuchte**
Unterschrankleuchte
Kompakte Leuchten mit Verdrahtung auf der Rückseite.
Produkteigenschaften: Ersatz für konventionelle
T8-Leuchten. Verdrahtung auf der Rückseite der Leuchte.
Transparente Endkappen. Verbindbar am Anfang des
Lichtbandes mit einer Compact-High-Output-Leuchte.
Versionen mit Lichtstrom 1000...2500 lm verfügbar. 3
unterschiedliche Längen erhältlich. Hohe Lichtausbeute:
bis zu 100 lm/W. Glühdrahtprüfung nach IEC 60695-2-12:
850 °C. Produktvorteile: Kompakte Abmessungen. Benötigt
wenig Platz dank der kompakten Abmessungen. Nahtlose
Verbindung ohne sichtbare Kabel bei Kombination mit
Linear Compact High Output. Hoher Lichtstrom bis zu
2500 lm. Flexible Anwendung durch ein breites Sortiment
an verfügbaren Längen von 600 bis 1500 mm. Flimmerarmes
Licht dank speziellem elektronischen Vorschaltgerät. 5
Jahre Garantie. Anwendungsgebiete: Direkter Ersatz für
Leuchten mit Leuchtstofflampen. Innenraumanwendungen.
Korridore, Eingangsbereiche, Treppenhäuser, Wohnzimmer,
Keller. Akzentbeleuchtung. Öffentlicher Raum.
Voutenbeleuchtung. Regale, Möbelintegration oder
Unterbau. Nahtlose Lichtbänder. Technische Ausstattung:
Montageclips werden mitgeliefert.
Leuchtmittel: LED nicht austauschbar, Mit Leuchtmittel:
Ja, Geeignet für Leuchtmittelanzahl: 0, Werkstoff:
Kunststoff, Gehäusefarbe: weiß, Spannungsart: AC,
Nennspannung: 220-240V, LED-Nennstrom bei
Konstantstrom: 83mA, Betriebsgerät: EVG, Mit
Betriebsgerät: Ja, Austauschbares Betriebsgerät: Nein,
Dimmung 0-10 V: Nein, Dimmung 1-10 V: Nein, Dimmung
DALI: Nein, Dimmung DMX: Nein, Dimmung DSI: Nein,
Dimmung Potenziometer (geräteintegriert): Nein, Dimmung
GPRS: Nein, Dimmung LineSwitch: Nein, Dimmung
herstellerspezifisch: Nein, Dimmung
Netzspannungsmodulation: Nein, Dimmung Phasenabschnitt:
Nein, Dimmung Phasenanschnitt: Nein, Dimmung
programmierbar: Nein, Dimmung RF: Nein, Dimmung Sine
Wave Reduction: Nein, Dimmung Touch and Dim: Nein,
Dimmung Zigbee: Nein, Dimmung mit Push-button: Nein,
Ohne Dimmfunktion: Ja, Lichtverteiler:
Diffusorlinse/-optik/-panel, Bemessungslebensdauer
L70/B50 bei 25 °C: 50000h, Bemessungslebensdauer
L80/B10 bei 25 °C: 40000h,
Konstant-Lichtstrom-Regelung: Nein, Schutzart (IP):
IP20, Schutzklasse: II, Abdeckung der Leuchte mit
Wärmedämm-Material möglich: Nein, Geeignet für
Notlicht: Nein, Notstromversorgung integriert: Nein,
Mit Schalter: Nein, Mit Bewegungs

Einbauort: Küche
Montageart Anbau-Einzelmontage,
Anbau-Lichtbandmontage,
Pendel-Einzelmontage,
Pendel-Lichtbandmontage

angebotenes Fabrikat: '.........'
angebotener Typ: '.........'

Leuchte komplett einschließlich der erforderlichen
Betriebsgeräte und sonstigem Zubehör liefern, montieren
und betriebsbereit anschließen.
Menge: 2,000 St

**06.007 LED. Lichtlinie für Wand- oder Deckenmontage.**
LED. Lichtlinie für Wand- oder Deckenmontage.
Beleuchtungskörper aus hochwertigem Aluminiumprofil.
Oberfläche Snow White. Lichtcharakteristik: Rein
direktstrahlend. Farbtemperatur: 4000K (Cool White).
Farbwiedergabeindex (Ra): >80. Microprismenoptik aus
Spezialacrylglas zur Reduktion der Leuchtdichte in
Office-
Bereichen. UGR<=19. Dimmbar DALI. LxBxH (rechteckig).
L=
2055mm. B=55mm. H=75mm. Low-Power-Bestromung.
2810lm. 23W. 5,2kg. Binning initial <= MacAdam 3. IP20.
Schutzklasse I. CE-Kennzeichnung. ENEC-Zertifizierung.
IK02. 220-240V. 50-60 Hz. RG0 (EN62471).
Lichtstromrückgang von max. 0,2%/1.000 Betriebsstunden.
Nennausfallrate von max. 0,2%/1.000 Betriebsstunden.
L90B10 (tq 25°C) = 50.000h. 5 Jahre Garantie.

Technische Daten:
Leuchtmittel LED
Installationstyp Anbau-Lichtlinie
Oberfläche Snow White
Lichtverteilung Direktstrahlend
CCT 4000K
Farbwiedergabeindex (Ra) Ra>80
Optisches System Microprismenoptik
Steuerung Dimmbar (DALI)
Länge L/ Ø D (mm) L=2055mm
Breite B (mm) B=55mm
Höhe H (mm) H=75mm
Bestromung Low-Power
Leuchtenlichtstrom 2810lm
Anschlussleistung 23W
Schutzart IP20
Prüfzeichen ENEC-Zertifizierung
LED-Lebensdauer L90B10 (tq 25°C) = 50.000h
UGR UGR<=19
Photobiologische Klasse RG0 (EN62471)
Indoor/Outdoor Indoor: ta [ambient] max. 25°C
Gewicht (kg) 5,2kg

Einbauort: Aufenthaltsraum
Montageart Anbau-Einzelmontage,
Anbau-Lichtbandmontage,
Pendel-Einzelmontage,
Pendel-Lichtbandmontage

angebotenes Fabrikat: '.........'
angebotener Typ: '.........'

Leuchte komplett einschließlich der erforderlichen
Betriebsgeräte und sonstigem Zubehör liefern, montieren
und betriebsbereit anschließen.
Menge: 6,000 St

**06.008 LED-Anbauleuchten für Decken- und Wandmontage. Für**
LED-Anbauleuchten für Decken- und Wandmontage
Für waagerechte oder senkrechte Montage. Mit
PMMA-Abdeckwanne, opal. Oberfläche fein strukturiert.
Mit lambertscher Lichtstärkeverteilung. Mit Tunable
White Technologie zur Steuerung der Lichtfarbe mittels
separatem Steuersystem (DT8). Bemessungslichtstrom 2000
lm, Bemessungsleistung 14 W, maximale
Leuchten-Lichtausbeute 143 lm/W. Lichtfarbe Tunable
White (warmweiß - tageslichtweiß), ähnlichste
Farbtemperatur (CCT) Tunable White (2700 K - 6500 K),
allgemeiner Farbwiedergabeindex (CRI) R<sub>a</sub>
> 80. Farborttoleranz (initial MacAdam) ≤ 3 SDCM.
Mittlere Bemessungslebensdauer L80 (t<sub>q</sub> 25
°C) = 100.000 h. Die Lichtquelle ist entsprechend der
Ökodesign-Anforderungen (VO (EU) 2019/2020)
austauschbar. Leuchtenkörper aus stranggepresstem
Aluminium. Mit rückseitig integriertem Leitungskanal
zur Leitungsführung bei längsversetztem Wandauslass.
Oberfläche weiß beschichtet (ähnlich RAL 9016). Maße (L
x B): 1200 mm x 54 mm, Leuchtenhöhe 85 mm. Schutzart
bei Wandmontage IP44, Schutzart bei Deckenmontage IP40.
Schutzklasse (EN 61140): I, Stoßfestigkeitsgrad nach
IEC 62262: , Prüftemperatur Glühdrahttest gemäß IEC
60695-2-11: 650 °C. Zulässige Umgebungstemperatur (ta):
25 °C Gewicht: 3,2 kg. Mit elektronischem Betriebsgerät
zum schalten, dimmen und steuern der Lichtfarbe mittels
DALI Device Type 8 fähigem Steuergerät. Betriebsgerät
gemäß DALI-2-Standard (EN 62386). Das Betriebsgerät ist
entsprechend der Ökodesign-Anforderungen (VO (EU)
2019/2020) austauschbar. Das Produkt erfüllt die
grundlegenden Anforderungen der anwendbaren
EU-Richtlinien und des Produktsicherheitsgesetzes und
trägt die CE-Kennzeichnung. Leuchte 10 Jahre,
Ersatzteile (LED-Modul, Betriebsgerät, optisches
System) 15 Jahre nach Rechnungsdatum unter Vorbehalt
vertretbarer Änderungen, die dem Fortschritt dienen,
verfügbar.

Einbauort: Bäder- Spiegel
Montageart Anbau-Einzelmontage,
Anbau-Lichtbandmontage,
Pendel-Einzelmontage,
Pendel-Lichtbandmontage

angebotenes Fabrikat: '.........'
angebotener Typ: '.........'

Leuchte komplett einschließlich der erforderlichen
Betriebsgeräte und sonstigem Zubehör liefern, montieren
und betriebsbereit anschließen.
Menge: 3,000 St

**06.009 Wandleuchte. Gerichtetes Licht. LED, 4,1 W**
Wandleuchte
Gerichtetes Licht. LED, 4,1 W
Leuchten-Anschlussleistung, Leuchten-Lichtstrom 200 lm,
Farbtemperatur 4000 K. Farbwiedergabeindex (CRI) > 80.
Mit austauschbarem LED-Modul mit Übertemperaturschutz
und einer Lebenserwartung von mindestens 50.000
Betriebsstunden. 20-jährige Nachliefergarantie auf das
LED-Modul und die Verschleißteile. Mit LED-Netzteil
220-240 V, 0/50-60 Hz. Schutzart IP 64. Leuchte aus
Aluminiumguss, - Chrom-VI-freie Passivierungsmittel,
Aluminium und Edelstahl, Farbe Grafit. Sicherheitsglas
mattiert. Zwei Leitungseinführungen zur
Durchverdrahtung der Netzanschlussleitung bis Ø 10,5
mm, max. 3 x 1,5 qmm. Abmessungen: 55 x 200 x 60 mm.#

Montageort: Eingangbereich Außenwand

Planungsfabrikat: Bega oder gleichwertig
Planungstyp: Wandleuchte 33514 oder gleichwertig

Angebotenes
Fabrikat: ...........................

Typ: ...................................

liefern, montieren und betriebsbereit anschließen
Menge: 4,000 St

**06.010 Pollerleuchtenkopf. Freistrahlendes Licht. Für die**
Pollerleuchtenkopf.
Freistrahlendes Licht.
Für die Verwendung im modularen
Systempollerleuchten-Programm. Passend zu Pollerrohr ø
190 mm. LED, 19,5 W Leuchten-Anschlussleistung,
Leuchten-Lichtstrom 1004 lm, Farbtemperatur 3000-4000
K. Farbwiedergabeindex (CRI) > 80. Mit austauschbarem
LED-Modul mit einer mittleren Bemessungslebensdauer von
> 200.000 Betriebsstunden (L80B50 bei ta = 25 °C).
20-jährige Nachliefergarantie auf das LED-Modul und die
Verschleißteile. Mit LED-Netzteil, on/off, 220-240 V,
0/50-60 Hz. Schutzart IP 65. Leuchtenkopf aus
Aluminiumguss, - Chrom-VI-freie Passivierungsmittel,
Aluminium und Edelstahl, Farbe Grafit.
Kunststoffzylinder weiß. Mit Anschlussleitung X05BQ-F 5
G 1 mm², Länge 1,5 m. Abmessungen Ø 190 x 185 mm.

Montageort: Eingangsbereich Außen

Planungsfabrikat: Bega oder gleichwertig
Planungstyp: Pollerleuchtenkopf 99727 oder gleichwertig

Angebotenes
Fabrikat: ...........................

Typ: ...................................

liefern, montieren und betriebsbereit anschließen
Menge: 2,000 St

**06.011 Pollerleuchtenrohr für Systempollerleuchten. Aluminium,**
Pollerleuchtenrohr für Systempollerleuchten.
Aluminium, - Chrom-VI-freie Passivierungsmittel,  Farbe
Grafit. Für die Verwendung im modularen
LED-Pollerleuchtensystem. Ohne Tür, mit eingebautem
Anschlusskasten 71084. Zur Durchverdrahtung für 2 Kabel
bis 7 x 6 qmm mit Feinsicherung 6,3 A. Mit
Montageplatte zum Aufschrauben auf ein Fundament oder
auf das Erdstück. Abmessungen Ø 190 x 815 mm.
inklusive erforderlichen Fundamenterstellung

Montageort: Eingangsbereich Außen

Planungsfabrikat: Bega oder gleichwertig
Planungstyp: Pollerleuchtenrohr 99 620 oder
gleichwertig

Angebotenes
Fabrikat: ...........................

Typ: ...................................

liefern, montieren und betriebsbereit anschließen
Menge: 2,000 St

**06.012 Einzelbatterie Rettungszeichenleuchte Deckeneinbau**
Einzelbatterie Rettungszeichen-Scheibenleuchte
Scheibenleuchte aus Aluminiumprofil
gem. DIN VDE 0108 - 100 geeignet.
Schutzklasse I
Folgende Merkmale sind einzuhalten:
- Schutzart: IP 40
- Material: Aluminiumprofil
- Erkennungsweite: 22m
- Zulässiger Temperaturbereich: DL: -5°C.+35°C, BL:
0°C.+40°C
- Anschlussklemmen: 3 x 2,5 mm²
- für Betriebsart: BL, DL und gDL
- Nennbetriebsdauer 1h, 1,5h, 2h, 3h oder 8h
einstellbar
- Prüftaster für manuellen Funktions- und
Betriebsdauertest
- detaillierte LED Status- und Ladekontrollanzeige
- automatischer Funktionstest (wöchentlich)
- automatischer Betriebsdauertest (jährlich)
- Notlichtnachlauf (1 Minute)
- inkl. NiMH Hochtemperaturzellen/Einzelakkuversorgung
Ausführung gem. DIN VDE 0108 - 100, IEC 60598-2-22, DIN
4844 und EN 1838.
Funkentstörung gem. DIN EN 55015.
Datenbusanschluss/Anbindung für v.g. Prüfeinrichtung
Montageart: Deckeneinbau

Leuchte komplett einschließlich der erforderlichen
Betriebsgeräte und sonstigem Zubehör Liefern und
betriebsbereit montieren.
Menge: 1,000 St

**06.013 Einzelbatterie Rettungszeichenleuchte Wand**
Einzelbatterie Rettungszeichen-Scheibenleuchte
Scheibenleuchte aus Aluminiumprofil
gem. DIN VDE 0108 - 100 geeignet.
Schutzklasse I
Folgende Merkmale sind einzuhalten:
- Schutzart: IP 40
- Materia: Aluminiumprofil
- Erkennungsweite: 22m
- Zulässiger Temperaturbereich: DL: -5°C.+35°C, BL:
0°C.+40°C
- Anschlussklemmen: 3 x 2,5 mm²
- für Betriebsart: BL, DL und gDL
- Nennbetriebsdauer 1h, 1,5h, 2h, 3h oder 8h
einstellbar
- Prüftaster für manuellen Funktions- und
Betriebsdauertest
- detaillierte LED Status- und Ladekontrollanzeige
- automatischer Funktionstest (wöchentlich)
- automatischer Betriebsdauertest (jährlich)
- Notlichtnachlauf (1 Minute)
- inkl. NiMH Hochtemperaturzellen/Einzelakkuversorgung
Ausführung gem. DIN VDE 0108 - 100, IEC 60598-2-22, DIN
4844 und EN 1838.
Funkentstörung gem. DIN EN 55015.
Datenbusanschluss/Anbindung für v.g. Prüfeinrichtung
Montageart: Wandmontage

Leuchte komplett einschließlich der erforderlichen
Betriebsgeräte und sonstigem Zubehör Liefern und
betriebsbereit montieren.
Menge: 1,000 St

**06.014 Einzelbatterie Sicherheitsleuchte als Aufbauleuchte**
Einzelbatterie Sicherheitsleuchte
Universelle Kunststoff-LED-Sicherheitsleuchte aus
hochwertigem, UV-beständigem Polycarbonat, ohne
sichtbare Schrauben und mit optionaler seitlicher
Kabeleinführung.
Wahlweise mit:
- Symmetrischer Lichtverteilung mit 4x1W
LED-Leuchtmittel
- Asymmetrischer Lichtverteilung zur Ausleuchtung von
Rettungswegen
Schutzklasse I
- Schutzart: IP 40
- Material: Polycarbonat weiß
- Zulässiger Temperaturbereich: DL: -5°C.+35°C, BL:
0°C.+40°C
- Anschlussklemmen: 3 x 2,5 mm²
- für Betriebsart: BL, DL und gDL
- Nennbetriebsdauer 1h, 1,5h, 2h, 3h oder 8h
einstellbar
- Prüftaster für manuellen Funktions- und
Betriebsdauertest
- detaillierte LED Status- und Ladekontrollanzeige
- automatischer Funktionstest (wöchentlich)
- automatischer Betriebsdauertest (jährlich)
- Notlichtnachlauf (1 Minute)
- inkl. NiMH Hochtemperaturzellen/Einzelakkuversorgung
Ausführung gem. DIN VDE 0108 - 100, IEC 60598-2-22, DIN
4844 und EN 1838.
Funkentstörung gem. DIN EN 55015.
Datenbusanschluss/Anbindung für v.g. Prüfeinrichtung
Montageart:
Deckenaufbau mit optionaler seitlicher Kabeleinführung

Leuchte komplett einschließlich der erforderlichen
Betriebsgeräte und sonstigem Zubehör Liefern und
betriebsbereit montieren.
Menge: 1,000 St

**06.015 Einzelbatterie Sicherheitsleuchte Deckeneinbau**
Einzelbatterie Sicherheitsleuchte Deckeneinbau
LED-Downlight
Schutzklasse I
Folgende Merkmale sind einzuhalten:
- Schutzart: IP 20
- Material: Stahlblech pulverbeschichtet / Edelstahl
- Zulässiger Temperaturbereich: DL: -5°C.+35°C, BL:
0°C.+40°C
- Anschlussklemmen: 3 x 2,5 mm²
- für Betriebsart: BL, DL und gDL
- Nennbetriebsdauer 1h, 1,5h, 2h, 3h oder 8h
einstellbar
- Prüftaster für manuellen Funktions- und
Betriebsdauertest
- detaillierte LED Status- und Ladekontrollanzeige
- automatischer Funktionstest (wöchentlich)
- automatischer Betriebsdauertest (jährlich)
- Notlichtnachlauf (1 Minute)
- zentrale Blockierfunktion (BL und DL) über BNS-MTB
- inkl. NiMH Hochtemperaturzellen/Einzelakkuversorgung
Ausführung gem. DIN VDE 0108 - 100, IEC 60598-2-22, DIN
4844 und EN 1838.
Funkentstörung gem. DIN EN 55015.
Datenbusanschluss/Anbindung für v.g. Prüfeinrichtung
Montageart:
Deckeneinbau
Farbe : weiß

Leuchte komplett einschließlich der erforderlichen
Betriebsgeräte und sonstigem Zubehör Liefern und
betriebsbereit montieren.
Menge: 1,000 St

### Los 07 EDV- und TK-Verkabelung

*Hinweis*
Allgmeine Beschreibung TK- und EDV-Verkabelung
Das Gebäude erhält eine strukturierte Netzwerkverkabelung. Die Datenleitungen werden im jeweiligen
Netzwerkschrank abgeschlossen.
Ein EDV-Wandverteiler wird im EG-Bereich im Technikraum
errichtet. Der Bestands EDV-Schrank im Altbau wird mit
dem neuen Datenverteiler im Neubau mit
Lichtwellenleiter/ Glasfaser und Kupferleitung
verbunden und auf Abschlusselementen in den jeweiligen
Schränken abgeschlossen.
Alle Abdeckungen für TK und Datendosen sind passend zum
gewählten Schalterprogramm vorzusehen.

angebotenes Fabrikat:

**07.001 19" Datenverteiler als Wandschrank 24 HE**
19" Datenverteiler als Wandschrank 24 HE
Abmessungen: (HxBxT) ca. 1200mm*800mm*800mm
entsprechend DIN Nr. 41494 für CU- und LWL-
Verkabelungen
Gehäuse in stabiler Stahlblechausführung mit
verstärkter, geschweißter Profilrahmenkonstruktion
aufgebaut wie folgt:
Stahlblech Glastür
Dach mit Sauglüfter, Drehzahlregelung für Lüfter
- Bodenblech 2 geteilt incl. Bürstenleiste
- Staubdichte Kabeleinführung hinten mit Kantenschutz
- 2 St. Blindplatten mit je 2HE
- 1 St. Fachboden; max Belastung 15kg; Tiefe=30mm
  komplett geerdet gem. VDE
- 1 St. Potentialausgleich mit Erdungsschiene über
  volle Schranktiefe, incl. Montagewinkel und
  20 Kontaktklemmen
- 1 St. 6fach Schukosteckdosenleisten, abschaltbar,
  beleuchtet, montiert im unteren Drittel des
  Schrankes und an getrennten Stromkreisen
  angeschlossen, mit Überspannungsschutz

liefern und montieren, inkl. Befestigungsmaterial für
19"-Geräte und aller Klein- und Klemmteile
Menge: 1,000 St

**07.002 Patchfeld 24-fach KAT 6**
Patchfeld 24-fach KAT6
Komplettes Patchpanel, modular  24 x RJ45 -
Modularstecköffnungen, 24 Universalmodule  19/1 HE,
Schraubbefestigung  Front lichtgrau (ähnlich RAL 7035)
 - Beschriftungsmöglichkeit mittels separatem
Beschriftungsträger  - werkseitige Portkennzeichnung (1
- 24) - zusätzliche Zugentlastungsmöglichkeit für
Datenkabel mittels  Kabelbinder  - Entsprechend
nachfolgender Normenanforderungen: DIN EN
50173-1:2003-06, Kategorie 6  ISO/IEC 11801:2002,
Category 6 screened  E DIN IEC 60603-7-5:2003-03:
shielded 250 MHz EIA/TIA 568 B.2-10 Draft 8.0,
Augmented Category 6(Cat.6a)  ISO/IEC- Entwurf JTC
1/SC25N 1096, ClassEA (500 MHz)

liefern, montieren inklusive Anschluss aller abgehenden
maximal 24 Datenleitungen der Kategorie KAT 7.
Die Anschlussfelder sind betriebsbereit herzustellen.
Menge: 3,000 St

**07.003 Patchfeld 25 Ports KAT 3**
Patchfeld 25 Ports KAT 3
zum Abschluss der Kupfer-TK Verkabelung

liefern, montieren und mit Abgangsleitung
betriebsbereit anschließen
Menge: 2,000 St

**07.004 Datendose 1-fach**
Datendose 1-fach
ClassE Dosen, auch für den Einsatz in
Gigabit- Ethernet- Netzwerken,
(Übertragungsbandbreite 250 MHz)
- geschlossenes Zinkdruckgussgehäuse
- variable Kabelzuführung (+/-30°)
- schnelle Installation durch LSA-Kontakte
- abbrechbarer Tragring für Stegversion
- rastender Schnellmontagedeckel
- RJ45 - Stecköffnung schräg nach unten geneigt
- Farbcode T568A und T568B gemäß TIA /
EIA-568-B.2
- LSA-Klemmen für einen Leiter 0,4-0,63 mm Ø,
AW 26-22, Wiederbelegbarkeit > 50-mal
- geeignet für PoE+ (Power over Ethernet),
gemäß IEEE 802.3at
- Entsprechend nachfolgender Normanforderungen:
ISO/IEC 11801:2011-06,Cat.6/ClassE,geschirmt
DIN EN 50173-1:2011-09,Cat.6/ClassE,geschirmt
DIN EN 60603-7-5:2011-03, 250 MHz, geschirmt
- Lebensdauer > 2500 Steckzyklen,
- RJ11/RJ12-fehlstecksicher
- metrische Schrauben für Zentralstücke
- passend zu UAE - Designabdeckungen der
Schalterindustrie

komplett. einschließlich Abdeckungen und Rahmen zum
verwendeten Schalterprogramm liefern und betriebsfertig
montieren inklusive Anschluss der abgehenden
Datenleitung KAT 7
Menge: 7,000 St

**07.005 Datendose 2-fach**
Datendose 2-fach
ClassE Dosen, auch für den Einsatz in
Gigabit- Ethernet- Netzwerken,
(Übertragungsbandbreite 250 MHz)
- geschlossenes Zinkdruckgussgehäuse
- variable Kabelzuführung (+/-30°)
- schnelle Installation durch LSA-Kontakte
- abbrechbarer Tragring für Stegversion
- rastender Schnellmontagedeckel
- RJ45 - Stecköffnung schräg nach unten geneigt
- Farbcode T568A und T568B gemäß TIA /
EIA-568-B.2
- LSA-Klemmen für einen Leiter 0,4-0,63 mm Ø,
AW 26-22, Wiederbelegbarkeit > 50-mal
- geeignet für PoE+ (Power over Ethernet),
gemäß IEEE 802.3at
- Entsprechend nachfolgender Normanforderungen:
ISO/IEC 11801:2011-06,Cat.6/ClassE,geschirmt
DIN EN 50173-1:2011-09,Cat.6/ClassE,geschirmt
DIN EN 60603-7-5:2011-03, 250 MHz, geschirmt
- Lebensdauer > 2500 Steckzyklen,
- RJ11/RJ12-fehlstecksicher
- metrische Schrauben für Zentralstücke
- passend zu UAE - Designabdeckungen der
Schalterindustrie

komplett. einschließlich Abdeckungen und Rahmen zum
verwendeten Schalterprogramm liefern und betriebsfertig
montieren inklusive Anschluss der abgehenden
Datenleitungen KAT 7
Menge: 40,000 St

**07.006 Datenkabel 1-fach simplex / Halogenfrei**
Datenkabel 1-fach simplex / Halogenfrei
Datenkabel S/FTP, Bandbreite 1500 MHz, AWG 22/1,
besser als Kategorie 7
Installationskabel für den Einsatz in strukturierte
Gebäudeverkabelungen nach ISO/IEC 11801 und EN 50173
(2. Ausgabe) und für Heimbereichverkabelungen nach
ISO/IEC 15018 und EN 50173-3 (Entwurf) Bestens geeignet
für alle Anwendungen der Klassen D bis FA Multimedia
(TV, Video, Daten, Sprache) >10 GbE nach IEEE 802.3 an
(Entwurf), Cable sharing, VoIP, PoE
Leistungsmerkmale: besser als Kategorie 7 ("8") nach
EN 50288 und IEC 61156

Aufbau: Leiter: blanker CU-Draht, AWG 22/1Isolation:
Zell-PE, Ader-Ø: Nennwert 1,6 mmVerseilelement:
PaarEinzelschirm: Alu-kaschierte Polyesterfolie,
Metallseite aussen (PiMF)Verseilung: 4
PaareGesamtschirm: verzinntes Cu-GeflechtAussenmantel:
halogenfreier, flammwidriger CompoundFarbe: Rapsgelb,
RAL-1021
Übertragungseigenschaften bei 1500
MHz:Dämpfung(dB/100m):  typ.: 62NEXT(dB)  typ.:
73PS-NEXT(dB)  typ.: 70ACR(dB@100m)  typ.:
11PS-ACR(dB@100m)  typ.: 8EL-FEXT(dB@100m)  typ.:
25PS-ELFEXT(dB@100m)  typ.: 22RL(dB)  typ.: 12,3

Brandverhalten: Flammwidrigkeit: nach IEC
60332-3-24Halogenfreiheit: nach IEC 60754-2Rauchdichte:
nach IEC 61034Brandlast (MJ/m): 0,74 (Richtwert)
Elektromagnetisches Verhalten: Kopplungswiderstand bei
10 MHz (mOhm/m): 2 (Nennwert)Schirmdämpfung bis 1000
MHz (dB): 80 (Nennwert)Störleistungsunterdrückung bis
1000 MHz (dB): 90 (Nennwert)
Chemische Eigenschaften: Schwermetallfrei nach RoHS
2002/95/EG
Zertifikate und Approbationen: Qualitätssiegel mit
Fertigungsüberwachung: VDE-ZeichenLink Performance und
weitere handelsübliche
SteckverbindersystemePrüfzertifikate: nach DIN
55350-18-4.2.1 bzw. EN 10204Konform zu LVD (73/23/EEC):
CE-Zeichen

liefern und nach Herstellerangaben verlegen
Menge: 280,000 m

**07.007 Datenkabel 2fach duplex / Halogenfrei**
Datenkabel 2-fach duplex / Halogenfrei
Datenkabel S/FTP, Bandbreite 1500 MHz, AWG 22/1,
besser als Kategorie 7 / Halogenfrei
Installationskabel für den Einsatz in strukturierte
Gebäudeverkabelungen nach ISO/IEC 11801 und EN 50173
(2. Ausgabe) und für Heimbereichverkabelungen nach
ISO/IEC 15018 und EN 50173-3 (Entwurf) Bestens geeignet
für alle Anwendungen der Klassen D bis FA Multimedia
(TV, Video, Daten, Sprache) >10 GbE nach IEEE 802.3 an
(Entwurf), Cable sharing, VoIP, PoE
 Leistungsmerkmale: besser als Kategorie 7 nach
EN 50288 und IEC 61156
Bandbreite 900 MHz / Halogenfrei
Anwendungen: Installationskabel für den Einsatz in
strukturierte Gebäudeverkabelungen nach ISO/IEC 11801
und EN 50173 (2. Ausgabe). Bestens geeignet für alle
Anwendungen der Klassen D bis F Multimedia (Video,
Daten, Sprache) >10 GbE nach IEEE 802.3 an, Cable
sharing, VoIP, PoE
Mechanische Eigenschaften: Biegeradius: während
Verlegung: 8 x Aussendurchmesser (min.) nach
Installation: 4 x Aussendurchmesser (min.) -
Zugbelastung (N): Querdruckfestigkeit (N/100mm):
Schlagfestigkeit (Anzahl Schläge):  220
(max.) 1000 10
 Elektromagnetisches Verhalten: Kopplungswiderstand bei
10 MHz (mOhm/m): Schirmdämpfung bis 1000 MHz (dB):
Kopplungsdämpfung bis 1000 MHz (dB):  5 (Nennwert) 70
(Nennwert) 85 (Nennwert)
Elektrische Eigenschaften bei 20°C:
Gleichstromwiderstand (Ohm/km): Isolationswiderstand
(GOhm x km): Betriebskapazität (pF/m): Kapazitive
Kopplung (e) (pF/km): Signalgeschwindigkeit (c):
Signallaufzeit (ns/100m): Skew bei 100 MHz (ns/100m):
Charakteristischer Wellenwiderstand bei 100 MHz (Ohm):
Prüfspannung Ueff (V): Betriebsspannung (V):  75
(max.) 5 (min.) 42 (Richtwert) 1500 (Richtwert) 0,80
(Richtwert) 420 (Richtwert) 5 (Richtwert)  100±5 1000
125 (max.)
Chemische Eigenschaften: Frei von gefährlichen Stoffen
nach RoHS 2002/95/EG - - - -
 Thermische Eigenschaften: Temperaturbereich für den
ruhenden Zustand: Temperaturbereich für den bewegten
Zustand:
  -20°C bis +60°C 0°C bis +50°C
 Zertifikate und Approbationen: Qualitätssiegel mit
Fertigungsüberwachung: Link Performance und weitere
handelsübliche
Steckverbindersysteme Prüfzertifikate: Konform zu LVD
(73/23/EEC): nach DIN 55350-18-4.2.1 bzw. EN 10204

liefern und nach Herstellerangaben verlegen
Menge: 2300,000 m

**07.008 HDMI Anschlussdose**
HDMI Anschlussdose
zum Anschluß einer fertig konfektionierten Leitung mit
Stecker
HDMIT Kpl. Einsatz Reinweiß
Einsatz HDMIT 2.0a + HDR
Kupplung
Technische Daten: Einbautiefe
Kupplung: mind. 20 mm
Hinweise:
Nur für Schraubbefestigung.
Achtung! Bauraum für Stecker und Biegeradien beachten.
Bei Einsätzen mit Kupplungen beachten:
Anschluss mit Winkelsteckern empfohlen.
Bei Verwendung dieser Steckvorrichtungen besteht für
angeschlossene Geräte eine Leistungsbegrenzung von 15
Watt

komplett. einschließlich Abdeckungen und Rahmen zum
verwendeten Schalterprogramm liefern und betriebsfertig
montieren inklusive Anschluss/Einstecken der fertig
konfektionierten HDMI Leitung
Menge: 1,000 St

**07.009 HDMI Anschlussdose2-fach**
HDMI Anschlussdose 2 - fach
zum Anschluß einer fertig konfektionierten Leitung mit
Stecker
HDMIT Kpl. Einsatz Reinweiß
Einsatz HDMIT 2.0a + HDR 2-fach
Kupplung
Technische Daten: Einbautiefe
Kupplung: mind. 20 mm
Hinweise:
Nur für Schraubbefestigung.
Achtung! Bauraum für Stecker und Biegeradien beachten.
Bei Einsätzen mit Kupplungen beachten:
Anschluss mit Winkelsteckern empfohlen.
Bei Verwendung dieser Steckvorrichtungen besteht für
angeschlossene Geräte eine Leistungsbegrenzung von 15
Watt

komplett. einschließlich Abdeckungen und Rahmen zum
verwendeten Schalterprogramm liefern und betriebsfertig
montieren inklusive Anschluss/Einstecken der fertig
konfektionierten HDMI Leitungen
Menge: 1,000 St

**07.010 HDMI Anschlussdose mit Kabelpeitsche**
HDMI Anschlussdose mit Kabelpeitsche
zum Anschluß einer fertig konfektionierten Leitung mit
Stecker
HDMIT K-Peitsche Einsatz Reinweiß
Einsatz HDMIT 2.0a + HDR
Kabelpeitsche
Technische Daten: Einbautiefe
Kabelpeitsche: mind. 51 mm
Länge der Kabelpeitsche: 200 mm
Hinweise:
Nur für Schraubbefestigung.
Achtung! Bauraum für Stecker und Biegeradien beachten.
Bei Verwendung dieser Steckvorrichtungen besteht für
angeschlossene Geräte eine Leistungsbegrenzung von 15
Watt.

komplett. einschließlich Abdeckungen und Rahmen zum
verwendeten Schalterprogramm liefern und betriebsfertig
montieren inklusive Anschluss/Einstecken der fertig
konfektionierten HDMI Leitung
Menge: 2,000 St

**07.011 HDMI Kabel 10 Meter Länge**
HDMI Kabel 10 Meter Länge
fertig konfektioniert mit Stecker-Stecker

komplett liefern und verlegen
Menge: 2,000 St

**07.012 HDMI Kabel 15 Meter Länge**
HDMI Kabel 15 Meter Länge
fertig konfektioniert mit Stecker-Stecker

komplett liefern und verlegen
Menge: 1,000 St

*Hinweis*
Vorbemerkung Messungen Kupfer
Klasse E - Messung der Kupfer - Verkabelungsstrecken

Messung
Hinsichtlich der Einhaltung der übertragungstechnischen
Parameter der Verkabelungsstrecke ist eine
messtechnische Überprüfung entsprechend eines
Qualitätsplanes nach DIN EN 50174-1und Messvorschrift
EN 50346 durchzuführen.
Die Messungen erfolgen mit geeigneten handelsüblichen
Feldmessgeräten (Kabeltestern) für Messungen bis
mindestens 250 MHz und den in der 2nd Edition der
ISO/IEC 11801 bzw. der EN-50173-1 festgelegten
Grenzwerten.
Grenzwerte: "Permanent Link" der Anwendungsklasse E.
Das zur Verwendung kommende Messgerät ist vor der
Durchführung der Messung dem Auftraggeber zu benennen.
Der Gerätetyp muss vom Auftraggeber oder seinen
Beauftragten genehmigt werden.

Zu überprüfende Parameter:
Für den Frequenzbereich von 1 MHz bis 250 MHz müssen
folgende Nachweise je nach Stufe des Qualitätsplans
entsprechend DIN EN 50174-1 erbracht und
protokollarisch festgehalten werden:
- korrekte Verdrahtung/Zuordnung (Adern und Schirm)
- Länge der Verkabelungsstrecke für alle Paare
- Laufzeit/Laufzeitdifferenz
- Einfügedämpfung für alle Paare
- NEXT im Frequenzbereich (für beide Richtungen)
- ELFEXT (für beide Richtungen)
- ACR (für beide Richtungen)
- Widerstand (für beide Richtungen)
- Power Sum NEXT (für beide Richtungen)
- Power Sum ACR (für beide Richtungen)
- Power Sum ELFEXT (für beide Richtungen)

Dokumentation
Zur Erfüllung der Abnahmeanforderung muss
eine Dokumentation der gemessenen Werte der
einzelnen Strecken (in Bereich von 1 MHz bis 250 MHz)
als Messwerttabelle des Handmessgerätes entsprechend EN
50346 erfolgen.
Gegenstand der Dokumentation ist auch eine Zuordnung
und Identifikation aller gemessenen Strecken:
- Beschriftung und Bezeichnung der jeweiligen Strecke.
Das Messprotokoll ist für jede Verkabelungsstrecke
zuerstellen und muss folgende Daten enthalten:

- Streckenbezeichnung  d.h. Kennzeichnung des
  jeweiligen Kabels, der Dose, des
  Verteileranschlusspunktes.
- Richtung der Messung,
- Ergebnisse der oben genannten Messungen,
- Fabrikat/Typ und Seriennummer des Messgerätes,
- Typ des verwendeten Messadapters
- Ort, Datum, Unterschrift der durchführenden Person.

**07.013 Messungen CU-Strecken**
Messungen CU-Strecken
Klasse E-Messung für Simplex-Kabel wie vor beschrieben
nach Verlegung in Kabelkanälen etc.
einschl. Dokumentation der Messergebnisse.
Menge: 7,000 St

**07.014 Messungen CU-Strecken**
Messungen CU-Strecken
Klasse E-Messung für Duplex-Kabel wie vor beschrieben
nach Verlegung in Kabelkanälen etc.
einschl. Dokumentation der Messergebnisse.
Menge: 40,000 St

*Hinweis*
Singlemode Glasfaserkabel mit 24 Fasern
und LC Steckern.
Das LWL-Kabel ist zur universellen Verwendung im Innen-
und Außenbereich geeignet.
Die Lieferung erfolgt inklusive vormontierter
Einziehhilfe.

Spezifikationen
Kabeltyp: U-DQ(ZN)BH
Faser: 24E 9/125µm OS2 Singlemode
Stecker Seite A: 24x LC
Stecker Seite B: 24x LC
Länge: nach Auswahl
integrierter Nagetierschutz
Längswasserdicht
Mantelfarbe: gelb / schwarz
RoHS konform
Raucharm, halogenfrei (LSZH), metallfrei
Jedes Kabel mit individuellem Messprotokoll

Die folgenden Positionen beinhalten die komplette
Lieferung und betriebsfertige Verlegung der
Lichtwellenleiter.

**07.015 LWL- Glasfaserkabel - Innenkabel 24 Fasern**
LWL-Glasfaserkabel- Innenkabel 24 Fasern OM4,
optische und mechanische Daten wie vor beschrieben,
liefern und komplett nach Herstellerangaben verlegen.
Menge: 50,000 m

**07.016 Absetzen des LWL 24 Fasern**
Absetzen des Lichtwellenleiter Bündelader Kabels
mit 24 Fasern und vorbereiten der Fasern für einen
Fusionsspleiß oder Klebestecker
Menge: 2,000 St

**07.017 Mehrmoden-Duplex-Hybridbuchse**
Mehrmoden-Duplex-Hybridbuchse
- LWL-MM-ST/SC-DM -,
ST/SC-systemkompatibel, mit Metallgehäuse, Keramikhülse
und Flanschbefestigung, zum Einsatz in
LWL-Montageeinsätzen inklusive der erforderlichen
Messungen.

liefern, montieren und betriebsbereit anschließen
Menge: 48,000 St

**07.018 19"-LWL-12 SCD-SM-Verteiler 1HE, Festeinbau**
19"-LWL-12 SCD-SM-Verteiler 1HE,
Festeinbau für Mulimode-Verkabelung
Bestückt mit  12 LWL-SC-Duplex-Durchführungskupplungen,
1 Spleißkassette mit Abdeckung und 24 SC-Pigtails 50
m,2 m.
Pigtails auf LWL-Kupplungen aufgesteckt. In drei
Einbauebenen einbaubar. Glasfaserablage mit
Gewindebolzen zur Aufnahme der Spleißkassette. -
Frontblende mit Portnummerierung. Kabeleinlass rechts -
und links mit Zugentlastungsstellen, optional mit
PG-Verschraubungen ausrüstbar. Individuelle
Beschriftung mit downloadbarer Beschriftungssoftware
durchführbar.Beschriftung werkseitig auf den SC
Kupplungen.
Lieferung inkl. Staubschutz, Kabelbinder,
selbstklebende Kabelclipse, Rändelschraube und
Beschriftungsstreifen.
Farbe LWL-SCD-Kupplungen: blau.

Material: Stahlblech, pulverbeschichtet.
Farbe: lichtgrau - RAL 7035.
Maße: B = 483 mm, H = 1 HE, Einbautiefe T = 250 mm.

komplett liefern und montieren
Menge: 2,000 St

### Los 08 Installationsgeräte

*Hinweis*
Technische Vorbemerkungen Installationsgeräte

Bei reiner u.P.-Montage ist prinzipiell ohne
Abzweigdosen zu installieren. Grundsätzlich sollen
Geräte-Abzweigdosen zum Einsatz kommen. Für genehmigte
Ausnahmefälle und bei a.P.-Montage sind alle
Abzweigdosen stets im gleichen Abstand von der Decke zu
montieren. Abzweigdosen sind, wenn notwendig in den
Nebenräumen unterzubringen. Im Handbereich sind Dosen
mit schraubbaren Deckeln zu verwenden. Bei
Kabelinstallation dürfen nur quadratische Abzweigkästen
verwendet werden. In Verblendmauerwerk dürfen
grundsätzlich keine Abzweigdosen eingestemmt werden.
Alle Abzweigdosen müssen auf der Innenseite des Deckels
ein Resopalschild mit eingravierter Stromkreis- und
Verteilungsnummer erhalten.

Alle u.P.-Geräte sind mit Schrauben und nicht mit
Krallen in den Wandgehäusen zu befestigen. Es sind der
Montageart entsprechende Wandgehäuse zu liefern und
einzubauen.

Die Montagehöhen beziehen sich auf Mitte Einbaudose,
entspreche Höhen nach Angabe des Fachplaners und der
Bauleitung.

Für Abstände der Installationseinrichtungen von Türen
sind die Baunormmaße nach DIN 18 085 zu beachten.
Hierbei ist auf die abweichenden Maße bei Stahlzargen
zu achten.

*Hinweis*
Leitbeschreibung u.P.-Geräte

Nachfolgende Installationsgeräte als Unter-Putz-Geräte
(u.P.), quadratisch, IP 20. Einbaugeräte komplett mit
Zentral- oder Abdeckplatte, Kombirahmen (bis max.
5-fach) sowie den zugehörigen Unterputz oder
Hohlwanddosen liefern, einschließlich Bohrungen
montieren und betriebsfertig anschließen.
Sämtliche Schalt- und Bediengeräte sind dauerhaft zu
beschriften, dafür müssen in die EP´s Rahmen mit
entsprechendem Beschriftungsfeld einkalkuliert werden
und darin beschriftet werden.

**08.001 Aus-/Wechselschalter**
Aus-/Wechselschalter
Unterputz Schaltgerät als Aus-/Wechselschalter 230V
komplett mit Rahmen und Abdeckung liefern und
betriebsbereit montieren
Menge: 2,000 St

**08.002 Aus-Kontroll-Schalter**
Aus-Kontroll-Schalter
Unterputz Schaltgerät als Aus - Kontrollschalter mit
Glimmlampe 230V komplett mit Rahmen und Abdeckung
liefern und betriebsbereit montieren
Menge: 1,000 St

**08.003 Taster**
Taster
Unterputz Schaltgerät als Taster  230V
komplett mit Rahmen und Abdeckung
liefern, montieren und betriebsbereit anschließen
Menge: 12,000 St

**08.004 Wipp-Jalousieschalter/Taster**
Wipp-Jalousieschalter/Taster als Unterputzgerät
Wipp-Jalousieschalter-/taster- Einsatz 10/250V.
Schalter Mit Sperre gegen doppelseitiges Einschalten,
elektrisch und mechanisch verriegelt.
Komplett mit Rahmen und Abdeckung
liefern und betriebsbereit montieren.
Menge: 14,000 St

**08.005 Schlüsselschalter/Taster**
Schlüsselschalter/Taster
Schlüsselschalter-Einsatz
10/250  fuer alle DIN-Profil-Halbzylinder
Jalousiesteuerungs - System Schalter Wechsler 2polig
(auch Gruppenschalter) Lieferumfang: ohne Schloss. Nur
für Schraubbefestigung, komplett mit Rahmen und
Abdeckung passend zum Schalterprogramm
liefern und betriebsbereit montieren.
Menge: 1,000 St

**08.006 Steckdose, mit Schutzkontakt VDE 0620**
Steckdose, mit Schutzkontakt VDE 0620 und
Kindersicherung
Unterputz 2-polig, 16 A/250 V AC, mit Steckklemmen,
komplett mit Rahmen und Abdeckung
liefern und betriebsbereit montieren.
Menge: 118,000 St

**08.007 Steckdose, 1-fach, mit Klappdeckel IP 44**
Steckdose, 1-fach, mit Klappdeckel IP 44
als Unterputzsteckdose wie soeben beschrieben
komplett mit Rahmen und Abdeckung
liefern und betriebsbereit montieren.
Menge: 4,000 St

**08.008 Steckdose EDV**
Steckdose EDV als Unterputzsteckdose
wie soeben beschrieben mit Kinderschutz
aber in farbiger Ausführung und mit EDV - Aufdruck
komplett mit Rahmen und Abdeckung
liefern und betriebsbereit montieren.
Menge: 38,000 St

**08.009 Blindabdeckung mit Tragring**
Blindabdeckung mit Tragring
Unterputz komplett mit Rahmen und Abdeckung
liefern und betriebsbereit montieren.
Menge: 10,000 St

**08.010 Signalleuchte Unterputz**
Signalleuchte Unterputz
Kontrolleuchte grün-230 Volt
Abdeckung und Rahmen im Schalterprogramm
liefern und betriebsbereit montieren.
Menge: 1,000 St

**08.011 Geräteanschlußdose unter Putz**
Geräteanschlußdose unter Putz
inkl Doppelklemmen bis 5 x 4 mm2,
liefern und betriebsbereit montieren
Menge: 4,000 St

**08.012 Präsenzmelder 360° 8m**
KNX Deckeneinbau-Präsenzmelder
mit 360° Erfassungsbereich
Besondere Produktfunktionen: Sensorik:
Luftfeuchtigkeit, Temperatur, Akustik, Licht,
Anwesenheit; Präsenz- und tageslichtabhängige
Konstantlichtregelung; KNX-Funktionen: Alarm über
Objekt, Dämmerungsschalter (1Objekt),
Helligkeitserfassung über Objekt, Lichtabhängige
Bewegungserkennung, Szenentelegramm über Objekt,
Nachtlichtfunktion (7 Farben wählbar);
Benutzerschnittstelle: IR-Fernbedienung, ETS-Software
Steuerungssystem: KNX
Montageart: Unterputz / Gerätedose Ø 68 mm
Montageort: Decke
Abmessungen: Höhe/Tiefe 38 mm, Ø 108 mm
Einbaumaß: Einbautiefe: 24 mm, Ø 60 mm
Schutzart: IP20
Schutzklasse: III
Zulässige Umgebungstemperatur: 5 °C...+35 °C
Relative Luftfeuchte: 5-93 %, nicht kondensierend,
10-90 %, nicht kondensierend
Farbe: weiß, ähnlich RAL 9010
Nennspannung: 29 - 31 V DC
Leistungsaufnahme: 0,2 W
Erfassungswinkel: 360°
Erfassungsreichweite quer: Ø 8 m
Erfassungsreichweite frontal: Ø 6 m
Erfassungsreichweite Präsenzbereich: Ø 4 m
Erfassungsbereich: bis zu 50 m²
Empf. Montagehöhe: 3 m
Max. Montagehöhe: 5 m
Helligkeitswert: 5-2000 lx
Anzahl Lichtkanäle: 2
Anzahl HLK-Kanäle: 1
Slave-Eingang: true
Modus: Halbautomatik, Vollautomatik
Konstantlichtregelung: true
Schaltverzögerung von "dunkel zu hell": 300 s
Schaltverzögerung von "hell zu dunkel": 30 s
Schaltleistung Kanal 1: Bus-System
Nachlaufzeit: 30 s...720 min (in Stufen einstellbar)
Impulsfunktion: false
Tastereingang: false

liefern, montieren und betriebsfertig anschließen,
sowie genau auf Nutzebene mit Fernbedienung und
Luxmeter einmessen und einstellen auf Sollwert gem.
Angabe durch die BL
Menge: 36,000 St

**08.013 Präsenzmelder 360° 24m**
KNX Deckeneinbau-Präsenzmelder
mit 360° Erfassungsbereich
Besondere Produktfunktionen: KNX-Funktionen:
Helligkeitserfassung, Bewegungserkennung;
Benutzerschnittstelle: IR-Fernbedienung, ETS-Software
Steuerungssystem: KNX
Montageart: Unterputz / Gerätedose Ø 68 mm
Montageort: Decke
Abmessungen: Höhe/Tiefe 70 mm, Ø 108 mm
Einbaumaß: Einbautiefe: 24 mm, Ø 60 mm
Schutzart: IP20
Schutzklasse: III
Zulässige Umgebungstemperatur: 5 °C...+50 °C
Relative Luftfeuchte: 5-93 %, nicht kondensierend
Farbe: weiß, ähnlich RAL 9010
Nennspannung: 29 - 31 V DC
Leistungsaufnahme: 0,2 W
Erfassungswinkel: 360°
Erfassungsreichweite quer: Ø 24 m
Erfassungsreichweite frontal: Ø 11 m
Erfassungsreichweite Präsenzbereich: Ø 8 m
Erfassungsbereich: bis zu 453 m²
Empf. Montagehöhe: 3 m
Max. Montagehöhe: 10 m
Helligkeitswert: 5-2000 lx
Anzahl Lichtkanäle: 2
Slave-Eingang: true
Modus: Halbautomatik, Vollautomatik
Konstantlichtregelung: false
Schaltverzögerung von "dunkel zu hell": 300 s
Schaltverzögerung von "hell zu dunkel": 30 s
Schaltleistung Kanal 1: Bus-System
Nachlaufzeit: 30 s...720 min (in Stufen einstellbar)
Impulsfunktion: false
Tastereingang: false

einzukalkulieren ist immer ebenso  ein
Aufputzgehäuse/Sockel zur Montage an  Betondecken

liefern, montieren und betriebsfertig anschließen,
sowie genau auf Nutzebene mit Fernbedienung und
Luxmeter einmessen und einstellen auf Sollwert gem.
Angabe durch die BL
Menge: 1,000 St

**08.014 Aufputzrahmen für v.g. Präsensmelder**
Aufputzrahmen für v.g. Präsenzmelder

liefern und montieren
Menge: 16,000 St

**08.015 Decken-Präsenzmelder**
Decken-Präsenzmelder
Präsenzmelder mit 360° Erfassungsbereich für die
Deckenmontage Aufputz
Benutzerschnittstelle: Einstellregler/Potentiometer,
IR-Fernbedienung mit "blue mode" Technologie
Steuerungssystem: ON/OFF
Montageart: Aufbau
Montageort: Decke
Abmessungen: Höhe/Tiefe 74 mm, Ø 108 mm
Schutzart: IP20
Schutzklasse: II
Zulässige Umgebungstemperatur: -25 °C...+50 °C
Relative Luftfeuchte: 5 - 93 %, nicht kondensierend
Farbe: weiß, ähnlich RAL 9010
Nennspannung: 230-230 V AC / 50-50 Hz
Erfassungswinkel: 360°
Erfassungsreichweite quer: Ø 24 m
Erfassungsreichweite frontal: Ø 11 m
Erfassungsreichweite Präsenzbereich: Ø 8 m
Erfassungsbereich: bis zu 453 m²
Empf. Montagehöhe: 3 m
Max. Montagehöhe: 10 m
Helligkeitswert: 5-2000 lx
Anzahl Lichtkanäle: 2
Anzahl HLK-Kanäle: 1
Konstantlichtregelung: false
Schaltverzögerung von "dunkel zu hell": 300 s
Schaltverzögerung von "hell zu dunkel": 30 s
Schaltleistung Kanal 1: 230 V/50 Hz
2300 W/10 A (cos phi = 1)
1150 VA/5 A (cos phi = 0,5)
600 W LED
Farbe: weiß
liefern, montieren und betriebsbereit anschließen
inkl.Programmierung
angebotenes Fabrikat:
angebotener Typ:
Menge: 12,000 St

**08.016 Fernbedienung**
Fernbedienung
Fernbedienung für vor genannte Präsenzmelder
betriebsfertig inkl. Batterien liefern
Menge: 1,000 St

**08.017 CEE Steckdose 5 x 16A u.P. IP 44**
CEE-Steckdose 5 x 16A u.P. IP 44
SEE-Steckdose als unter Putz Einbaugerät mit Rahmen und
Abdeckung
komplett in Schutzart IP 44
liefern und betriebsbereit montieren
Menge: 1,000 St

**08.018 Decken/Wandleuchtenauslaß für Mantelleitung**
Decken/Wandleuchtenauslaß für Mantelleitung
inkl. Bohrung durch Betondecke, Dübel und Deckenhaken,
inkl. Doppelklemme 3 x 2.5 mm2 liefern und montieren.
Menge: 5,000 St

**08.019 Kabelabzweigkasten 2,5 qmm, IP54**
Kabelabzweigkasten 2,5 qmm, IP54
aus schlagfestem, halogenfreiem Thermoplast,
Bemessungsspannung AC 690 V,
max. 5 Stutzen PG 13,5,
inkl. 5 Klemmen je 4x2,5 mm2 oder 6x1,5 mm2.
komplett liefern und betriebsfertig montieren
Menge: 5,000 St

**08.020 Kabelabzweigkasten bis 5 x16 qmm, IP54**
Kabelabzweigkasten bis 5 x 16 qmm, IP54
aus schlagfestem, halogenfreiem Thermoplast,
Bemessungsspannung AC 690 V,
max. 6 Stutzen bis M40
inkl. 5 Klemmen je  mindestens 2 x 16mm
komplett liefern und betriebsfertig montieren
Menge: 1,000 St

**08.021 Verbindungsdose auf Putz**
Verbindungsdose nach DIN VDE 0606 aus Thermoplast
flammwidrig, halogenfrei, Schutzart IP 54, mit 7
selbstdichtenden Einführungen komplett liefern und
montieren.
Menge: 10,000 St

**08.022 Verbindungsdose auf Putz**
Verbindungsdose nach DIN VDE 0606 aus Thermoplast
flammwidrig, halogenfrei, Schutzart IP 54, mit 12
selbstdichtenden Einführungen komplett liefern und
montieren.
Menge: 15,000 St

*Hinweis*
Die nachfolgend ausgeschriebenen Schalter und
Steckdosen sind in auf Putz -  Ausführung Schutzart IP
44 anzubieten.

**08.023 Taster**
Taster, auf Putz, wassergeschützt,
IP 44 liefern und betriebsbereit montieren.
Menge: 1,000 St

**08.024 Wechselschalter**
Wechselschalter Aufputz wassergeschützt IP44
liefern und betriebsbereit montieren.
Menge: 8,000 St

**08.025 Schalter Steckdosen Kombination**
Schalter - Steckdosen Kombination
Aufputz wassergeschützt IP44
liefern und betriebsbereit montieren.
Menge: 5,000 St

**08.026 Schukosteckdosen, auf Putz**
Schukosteckdosen, auf Putz, wassergeschützt,
IP 44, mit Klappdeckel
liefern und betriebsbereit montieren
Menge: 20,000 St

**08.027 Schukosteckdosen 2-fach Aufputz**
Schukosteckdosen 2-fach
Aufputz, wassergeschützt IP44
mit Klappdeckel
liefern und betriebsbereit montieren
Menge: 10,000 St

**08.028 CEE 5x16A**
CEE Steckdose auf Putz 5x16A rot mit Deckel.
Schutzart IP 44

liefern, montieren und betriebsbereit anschließen
Menge: 2,000 St

**08.029 CEE 5x32A**
CEE Steckdose auf Putz 5x32A rot mit Deckel.
Schutzart IP 44

liefern, montieren und betriebsbereit anschließen
Menge: 1,000 St

**08.030 Hohlwand - Schalterdose**
Hohlwand - Schalterdose
Gerätedosen für Hohlwandmontage, mit Halterand,
flammwidrig bis 850°C nach VDE 0606, Prüfung nach VDE
0471 / DIN IEC 695 T 2-1, Schutzart IP 3X, Maße nach
DIN, Normkombinationsabstand 71mm, vollisolierte
Durchverdrahtung bei Kombinationen von Geräte- und
Geräteverbindungsdosen möglich, geeignet für
Plattenstärken von  7 - 35mm, geräteschraubenabstand
60mm, halogenfreie Ausführung, komplett liefern und
montieren, einschließlich erstellen des Fräsloches.
Menge: 60,000 St

**08.031 Hohlwand - Schalterabzweigdose**
Hohlwand - Schalterabzweigdose
Geräte - Verbindungsdosen für Hohlwandmontage, mit
Halterand, flammwidrig bis 850°C nach VDE 0606, Prüfung
nach VDE 0471 / DIN IEC 695 T 2-1, Schutzart IP 3X,
Maße nach DIN, Normkombinationsab- stand 71mm,
vollisolierte Durchverdrahtung bei Kombinationen von
Geräte- und Geräteverbindungsdosen möglich, geeignet
für Platten- stärken von  7 - 35mm,
geräteschraubenabstand 60mm, halogenfreie Ausführung,
komplett liefern und montieren, einschließlich
erstellen des Fräsloches.
Menge: 20,000 St

**08.032 Geräte - Verbindungsdose**
Isolierstoffgekapselte Schalterabzweigdosen
Geräteschraubenabstand 60mm, VDE geprüft, flammwidrig
650°C nach VDE 0606, Prüfung nach VDE 0471/ DIN IEC 695
T 2-1, Schutzart IP 2X, Maße nach DIN,
Verdrehungssicher, garantierter Norm -
Kombinationsabstand von  71mm durch Snap - Rast -
Kupplung, vollisolierter Leitungsübergang,
Ausbrechöffnungen für  Leitungen und Rohre bis NG 16
und IEC - Rohre Durchm. 20mm, geeignet fürGeräte mit
Schraub- und Spreizbefestigung, auch als
Verbindungsdose nach DIN VDE mit Schraubdeckel verwendbar. liefern und z. T. in Kombinationen u. P.
montieren, einschl. Stemmarbeiten und einmörteln.
Das Nachputzen erfolgt bauseits.
Menge: 158,000 St

**08.033 Schalterabzweigdose wie vor, jedoch mit Tunnel für EDV**
Menge: 15,000 St

**08.034 Schallschutzdose Hohlwand**
Schallschutzdose Hohlwand
Geräte-Verbindungsdose für Schallschutzwände in
Gebäuden
Kombinationsabstand 71 mm durch einfaches Abtrennen des
vorgeprägten Randes
EAN: 4013456536210
Tiefe 54,5 mm
Fräsloch Ø 74 mm
für Plattenstärke 7 - 40 mm
Geräteschraubenabstand 60 mm
Leitungseinführungen bis Ø 11,5 mm 4
Verbindungsstutzen pro VPE 5
für Schallschutzwände bis 77 d
Schallschutzdose für den Einsatz in Wänden mit erhöhten
Anforderungen an den Schallschutz.
Der massive Dosenkörper mit zusätzlicher
Schallschutzummantelung absorbiert und reflektiert den
Schall, so dass eine Beeinträchtigung in benachbarten
Räumen ausgeschlossen wird und der Schallschutz so
bestehen bleibt, als wären keine Installationsdosen
eingebaut.
Erhält die Schallschutzfunktion der Wand
Auch nachträgliche Installation
Einbau bis 5-fach-Kombination
Auch gegenüberliegender Einbau
Mit Schallschutzdeckel auch als Verbindungsdose
verwendbar

liefern und montieren, inklusive erforderlicher Fräsung
Menge: 2,000 St

**08.035 Geräte-Verbindungsdose Schallschutz 68**
Geräte-Verbindungsdose Schallschutz 68
für Schallschutzwände
auch für den direkt gegenüberliegenden Einbau
ab Wandstärke 125 mm
kombinierbar untereinander und mit der Gerätedose
für Plattenstärken bis 40 mm
Tiefe 61 mm
Fräsloch Ø 68 mm
Rohreinführungen bis M25 2
Leitungseinführungen bis Ø 11,5 mm 6
Verbindungsstutzen pro VPE 5
für Schallschutzwände bis 69 dB
Die Geräte- und Geräte-Verbindungsdosen Schallschutz 68
gewährleisten durch ihren massiven Dosenkörper in
Verbindung mit der schallabsorbierenden Oberfläche am
Dosenboden den Schallschutz der Wand.
Auch bei direkt gegenüberliegendem Einbau bleibt die
Schallschutzfunktion der Wand vollständig erhalten. Das
einfache Öffnen für Leitungen und Rohre
sowie die Einbauöffnung von 68 mm ermöglicht die
schnelle Montage sowie das einfache
Nachrüsten bei bestehenden Elektroinstallationen.
Erhält die Schallschutzfunktion der Wand
Auch nachträgliche Installation
Für Installationsöffnungen Ø 68 mm
Für den direkt gegenüberliegenden Einbau
Einfache Einführung für Leitungen bis Ø 11,5 mm und
Rohre bis Ø M25

liefern und montieren, inklusive erforderliche Fräsung
in der Wand
Menge: 2,000 St

**08.036 Gerätedose / Brandschutzdose Hohlwand**
Gerätedose / Brandschutzdose Hohlwand
für Brandschutzwände EI30-EI90
auch für den direkt gegenüberliegenden Einbau
ab Wandstärke 100 mm
kombinierbar untereinander und mit der
Geräte-Verbindungsdose
EAN: 4013456546202
Tiefe 49 mm
Fräsloch Ø 68 mm
für Plattenstärken bis 40 mm
Leitungseinführungen bis Ø 11,5 mm 6
Verbindungsstutzen pro VPE 5
DIBt-Zulassung Z-19.21-2321
Halogenfrei Ja
für Schallschutzwände bis 69 dB
Die Brandschutzdosen erhalten in Brandschutzwänden
EI30-EI90 die Feuerwiderstandsdauer trotz
eingebrachter Elektroinstallationen und sorgen für den
sicheren, rauchdichten Raumabschluss. Ein
integrierter Dämmschichtbildner verschließt im
Brandfall schnell und zuverlässig die Einbauöffnung
und verhindert so die Weiterleitung von Flammen und
Rauchgasen. Dadurch wird die Rettung von
Leben sowie der Schutz von Sachgütern effizient
sichergestellt.
Für Brandschutzwände EI30-EI90
Erhält die Schallschutzfunktion der Wand
Nachträgliche Installation möglich
Für Bauteilöffnungen Ø 68 mm
Für den direkt gegenüberliegenden Einbau
Einfach ausbrechbare Leitungseinführung
Mit Brandschutzdeckel als Verbindungsdose einsetzbar

liefern und montieren, inklusive erforderlicher Fräsung
Menge: 6,000 St

**08.037 Geräte-Verbindungsdose Schallschutz Unterputz**
Geräte-Verbindungsdose Schallschutz Unterputz
Unterputz Schallschutzdose mit 4 Schraubdomen und 2
Spreizkrallenfeldern
Geräte-Verbindungsdose für Schallschutzwände in
Massivbauweise
für Rohre bis M25 und Leitungen bis Ø 11,5 mm
Kombinationsabstand 71 mm
EAN: 4013456544505
Tiefe 60 mm
Einbauöffnung 60 mm
Rohreinführungen bis M25 6
Leitungseinführungen bis Ø 11,5 mm 6
für Schallschutzwände bis 56 dB
Schallschutzdose für den Einsatz in Schallschutzwänden
in Massivbauweise mit erhöhten Anforderungen an den
Schallschutz.
Der massive Dosenkörper mit zusätzlicher
Schallschutzummantelung absorbiert und reflektiert den
Schall, so dass eine Beeinträchtigung in benachbarten
Räumen ausgeschlossen wird und der Schallschutz so
bestehen bleibt, als wären keine Installationsdosen
vorhanden.
Erhält die Schallschutzfunktion der Wand
Einbau bis 5-fach-Kombination
Auch gegenüberliegender Einbau möglich
Variabler Kombinationsstutzen für Rohre bis M25
Flexibel für Schraub- und Spreizkrallenbefestigung der
Geräte
Mit Schallschutzdeckel auch als Verbindungsdose
verwendbar

liefern und montieren, inklusive der erforderlichen
Stemm bzw. Fräsarbeiten
Menge: 4,000 St

**08.038 Brandschutzdose Unterputz**
Brandschutzdose Unterputz
_fur Brandschutzwande EI30.EI120
_auch fur Mindestrestwandstarke . 60 mm
_auch fur den direkt gegenuberliegenden Einbau
_mit 4 Schraubdomen und 2 Spreizkrallenfeldern
Tiefe 60 mm
Einbauoffnung O 60 mm
Rohreinfuhrungen bis M25 6
Leitungseinfuhrungen bis O 11,5 mm 6
fur Schallschutzwande bis 56 dB
DIBt-Zulassung Z-19.21-2413
Halogenfrei Ja
Die Brandschutzdose erhält in Brandschutzwanden der
Massivbauweise EI30.EI120 die
Feuerwiderstandsdauer trotz eingebrachter
Elektroinstallationen. Selbst bei einer Unterschreitung
der geforderten Mindestrestwandstarke von 60 mm im
einseitigen oder gar im direkt
gegenuberliegenden Einbaufall sorgt die Brandschutzdose
fur den sicheren und rauchdichten
Raumabschluss. Ein integrierter Dammschichtbildner
verschliest im Brandfall schnell und
zuverlassig die Einbauoffnung und verhindert so die
Weiterleitung von Flammen und Rauchgasen.
Ebenso wird eine Brandfortleitung aufgrund zu geringer
Restwandstarken ausgeschlossen.
_Fur Brandschutzwande EI30-EI120.
_Bei Mindestrestwandstarken . 60 mm
_Auch fur den direkt gegenuberliegenden Einbau
_Variabler Kombinationsstutzen fur Rohre bis M25
_Mit Brandschutzdeckel als Verbindungsdose einsetzbar
_Erhalt die Schallschutzfunktion der Wand

liefern und montieren inklusive erforderlichen Stemm
bzw. Fräsarbeiten und Einmörteln.
Menge: 5,000 St

**08.039 Trennrelais**
Trennrelais
Trennrelais 2fach mit separater
Netzeinspeisung.Trennrelais müssen eingesetzt werden,
um mit einem Befehlsgeber (mechanische oder
elektronische Jalousie-/Rollladen-  steuerung) mehrere
Jalousieantriebe  gleichzeitig anzusteuern. Je zwei
Antriebe werden mit einem Trenn- relais 2fach
elektrisch entkoppelt. Dadurch wird eine wechselseitige
spannungsmäßige Beeinflussung verhindert. Das Gerät
wird in einer wassergeschützten Abzweigdose für den
Einbau in den Zwischendeckenbereich geliefert.
Die Platine kann durch Sollbruchstellen so verkürzt
werden, dass das Gerät in eine handelsübliche 60 mm
Unterputzdose integriert werden kann. Als Ansteuerung
eignen sich alle Geräte mit 230 V Ausgang und 2 min
Impuls. Nicht in Verbindung mit elektronischer
Jalousiesteuerung einsetzbar.  Anschluss: 230 V AC/4 A,
100% Einschaltdauer Schraubklemmen:  zentraler
Schaltdraht hoch, zentraler Schaltdraht runter,1 x L, 3
x N, 2 x Antrieb 1, 2 x Antrieb 2

Komplett liefern und betriebsfertig montieren und
anschließen.
Menge: 2,000 St

### Los 09 EIB Steuerung/ Sonnenschutzsteuerung

*Hinweis*
Hinweis EIB-Steuerung
Für die Steuerung der Funktionen Licht, Jalousie,
Zentrale Technik ist ein KNX-System vorgesehen.
Sämtliche nachfolgend aufgeführte KNX-Komponenten sind
komplett zu liefern und betriebsfertig in den
Unterverteilungen zu montieren.
Alle erforderlichen Klemmen, Verbinder,
Verdrahtungsmaterialien, Befestigungen, unter Putz oder
Hohlwanddosen/-kästen usw. sind in die EP
einzukalkulieren.

Die zentralen Funktionen des Systems werden örtlich
geschaltet oder geregelt.

angebotenes Fabrikat:

*Hinweis*
Ausführung von Sonnenschutzsteuerungen
Das Gebäude wird mit außenliegendem  bauseitigen
Sonnenschutzanlagen versehen.
Nachfolgende Komponenten dienen der Einbindung in die
Gebäudetechnik und deren Anschluss und Bedienung.
Ein einheitliches Fabrikat der benötigeten Komponenten
zur Umsetzung ist anzubieten.

**09.001 Unterbrechungsfreie EIB-Spannungsversorgung, 640 mA, REG**
Unterbrechungsfreie EIB-Spannungsversorgung, 640 mA,
REG
Erzeugt und überwacht die Bus-Systemspannung.
Mit integrierter Drossel zur Entkopplung der Buslinie
von der Spannungsversorgung und Reset-Taster zum
Freischalten der Buslinie und Rücksetzen der an dieser
Linie angeschlossenen Busteilnehmer in den
Grundzustand. Die Spannungsversorgung wird mit einer
Busanschlussklemme an die Buslinie angeschlossen.

Mit Anschlüssen für einen 12 V DC-Bleigel-Akkumulator
zur Pufferung der EIB-Spannung bei Netzausfall sowie
für einen PTC-Fühler zum temperaturabhängigen Regeln
der Ladespannung des Akkus.
Mit potenzialfreiem Wechselkontakt zum Melden einer
Störung (z.B. Netzausfall,Akku-Fehler, Überlast bzw.
Kurzschluss).
Stromversorgung 230 V AC, 50 ... 60 Hz
Ausgangs-Nennspannung 30 V DC +1 / -2 V, SELV
Ausgangs-Nennstrom 640 mA, kurzschlussfest
Akku-Nennspannung 12 V DC
Nennspannung Wechselkontakt 230 V AC, 12/24 V DC
Nennstrom Wechselkontakt 6 A AC / 4 A DC
Anschluss  EIB Busanschlussklemme
230 V AC Schraubklemmen
Akku Schraubklemmen
Wechselkontakt Schraubklemmen
Schutzart IP 20 nach EN 60 529
Montage auf Tragschiene 35 mm, DIN EN 60 715
Breite 8 Module  18 mm

liefern, montieren und betriebsbereit anschließen,
inklusive Programmierung
Menge: 2,000 St

**09.002 Akku-Modul, 12 V DC, REG**
Akku-Modul, 12 V DC, REG
Akku-Modul, 12 V DC, REG Zur Pufferung der
Bus-Systemspannung in Kombination mit der
unterbrechungsfreien EIB-Spannungsversorgung SU/S
30.640.1. Mit integriertem PTC-Fühler für eine
temperaturgeregelte Ladespannungsnachführung und
integrierter Sicherung.
Nenn-Spannung 12 V DC
Akku-Kapazität 1 Ah
Netzausfallüberbrückungszeit 10 min.
unter Volllast (nur in Verbindung mit der SU/S
30.640.1)
Anschluss Schraubklemmen
Schutzart IP 20 nach EN 60 529
Montage auf Tragschiene 35mm, DIN EN 60 715
Breite 8 Module  18 mm

liefern, montieren und betriebsbereit anschließen,
inklusive Programmierung
Menge: 2,000 St

**09.003 Binäreingang 4fach**
Binäreingang 4fach
KNX Binäreingang 4fach 230 V~
REG Binäreingänge zum Anschluss von Kontakten. Die
Schaltvorgänge von
Kontakten (z. B. Wächter/Taster) werden in KNX
Telegramme umgesetzt. Die
Eingänge können dabei unabhängig voneinander
verschiedenen Funktionen
zugeordnet oder gesperrt werden. Signalanzeige über
gelbe Status-LED
möglich.

Merkmale:
- Sperrobjekt zum Sperren einzelner Eingänge.
- 4fach-REG Binäreingang zum Anschluss von 230 V
Kontakten.
- Verhalten bei Busspannungswiederkehr für jeden
Eingang separat
parametrierbar.
- Anschluss mehrphasig.
- Telegrammratenbegrenzung.
- Freie Zuordnung der Funktionen Schalten, Dimmen,
Jalousie und Wertgeber zu
den Eingängen 1 bis 4 bzw. Impulszähler und
Schaltzähler zu den Eingängen
1 und 2. Sperrobjekt zum Sperren einzelner Eingänge.
- Funktion Schalten: zwei unabhängige Schaltobjekte für
jeden Eingang
vorhanden und einzeln freischaltbar, Befehl bei
steigender und fallender
Flanke unabhängig einstellbar (EIN, AUS, UM, keine
Reaktion), zyklisches
Senden der Schaltobjekte in Abhängigkeit der Flanke
oder in Abhängigkeit des
Objektwerts wählbar.
- Funktion Dimmen: Einflächen- und
Zweiflächenbedienung, Zeit zwischen
Dimmen und Schalten und Dimmschrittweite einstellbar,
Telegrammwiederholung
und Stopp-Telegramm senden möglich.
- Funktion Jalousie: Befehl bei steigender Flanke
einstellbar (keine Funktion,
AUF, AB, UM), Bedienkonzept parametrierbar (Step - Move
- Step bzw. Move -
Step), Zeit zwischen Kurz- und Langzeitbetrieb
einstellbar,
Lamellenverstellzeit einstellbar.
- Funktion Wertgeber und Lichtszenennebenstelle: Flanke
(Taster als
Schließer, Taster als Öffner, Schalter) und Wert bei
Flanke parametrierbar,
Wertverstellung bei Taster über langen Tastendruck für
Wertgeber möglich,
Lichtszenennebenstelle mit Speicherfunktion auch
Speicherung der Szene ohne
vorherigen Abruf möglich.
- Funktion Temperaturwertgeber und
Helligkeitswertgeber: Flanke und Wert
parametrierbar, Wertverstellung bei Taster über langen
Tastendruck möglich.
- Funktion Impulszähler: Flanke zur Impulszählung und
Intervallzeit zur
Zählerstandsübertragung parametrierbar, Flanke des
Synchronsignals zur
Rücksetzung des Zahlerstands und Schalttelegramm bei
Eintreffen des
Synchronsignals einstellbar.
- Funktion Schaltzähler: Flanke zur Zählung der Signale
am Eingang und
maximaler Zählerstand wählbar, Schrittweite zur
Zählerstandsausgabe und
Telegramm bei Erreichen des maximalen Zählerstands
parametrierbar.

Technische Daten:
Länge der Eingangsleitung: max. 100 m
Signalspannung
- für "0"-Signal: AC 0 bis 70 V
Umgebungstemperatur: -5 °C bis +45 °C
Signalspannung
- für "1"-Signal: AC 90 bis 253 V
Anzahl der Eingänge: 4
Anschlüsse
- KNX: Anschluss- und Abzweigklemme
- Eingänge: Schraubklemmen
Abmessungen: 2 TE

Hinweise:
- VDE-Zulassung gemäß EN 60669-1, EN 60669-2-1, EN
50428

liefern, montieren und betriebsbereit anschließen,
inklusive Programmierung
Menge: 1,000 St

**09.004 Schaltaktor, 8fach, 16 AX, C-Last, Stromerkennung, REG**
Schaltaktor, 8fach,  REG
KNX Schaltaktor 8fach 16 A mit Handbetätigung
REG Schaltaktoren mit integrierter Busankopplung. Zum
Schalten von unabhängig ansteuerbaren Lastgruppen. Mit
Handschalter zur Umschaltung des Relais (Ein/Aus)
parallel bzw. ohne KNX Betrieb. Anschluss mehrphasig.
Keine
zusätzliche Stromversorgung.

Merkmale:
- Handbetätigung der Relais unabhängig vom Bus /
Schaltstellungsanzeige.
- Unabhängiges Schalten der acht Ausgänge.
- Schließer- oder Öffnerbetrieb.
- Zentrale Schaltfunktion.
- Sammelrückmeldung zur Reduzierung der Buslast.
- Aktive oder passive (Objekt auslesbar) zyklische
Rückmeldefunktion.
- Rückmeldungen lassen sich nach Busspannungswiederkehr
verzögern.
- Logische Verknüpfungsfunktion für jeden Ausgang.
- Sperrfunktion für jeden Kanal parametrierbar.
Alternativ
Zwangsstellungsfunktion für jeden Ausgang.
- Zeitfunktionen (Ein-, Ausschaltverzögerung,
Treppenlichtfunktion - auch mit
Vorwarnfunktion).
- Einbeziehung in Lichtszenen möglich, max. acht
interne Szenen je Kanal sind
parametrierbar.
- Speicherfunktion für Lichtszenen.
- Betriebsstundenzähler als Vorwärts-/Rückwärtszähler
mit
Grenzwertfunktion (Grenzwert über Bus veränderbar) für
jeden Ausgang
aktivierbar.
- Eingangsüberwachung auf zyklische Aktualisierung mit
Sicherheitsstellung.
- Reaktionen bei Busspannungsausfall und -wiederkehr
und nach einem
ETS-Programmiervorgang für jeden Kanal einstellbar.

Technische Daten:
Anschlüsse
- KNX: Anschluss- und Abzweigklemme
Relais
- Anzahl: 8
Anschlüsse
- Last: Schraubklemmen
Relais
- Kontakt: je 1 x Schließer potenzialfrei, bistabil
Schaltvermögen AC 230 V: 16 A / AC1 bzw. 10 A / AC3
Schaltvermögen AC 400 V: 10 A / AC1 bzw. 6 A / AC3
Schaltvermögen
- DC: 16 A / 24 V
Maximaler Einschaltstrom: 400 A, 150 µs, 200 A, 600 µs
Anschlussleistung
- Ohmsche Last: 3600 W
- Kapazitive Last AC 230 V: 16 A, max. 140 µF
- Glühlampen: 2500 W
- HV-Halogen: 2500 W
- gewickelter Trafo: 1200 VA
- Gira Tronic-Trafo: 1500 W
- Leuchtstofflampen, unkompensiert: 2500 VA
- Leuchtstofflampen, Duo-Schaltung: 2300 VA
- Leuchtstofflampen, parallelkompensiert: 1300 VA
- Quecksilberdampflampen unkompensiert: 2000 W
- Quecksilberdampflampen parallelkompensiert: 2000 W
Schaltvermögen
- DC: 16 A / 24 V
Abmessungen: 8 TE

Hinweise:
- Montage auf DIN-Hutschiene.
- VDE-Zulassung gemäß EN 60669-1, EN 60669-2-1, EN
50428.

liefern, montieren und betriebsbereit anschließen,
inklusive Programmierung
Menge: 1,000 St

**09.005 Jalousieaktor, 16fach, 230 V AC, REG**
Jalousieaktor, 16fach, 230 V AC, REG
KNX REG Schalt-Jalousieaktor 16f/8f 16 A mit
Handbetätigung

Je nach Parametrierung kann der Aktor als Schaltaktor
oder als Jalousieaktor
eingesetzt werden. Auch Mischformen aus Schalt- und
Jalousieaktor sind
möglich. Für die Funktion Jalousieaktor werden zwei
benachbarte
Relaisausgänge zu einem Jalousieausgang
zusammengefasst.

Merkmale:
- Schaltzustandsanzeige für jedes Relais.
- Unabhängige Ansteuerung der bis zu acht
Jalousieausgänge.
- Handbetätigung zur Umschaltung der Relais parallel
bzw. ohne KNX Betrieb.
- Unabhängiges Schalten der bis zu 16 Schaltausgänge.
- Zentrale Ausschaltung per Handbetätigung möglich.
- Mit integrierter Busankopplung.
- Der Anschluss von verschiedenen Außenleitern an die
Ausgänge ist
zulässig.
- Verhalten bei Busspannungsausfall und -wiederkehr
einstellbar.
- Rückmeldungen lassen sich nach Busspannungswiederkehr
verzögern.
- Einbeziehung in Szenen möglich, max. acht interne
Szenen je Kanal sind
parametrierbar.
- Speicherfunktion für Lichtszenen.

Jalousiefunktionen
- Separat parametrierbare Fahrzeiten mit
Fahrzeitverlängerung für Fahrten in
die obere Endlage.
- Zentrale Ansteuerung aller Jalousieausgänge möglich.
- Rückmeldung der Behangposition oder der
Lamellenposition.
- Zuordnungen auf bis zu fünf verschiedene
Sicherheitsfunktionen (drei
Windalarme, ein Regenalarm, ein Frostalarm), wahlweise
mit zyklischer
Überwachung.
- Zwangsstellungsfunktion für jeden Jalousieausgang
realisierbar.
- Sonnenschutzfunktion mit festen und variablen Behang-
oder
Lamellenpositionen aktivierbar.

Schaltfunktionen
- Schließer- oder Öffnerbetrieb einstellbar.
- Verhalten bei Busspannungsausfall und -wiederkehr
einstellbar.
- Zentrale Schaltfunktion.
- Sammelrückmeldung zur Reduzierung der Buslast.
- Aktive oder passive (Objekt auslesbar) zyklische
Rückmeldefunktion.
- Logische Verknüpfungsfunktion für jeden Ausgang.
- Sperrfunktion für jeden Kanal parametrierbar.
Alternativ
Zwangsstellungsfunktion für jeden Ausgang.
- Zeitfunktionen (Ein-, Ausschaltverzögerung,
Treppenlichtfunktion - auch mit
Vorwarnfunktion).

Technische Daten:
Spannungsversorgung: AC 230 V, 50/60 Hz
Relais
- Anzahl: 16
Schaltvermögen AC 230 V: 16 A / AC1
Relais
- Kontakt: je 1 x Schließer potenzialfrei
Schaltvermögen AC 230 V: 16 AX
Strombelastbarkeit
- benachbarter Ausgänge: Summe 20 A
Maximaler Einschaltstrom: 800 A, 200 µs, 165 A, 20 ms
Strombelastbarkeit
- Gerät: Summe 160 A
Anschlussleistung
- Ohmsche Last: 3000 W
Abmessungen: 8 TE
Anschlussleistung
- Kapazitive Last AC 230 V: 16 A, max. 140 µF
- Motoren (Jalousie oder Lüfter): 1380 W
- Glühlampen: 3000 W
- HV-Halogen: 2500 W
- gewickelter Trafo: 1200 VA
- Gira Tronic-Trafo: 1500 W
- Leuchtstofflampen, unkompensiert: 1000 VA
- Leuchtstofflampen, Duo-Schaltung: 2300 VA
- Leuchtstofflampen, parallelkompensiert: 1160 VA
- Quecksilberdampflampen unkompensiert: 1000 W
- Quecksilberdampflampen parallelkompensiert: 1160 W
Anschlüsse
- KNX: Anschluss- und Abzweigklemme
- Last: Schraubklemmen

Hinweise:
- Montage auf DIN-Hutschiene.
- VDE-Zulassung gemäß EN 60669-1, EN 60669-2-1, EN
50428

liefern, montieren und betriebsbereit anschließen,
inklusive Programmierung
Menge: 1,000 St

**09.006 Datenschnittstelle USB**
USB Datenschnittstelle
Die USB-Schnittstelle USB/S 1.1 ermöglicht die
Kommunikation zwischen der ETS und der zu
programmierenden EIB Anlage. Durch die EIB-LED und die
USB-LED wird die Kommunikation zwischen den beiden
Bussystemen dargestellt. Die USB-Schnittstelle
funktioniert ab der ETS3.
Schnittstelle USB
Busanschluss über Busanschlussklemme
Schutzart IP 20, DIN EN 60 529
Montage auf Tragschiene 35 mm, DIN EN 60 715
Breite 2 Module  18 mm

liefern, montieren und betriebsbereit anschließen,
inklusive Programmierung
Menge: 1,000 St

**09.007 Binäreingang, 8fach, 230 V, REG**
Binäreingang, 8fach, 230 V, REG
Das Gerät dient der Ankopplung von 230 VAC/DC-Signalen
an den ABB i-bus(R) EIB / KNX. Der Eingangszustand wird
über 8 gelbe LEDs angezeigt.
Das Gerät ermöglicht die Erfassung von insgesamt 8
unabhängigen Eingangssignalen. Jeweils pro Kanal
verfügt das Gerät über eine Manuellbetrieb-Taste. Mit
dieser Taste können die Eingänge manuell bedient
werden. Das Gerät wird über den ABB i-bus(R) versorgt
und benötigt keine zusätzliche Stromversorgung. Der
Busanschluss erfolgt über Busanschlussklemme.

Funktionen des Anwendungsprogramms:
- Schalten und Dimmen von Beleuchtung (auch 1-
  Taster-Bedienung)
- Bedienung von Jalousien und Rollläden (auch 1-
  Taster-Bedienung)
- Senden von beliebigen Werten, z.B.
  Temperaturwert
- Steuerung und Speicherung von Lichtszenen
- Bedienung von unterschiedlichen Verbrauchern
  durch mehrfaches Betätigen
- Zählen von Impulsen und Betätigungen
- Auslesen von technischen Kontakten

Eingänge  8 unabhängige
Signalspannung 230 V AC/DC, 50...60 Hz
Signalpegel
0-Signal  0...120 V AC/DC
1-Signal 180...265 V AC/DC
Eingangsstrom max. 2 mA
Anzeigeelemente 8 LEDs zur Statusanzeige der Eingänge
Bedienung
Manuellbetrieb-Taste
je Eingang 1 Taster für
manuelle Bedienung
Manuell/Automatik-Taste
1 Taster und 1 LED für Umschalte zwischen Manuell- und
Automatikbetrieb Anschluss
Eingänge  Schraubklemmen
Busanschluss Busanschlussklemme
Schutzart  IP 20, DIN EN 60 529
Montage  auf Tragschiene 35 mm, DIN EN 50 022
Breite  4 Module  18 mm

liefern, montieren und betriebsbereit anschließen,
inklusive Programmierung
Menge: 2,000 St

**09.008 Bereichs- Linienkoppler**
Bereichs- Linienkoppler
KNX REG Bereichs - Linien - Koppl.

Merkmale:
- Der Bereichs-/Linienkoppler verbindet datentechnisch
zwei KNX Linien
miteinander und gewährleistet eine galvanische Trennung
zwischen diesen
Linien. Dadurch kann jede Buslinie einer KNX
Installation elektrisch
unabhängig von den anderen Linien betrieben werden.

Bereichs-/Linienkoppler
- Einsatz als Bereichs- oder Linienkoppler je nach
Vergabe der physikalischen
Adresse und Parametrierung.
- Verringerung der Busbelastung durch Filterfunktion
(Filtertabelle).
- Weiterleitung von Gruppentelegrammen parametrierbar.
- Wiederholungsrate bei Übertragungsfehlern.
- Telegrammbestätigung parametrierbar.
- Unterstützung des vollständig erweiterten
Gruppenadressbereichs von 0 bis
31 mit den Funktionen "sperren",
"ungefiltert
weiterleiten" und "filtern" in beide
Kommunikationsrichtungen
zwischen Haupt- und Unterlinie (ab ETS 4.1.2).
- Funktion "ungefiltert weiterleiten" und
"sperren" auch
für physikalisch adressierte Telegramme zwischen Haupt-
und Unterlinie in
beide Kommunikationsrichtungen auswählbar (Programmier-
und Sabotageschutz)
(ab ETS 4.1.2).
- Funktion "Wiederholung : ja/nein" bei
Übertragungsfehlern auf der
Haupt- bzw. Unterlinie für die Telegrammart
"Broadcast" separat
einstellbar (ab ETS 4.1.2).
- Telegrammbestätigung auf der Haupt- bzw. Unterlinie
mit den Einstellungen
"immer" und "nur bei Weiterleitung"
separat für
Gruppentelegramme und physikalisch adressierte
Telegramme möglich (ab
ETS 4.1.2).
- Für physikalisch adressierte Telegramme ist die
Einstellung "immer
abweisen NACK (Not-Acknowledge)" auswählenbar
(Programmierschutz mit
Rückmeldung (ab ETS 4.1.2).

Linienverstärker
- Als Linienverstärker ist die Erweiterung von Linien
auf max. vier
Liniensegmente (maximal drei parallelgeschaltete
Linienverstärker pro Linie)
mit jeweils bis zu 64 Teilnehmern möglich.
- Wiederholungsrate bei Übertragungsfehlern.

Technische Daten:
Anschlüsse
- KNX übergeordnete Linie: Anschluss- und Abzweigklemme
- KNX untergeordnete Linie: Anschluss- und
Abzweigklemme
Abmessungen: 2 TE

Hinweise:
- Für jede Linie (Bereichslinie, Hauptlinie, Linie)
bzw. jedes Liniensegment
ist eine separate Spannungsversorgung notwendig.

liefern, montieren und betriebsbereit anschließen,
inklusive Programmierung
Menge: 1,000 St

**09.009 Dali Gateway**
Dali Gateway
KNX REG DALI-Gateway Plus

Merkmale:
- Das DALI-Gateway Plus bildet die Schnittstelle
zwischen einer KNX
Installation und einer digitalen DALI
Beleuchtungsanlage.
- Steuerung von max. 64 DALI-Betriebsgeräten als
Einzelsteuerung,
Gruppensteuerung in max. 32 Gruppen oder
Zentralsteuerung über
Broadcasttelegramm.
- Handbetätigung der Geräte auch unabhängig vom Bus
(auch Baustellenbetrieb
mit Broadcast-Steuerung).
- Energiesparfunktion: Abschaltung der
Versorgungsspannung der DALI
Betriebsgeräte im ausgeschalteten Zustand möglich (über
zusätzlichen
KNX Schaltaktor).
- 16 Lichtszenen.
- Einbeziehung der Gruppen in die Lichtszenen möglich.
- Effektsteuerung für max. 16 Sequenzen in 1 bis 500
Durchläufen (oder
unendlich) konfigurierbar.
- Rückmeldungen von DALI-Fehlerstatus oder -Kurzschluss
und Meldung von
Ausfall der Versorgungsspannung.
- Aktive oder passive (Objekt auslesbar) zyklische
Rückmeldefunktion.
- Sammelrückmeldung aller Schaltzustände möglich.
- Rückmeldungen lassen sich nach Busspannungswiederkehr
verzögern.
- Schalten und Helligkeitswert: Aktive (bei Änderung
oder zyklisch auf den
Bus sendend) oder passive (Objekt auslesbar)
Rückmeldefunktionen.
- Einstellung des Helligkeitsbereichs möglich.
- Lampenschonendes Ein- und Ausschalten.
- Dimmverhalten parametrierbar.
- Zeitfunktionen (Ein-, Ausschaltverzögerung,
erweiterte Treppenhausfunktion
- Vorwarnfunktion gemäß DIN 18015-2 oder reduzierter
Dauerbeleuchtung).
- Sperrfunktion oder alternativ Zwangsstellungsfunktion
für jede Gruppe
parametrierbar. Bei Sperrfunktion ist das Blinken von
Leuchtengruppen
möglich.
- Auslesen des DALI-Teilnehmer-Zustands über KNX.
- Betriebsstundenzähler als Vor- und Rückwärtszähler
mit
Grenzwertauswertung.
- Online- oder Offline-Projektierung der
DALI-Teilnehmer mit ETS-Plug-in.
- Austausch eines einzelnen defekten DALI-Teilnehmers
während des Betriebs
ohne ETS möglich.
- Geeignet für den Betrieb in Notbeleuchtungsanlagen.
- Ansteuerung und Überwachung von einzelbatterie- und
zentralversorgten DALI
Notbeleuchtungsanlagen.
- Unterstützung von DALI-Notlichtkonvertern nach EN
62386-202
(Einzelbatteriebetriebene Notleuchten mit
DALI-Schnittstelle): Funktionstest,
Dauerbetriebstest, eingeschränkter Dauerbetriebstest,
Abfrage des
Akkuladezustands.

Technische Daten:
Nennspannung
- AC: AC 110 bis 240 V, 50/60 Hz
- DC: DC 110 bis 240 V Verlustleistung: max. 3 W
Anschlüsse
- KNX: Anschluss- und Abzweigklemme
- DALI: Schraubklemmen
Leitungslängen zwischen Gateway und Betriebsgerät
- Ø 1,5 mm²: max. 300 m
- Ø 1,0 mm²: max. 238 m
- Ø 0,75 mm²: max. 174 m
Leitungslängen zwischen Gateway und Betriebsgerät - Ø
0,5 mm²: max. 116 m
Umgebungstemperatur: -5 °C bis +45 °C
Abmessungen: 4 TE
gem.:  VDE-Zulassung gemäß EN 60669-1, EN 60669-2-1, EN
50428
- Montage auf Hutschiene gemäß DIN EN 60715 in
Unterverteiler.
- Projektierung und Inbetriebnahme des Geräts ab ETS
4.1 (Empfehlung) oder
mit der ETS 3 ab Version "d".

liefern, montieren und betriebsbereit anschließen,
inklusive Programmierung
Menge: 2,000 St

**09.010 Drossel**
Drossel, REG
Entkoppelt die Buslinie von der Stromversorgung. Mit
Reset-Taster zum Frei- schalten der Buslinie und
Rücksetzen der an dieser Linie angeschlossenen
Busteilnehmer in den Grundzustand. Wird in Verbindung
mit der Spannungsversorgung SV/S 30.640.5 zur
Versorgung einer weiteren Linie eingesetzt.
Eingang/Ausgang
Nennspannung 30 V DC
Nennstrom 640 mA
edien- und Anzeigeelemente
LED  Reset
Taster Reset
Anschluss Anschlussklemmen
Schutzart IP 20, EN 60 529
Montage auf Tragschiene 35 mm, DINEN60 715
Breite 2 Module  18 mm

liefern, montieren und betriebsbereit anschließen,
inklusive Programmierung
Menge: 1,000 St

**09.011 IP - Schnittstelle REG**
IP - Schnittstelle REG
Die IPS/S2.1 ist die Schnittstelle zwischen KNX
Installationen und IP Netzwerken  und arbeitet nach der
KNXnet/IP Spezifikation (Tunneling). Zusammen mit der
ETS können KNX Geräte von der LAN Seite über die IPS/S
programmiert werden. Visualisierungen können durch die
IPS/S KNX-Telegramme über LAN senden und empfangen
(Tunneling).
Die IP Adresse des IPS/S kann fest eingestellt oder von
einem DHCP Server empfangen werden. Die Stromversorgung
erfolgt über 10..30 V DC.
Spannungsversorgung 10..30 V DC
Anzeigeelemente LED grün Betriebsbereitschaft LED gelb
LAN/LINK
LED gelb KNX Telegramm
Anschluss Steckklemmen, RJ45 Buchse,Busanschlussklemme
Schnittstellen 1x KNX 1x LAN
Speicher für Telegramme bei hoher Buslast
Schutzart IP 20, EN 60 529
Montage Tragschiene 35 mm, DIN EN 60715

Breite 2 Module  18 mm

liefern, montieren und betriebsbereit anschließen,
inklusive Programmierung
Menge: 1,000 St

**09.012 Universal-Schnittstelle, 1 fach, UP**
Universal-Schnittstelle, 1 fach, UP
Das Gerät hat 1 Kanal, der durch Auswahl im
Anwendungsprogramm als Eingang oder Ausgang
parametriert werden kann. Mittels steckbaren
Anschlussleitungen können konventionelle Taster,
potenzialfreie Kontakte oder Leuchtdioden angeschlossen
werden. Die Kontaktabfragespannung für die Kontakte und
die Speisespannung für LEDs werden vom Gerät zur
Verfügung gestellt. Vorwiderstände für externe
Leuchtdioden sind im Gerät integriert. Die
Universal-Schnittstelle wird Unterputz in eine
Geräte-Verbindungsdose 60 mm eingelegt.

Das Anwendungsprogramm bietet zahlreiche Funktionen,
z.B.:
- Reaktion auf Schaltflanke
- Schalt-/Dimm-Befehle senden
- Jalousien ansteuern
- Lichtszenen steuern und speichern
- Beliebige Werte und Datentyp senden
- Impulse zählen
- PWM-Signale für Heizungssteuerung erzeugen
- Anzeigen

Ein-/Ausgänge  1, parametrierbar
Eingang
Abfragespannung, 20 V Impulse
Eingangsstrom  0,5 mA
Ausgang
Versorgungspannung  5 V DC
Ausgangsstrom  max. 2 mA, über
  Vorwiderstand begrenzt
Anschluss
Ein-/Ausgänge  4 Leitungen ca. 30 cm
  lang, steckbar
  verlängerbar auf max. 10 m
Busanschluss  Busanschlussklemme
Schutzart  IP 20, EN 60 529
Montage  Geräte-Verbindungsdose 60 mm
Abmessungen (H x B x T)  39 x 40 x 12 mm

liefern, montieren und betriebsbereit anschließen,
inklusive Programmierung
Menge: 8,000 St

**09.013 Universal-Schnittstelle, 2fach, UP**
Universal-Schnittstelle, 2fach, UP
Das Gerät hat 2 Kanäle, die durch Auswahl im
Anwendungsprogramm als Eingang oder Ausgang
parametriert werden können. Mittels steckbaren
Anschlussleitungen können konventionelle Taster,
potenzialfreie Kontakte oder Leuchtdioden angeschlossen
werden. Die Kontaktabfragespannung für die Kontakte und
die Speisespannung für LEDs werden vom Gerät zur
Verfügung gestellt. Vorwiderstände für externe
Leuchtdioden sind im Gerät integriert. Die
Universal-Schnittstelle wird Unterputz in eine
Geräte-Verbindungsdose 60 mm eingelegt.

Das Anwendungsprogramm bietet zahlreiche Funktionen,
z.B.:
- Reaktion auf Schaltflanke
- Schalt-/Dimm-Befehle senden
- Jalousien ansteuern
- Lichtszenen steuern und speichern
- Beliebige Werte und Datentyp senden
- Impulse zählen
- PWM-Signale für Heizungssteuerung erzeugen
- Anzeigen

Ein-/Ausgänge  2, parametrierbar
Eingang
Abfragespannung, 20 V Impulse
Eingangsstrom  0,5 mA
Ausgang
Versorgungspannung  5 V DC
Ausgangsstrom  max. 2 mA, über
  Vorwiderstand begrenzt
Anschluss
Ein-/Ausgänge  4 Leitungen ca. 30 cm
  lang, steckbar
  verlängerbar auf max. 10 m
Busanschluss  Busanschlussklemme
Schutzart  IP 20, EN 60 529
Montage  Geräte-Verbindungsdose 60 mm
Abmessungen (H x B x T)  39 x 40 x 12 mm

liefern, montieren und betriebsbereit anschließen,
inklusive Programmierung
Menge: 10,000 St

**09.014 Universal-Schnittstelle, 4fach, UP**
Universal-Schnittstelle, 4fach, UP
Das Gerät hat 4 Kanäle, die durch Auswahl im
Anwendungsprogramm alsEingang oder Ausgang parametriert
werden können. Mittels steckbarenAnschlussleitungen
können konventionelle Taster, potenzialfreie Kontakte
oderLeuchtdioden angeschlossen werden. Die
Kontaktabfragespannung für dieKontakte und die
Speisespannung für LEDs werden vom Gerät zur
Verfügunggestellt. Vorwiderstände für externe
Leuchtdioden sind im Gerät integriert.
DieUniversal-Schnittstelle wird Unterputz in eine
Geräte-Verbindungsdose 60 mmeingelegt.
Das Anwendungsprogramm bietet zahlreiche Funktionen,
z.B.:Reaktion auf Schaltflanke Schalt-/Dimm-Befehle
senden
Jalousien ansteuern
Lichtszenen steuern und speichern
Beliebige Werte und Datentypen senden
Impulse zählen
PWM-Signal für Heizungssteuerung erzeugen
Anzeigen Ein-/Ausgänge  4, parametrierbar
Eingang Abfragespannung 20 V Impulse Eingangsstrom 0,5
mAAusgang Versorgungspannung 5 V DC Ausgangsstrom
max.
2 mA, über Vorwiderstand begrenztAnschluss
Ein-/Ausgänge 6 Leitungen ca. 30 cm lang, steckbar
verlängerbar auf max. 10 mBusanschluss
Busanschlussklemme
Schutzart IP 20, EN 60 529
Montage Geräte-Verbindungsdose 60 mmAbmessungen (H x B
x T) 39 x 40 x 12 mm

liefern, montieren und betriebsbereit anschließen,
inklusive Programmierung
Menge: 1,000 St

**09.015 Busankoppler u.Putz**
Busankoppler u.Putz
Für den Einbau in eine Unterputz-Geräte-Verbindungsdose
60 mm Ø.
Zur KNX Ankopplung von: priOn Grundträger 1fach
Tastsensor solo, SBB/U 1fach, 2fach, 4fach -
Wächter-Sensoren solo, SBW/U -Raumtemperaturregler
solo, SRT, SBR, SRO
Anschluss Busanschlussklemme
Schutzart IP 20, EN 60 529 (nach Montage der Endgeräte)
Montage Geräte-Verbindungsdose 60 mm Ø
Abmessungen (H x B x T) 50 mm x 45 mm x 23 mm
Tragring 71 x 71 mm

liefern, montieren und betriebsbereit anschließen,
inklusive Programmierung
Menge: 20,000 St

**09.016 Lichtregler, DALI, 8fach, 16 Gruppen, REG**
Lichtregler, DALI, 8fach, 16 Gruppen, REG
Gerät zum Schalten und Dimmen von 16 unabhängigen
Leuchtengruppen mit elektronischen DALI
Vorschaltgeräten (DALI = Digital Addressable Lighting
Interface nach EN 62386 / 60929). In Verbindung mit
einem Lichtfühler kann das Gerät nicht nur als
KNX-DALI-Gateway, sondern zusätzlich als  Lichtregler
zur Konstantlichtregelung eingesetzt werden. Folgende
Funktionen sind möglich: 64 DALI Teilnehmer individuell
in 16 Leuchtengruppen zuordenbar Schalten und Dimmen
von 16 Leuchtengruppen8 der 16 Leuchtengruppen können
individuell in Verbindung mit dem Lichtfühler LF/U 2.1
die Helligkeit in Innenräumen regeln Rückmeldung von
Schaltzustand und Helligkeitswert pro Leuchtengruppe
Dimmgeschwindigkeiten und Helligkeitsgrenzen
einstellbar Aufruf und Speichern von bis zu 14
Lichtszenen (8-Bit oder 1-Bit-Befehle)  Slave Betrieb
interner Leuchtengruppen oder extern über
Kommunikationsobjekt Je Regelkreis eine
Offsethelligkeit, um z.B. ein zweites Leuchtenband
(Slave) mit unterschiedlicher Helligkeit anzusteuern
Treppenlichtfunktion (inkl. Vorwarnung und
Basishelligkeit)  Treppenlichtfunktion kombinierbar mit
Konstantlichtregelung DALI-Kennlinien-Korrektur, um
DALI Stellbereich an KNX anzupassen Meldung von Lampen-
und EVG-Fehler pro Leuchtengruppe Codierte Lampen- und
EVG-Fehler-Information je DALI BetriebsgerätSperren der
Fehlermeldungen über KNX Kommunikationsobjekt
Leuchtstofflampen Einbrennfunktion pro Leuchtengruppe
Fester Helligkeitswert der DALI-EVGs nach
EVG-Betriebsspannungswiederkehr  (Power-on-Level)
einstellbar Schalten und Dimmen der 16 Leuchtengruppen
über manuelle Bedienung am Gerät ETS unabhängiges DALI
Inbetriebnahme-Tool, mit dem die DALI Betriebsgeräte
beliebigen Leuchtengruppen zuordenbar sind und die
Lichtregelung in Betrieb  genommen wird. Zusätzlich
wird in dem Tool der Fehlerstatus der
DALI-Betriebsgeräte angezeigt. Ausgang 1 DALI-Ausgang
mit integrierter DALI-Stromquelle für max. 64 DALI
Teilnehmer
Betriebsspannung 85  265 V AC, 45 ... 65 Hz 110 ...
240 V DC
Eingänge 8, für Lichtfühler LF/U 2.1 Arbeitsbereich der
Regelung Lichtregelung im Bereich 200...1200 Lux
Optimiert auf typischerweise 500 Lux
Anschluss Schraubklemmen Busanschluss
Busanschlussklemme
Schutzart IP 20, EN 60 529 Montage auf Tragschiene 35
mm, DIN EN 60 715
Breite 6 Module  18 mm

liefern, montieren und betriebsbereit anschließen,
inklusive Programmierung
Menge: 1,000 St

**09.017 KNX Wetterzentrale / Bedienstation**
KNX Wetterzentrale / Bedienstation
mit Glasoberfläche und einem 5,7" großem TFT Display.
Die Bedienung der Zentrale erfolgt über
Glassensortasten und einem Multifunktionsdrehrad zur
Menüauswahl. Die Wetterzentrale verfügt über 64
Steuerkanäle (Fassadenbereiche) mit vorkonfigurierten
Programmen für Sonnenschutz, Fenster und Beleuchtung.
Für jeden Steuerkanal müssen alle Einstellungen
individuell vorgenommen werden können. Die
anschließbaren Wettersensoren müssen den einzelnen
Kanälen frei zuordenbar sein. Je Kanal bis zu 3 Wind-
und 4 Photosensoren. Die Kanäle können zu Gruppen
zusammengefasst und kundenspezifische Wünsche in Szenen
konfiguriert werden.
Für alle Kanäle, Szenen und Gruppen müssen beliebige
Namen vergeben werden können.
Um den Nutzer größtmöglichen Komfort zu bieten, müssen
über das Bediengerät Änderungen der Anlagenparameter
für alle Komfortfunktionen (z.B. Sonnenautomatik,
Zeitschaltuhr, Grenzwerte und Verzögerungszeiten) auch
ohne Zugriff auf den KNX-Bus möglich sein.
Sicherheitsrelevante Daten müssen mit einem änderbaren
Passwort in der Zentrale geschützt sein.
Die Kommunikation zwischen der Zentrale und der
Wetterstation erfolgt über den Climabus.
Die Erfassung der Wetterdaten erfolgt mittels kompakter
Wetterstationen ohne mechanisch bewegliche Teile oder
optional über Sensorinterfaces und Anschluss
konventioneller Einzelsensoren. Mit geeigneten
Wettersensoren müssen Wetterdaten jeweils an bis zu 12
Stück Messstellen für Wind und Sonne erfasst werden
können.
Die Parametrierung, alle Funktionen, sowie Änderungen
in der Wetterzentrale müssen ohne PC über das
Bediengerät möglich sein. Eingestellte Parameter der
Wetterzentrale müssen auf einer SD-Karte gesichert
werden können. Bei Veränderungen von Einstellwerten
durch den Nutzer muss eine Funktion in der
Wetterzentrale integriert sein, welche alle
Einstellungen vom Tag der Inbetriebnahme auf einen
Tastendruck wiederherstellt.
Die Steuerkanäle müssen über das Bediengerät manuell
bedient und auf frei wählbare Positionen zwischen 0 und
100% der Behanglänge, Lamellenwinkel oder
Beleuchtungsintensität eingestellt werden können. Bei
Raffstoren muss eine sonnenstandsabhängige
Lamellennachführung pro Steuerkanal möglich sein. Ein
integrierter Funkempfänger ermöglicht die Bedienung der
Kanäle, Gruppen und Szenen über geeignete EWFS Hand-
oder Wandsender. Mit der integrierten Abwesenheits- und
Urlaubsfunktion müssen auf einen Tastendruck an der
Zentrale oder einem voreingestellten Urlaubszeitraum
beliebige Komfortfunktionen je Steuerkanal abschaltbar
sein. Mit einer über den Climabus verbundenen
Wetterstation können folgende Funktionen je Steuerkanal
ausgeführt werden:
- Windüberwachung
- Auswertung der Windrichtung
- Niederschlagsüberwachung
- Sonnenautomatik mit sonnenstandsabhängiger
Lamellennachführung
- Eisüberwachung
- Kälteschutz
- Zeitschaltuhr
- Automatikfreigabeuhr
- Wendeautomatik bei Lamellenprodukten
- Dämmerungsautomatik
- Temperaturautomatik (Innen und Außen)
- Differenztemperaturautomatik
- Luftfeuchteautomatik
- Intervalllüftung
- Automatische Datum- und Zeiteinstellung über DCF-77
Empfänger

Die Wetterzentrale kommuniziert über Busankoppler (KNX
Gateways) mit dem KNX-Bussystem. Je eingesetztem KNX
Gateway (maximal 4 Stück) werden bis zu 16 Steuerkanäle
der Wetterzentrale an den KNX-Bus übertragen. Die
Parametrierung der KNX Gateways erfolgt über die KNX
Parametriersoftware ETS (ETS-Software bauseits).
Entsprechend der Voreinstellung werden je Steuerkanal
Telegramme und Werte für Sicherheits- und
Komfortfunktionen auf den KNX-Bus gesendet.
Sicherheitsrelevante Informationen werden zyklisch
überwacht und können zyklisch gesendet werden. Mit
geeigneten KNX-Aktoren ist neben dem direkten Ansteuern
und Nachführen von Sonnenschutz auch das Einstellen von
Haltezeiten für Automatikabschaltung sowie das Dimmen
von Beleuchtung möglich. Das KNX-Gateway sendet und
empfängt zusätzliche Informationen wie Automatik
Ein/Aus (Kanalweise und zentral), Abwesend Ein/Aus,
Urlaub Ein/Aus, Störmeldung, GLT-Signal.
Zusätzlich müssen sämtliche Wetterdaten (Messwerte für
Helligkeit, Wind, Windrichtung, Außentemperatur,
Innentemperatur, Luftfeuchte, Niederschlag, Datum,
Uhrzeit sowie Datum/Uhrzeit kombiniert) als Werte auf
dem KNX-Bus für andere Gewerke zur Verfügung gestellt
werden.

Durch die optionale Erweiterung mit der Hardware
WebControl können die an der KNX Wetterzentrale
programmierten Kanäle sowie Szenen und Gruppen über
webfähige Endgeräte (z. B. Smartphone, Notebook)
bedient werden.
KNX-Wetterzentrale bestehend aus:
Zentralem Bediengerät und 1 Stück KNX Gateway REG für
bis zu 16 Steuerkanäle

liefern, montieren und betriebsbereit anschließen
Menge: 1,000 St

**09.018 Wetterstation**
Wetterstation
Mit der kompakten Wetterstation werden über Sensoren
folgende Wetterdaten erfasst:
Windgeschwindigkeit, Windrichtung, Sonnenintensität
getrennt für 4 Himmelsrichtungen, Niederschlag, Eis und
Außentemperatur.
Sie verfügt über eine beheizte Sensorfläche für
Niederschlag und Eis und einen separaten Klemmraum für
den Anschluss der climabus Leitung sowie einen DCF-77
Empfänger für Funkuhr Empfang. Die ermittelten Daten
werden über den climabus (RS 485) an die Climatronic
digital übermittelt. Die Wetterstation kann wahlweise
an Wand, Decke oder Mast montiert werden, inklusive
Standrohr mit Fuß zur Montage auf dem Flachdachbereich
(Höhe bis 1 Meter)
Balkon-/Terassenständer, Stahl, feuerverzinkt,
verschweißt. Zur Stabilisierung ist eine Bodenplatte
(Maße ca. 50x50 cm ) zu verwenden.
Eine vorkonfektionierte Anschlussleitung mit einer
Länge von ca. 10 Metern, die bis in den Innenbereich
führt, ist zu verwenden und mit einzukalkulieren.

liefern, montieren und betriebsbereit anschließen
Menge: 1,000 St

**09.019 Schaltnetzteil 24 Volt DC, 2,5 A - REG**
Schaltnetzteil 24 Volt DC, 2,5 A - REG
Das Gerät liefert eine Ausgangsspannung von 24 V DC mit
einem Nennausgangsstrom von 2,5 A.
Montageart: Reiheneinbau (REG)

liefern, montieren und betriebsbereit anschließen
Menge: 1,000 St

**09.020 KNX Gateway REG Busankoppler**
KNX Gateway REG Busankoppler
zur Erweiterung der Wetterstation KNX um weitere 16
Steuerkanäle auf dem KNX Bussystem.
Mit weiteren KNX Gateways (max. 4 Stück in einem
System) können bis zu 64 Steuerkanäle der
Wetterzentrale KNX auf das Bussystem übertragen werden.

liefern, montieren und betriebsbereit anschließen.
Menge: 1,000 St

**09.021 KNX Aktor 4 AP**
KNX Aktor 4 AP
KNX 2-fach Jalousieaktor im Aufputzgehäuse mit
Binäreingängen zum Schalten von Sonnenschutzantrieben
230 V und Anschluss konventioneller Jalousietaster oder
Kontakte. Mit integrierter, wechselbarer Feinsicherung
zum Schutz der Motorleitung bei Kurzschluss. Bluetooth
Notbedienebene zur Bedienung und Diagnose über
kostenfreie App (über ETS deaktivierbar).

- Ausgangskanäle individuell parametrier- und
ansteuerbar
- Gleiche Parametrierung aller Ausgänge per
Gruppenparametrierung
- Schaltkontakte in Laufrichtung Hoch und Tief
verriegelt
- Drehrichtungsumkehr per ETS programmierbar
- Mindestpause zwischen Schaltvorgängen aller Relais
des Aktors zu aktivierbar

- Not-/Handbedienung und Betätigen der
KNX-Programmiertaste via Bluetooth & Smartphone-App
(deaktivierbar)
- 4 frei parametrierbare Binäreingänge verfügbar (z. B.
für Jalousietaster/Kontakte etc.)
- Gemeinsamer L-Anschluss
- Wechselbare Feinsicherung für Leitungsschutz
- Spannungseingangsklemme als Schraubklemmen
- Alle anderen Klemmen: Federkraftklemmen
- Schaltleistung pro Kanal bei 230 V AC/cos phi = 0,6:
500 VA
- Schutzart: IP 30
- Montage: Aufputz
- Breite: 6 TE (106 mm)

Softwareeigenschaften:
- Vorwahl Ausgang für Jalousie-/Raffstorebetrieb,
Rollladen-/Textiler Sonnenschutz oder Fenster-Markise
mit ZIP-Führung
- Spezielle Einstellungen für Fenster-Markise mit
ZIP-Führung mit reagibler Hinderniserkennung
- Voreingestellten Grundparametern
- 3 globale Sicherheitsobjekte unterschiedlicher
Priorität mit zyklischer Überwachung
- Ein weiteres Sicherheitsobjekt pro Ausgang
- Zuordnung und einstellbare Reaktion auf
Sicherheitsobjekte bei Alarm bzw. nach Alarm
- Ausgänge können einzeln gesperrt werden
- Behanglaufzeit und Lamellenwinkel einstellbar
- Automatikabschaltung über Freigabeobjekt, mit und
ohne automatische Rückkehr (z. B. Sonnenautomatik,
Lamellennachführung)
- Automatiken - Aufschaltung: Trennung von manuellem
und Automatik-Eingang bei Behanghöhe und
Lamellenstellung
- Möglichkeit, manuelle Bedienung durch die
Automatikobjekte einzuschränken (Cut Off, etc.)
- 8 Szenenobjekte pro Ausgang
- Status Behanghöhe, Lamellenwinkel, Haltezeit Aktiv
und Status Oberer Endlage
- Kriechgang bei Motoranfahrt parametrierbar
- Pausenzeiten bei Fahrtrichtungswechsel
- Korrekturzeiten/Verzögerungszeit bei Anfahrt und
Weiterfahrt in gleiche Richtung
- Positionsumschaltung für Verschattungssteuerung
- Reaktionen auf Bus- bzw. Netzspannungsausfall, Bus-
bzw. Netzspannungswiederkehr einstellbar

liefern, montieren und betriebsbereit anschließen.
Menge: 4,000 St

**09.022 KNX Aktor 8 AP**
KNX Aktor 8 AP
KNX 4-fach Jalousieaktor im Aufputzgehäuse mit
Binäreingängen zum Schalten von Sonnenschutzantrieben
230 V und Anschluss konventioneller Jalousietaster oder
Kontakte. Mit integrierter, wechselbarer Feinsicherung
zum Schutz der Motorleitung bei Kurzschluss. Bluetooth
Notbedienebene zur Bedienung und Diagnose über
kostenfreie App (über ETS deaktivierbar).

- Bedienung der Ausgänge erfolgt über externe
KNX-Tastsensoren bzw. über den freiprogrammierbaren
Binäreingängen
- Ausgangskanäle individuell parametrier- und
ansteuerbar
- Gleiche Parametrierung aller Ausgänge per
Gruppenparametrierung
- Schaltkontakte in Laufrichtung Hoch und Tief
verriegelt
- Drehrichtungsumkehr per ETS programmierbar
- Mindestpause zwischen Schaltvorgängen aller Relais
des Aktors zu aktivierbar

- Not-/Handbedienung und Betätigen der
KNX-Programmiertaste via Bluetooth & Smartphone-App
(deaktivierbar)
- 8 frei parametrierbare Binäreingänge verfügbar (z. B.
für Jalousietaster/Kontakte etc.)
- Gemeinsamer L-Anschluss
- Wechselbare Feinsicherung für Leitungsschutz
- Spannungseingangsklemme als Schraubklemmen
- Alle anderen Klemmen: Federkraftklemmen
- Schaltleistung pro Kanal bei 230 V AC/cos phi = 0,6:
500 VA
- Schutzart: IP 30
- Montage: Aufputz
- Breite: 9 TE (158 mm)

Softwareeigenschaften:
- Vorwahl Ausgang für Jalousie-/Raffstorebetrieb,
Rollladen-/Textiler Sonnenschutz oder Fenster-Markise
mit ZIP-Führung
- Spezielle Einstellungen für Fenster-Markise mit
ZIP-Führung mit reagibler Hinderniserkennung
- Voreingestellten Grundparametern
- 3 globale Sicherheitsobjekte unterschiedlicher
Priorität mit zyklischer Überwachung
- Ein weiteres Sicherheitsobjekt pro Ausgang
- Zuordnung und einstellbare Reaktion auf
Sicherheitsobjekte bei Alarm bzw. nach Alarm
- Ausgänge können einzeln gesperrt werden
- Behanglaufzeit und Lamellenwinkel einstellbar
- Automatikabschaltung über Freigabeobjekt, mit und
ohne automatische Rückkehr (z. B. Sonnenautomatik,
Lamellennachführung)
- Automatiken - Aufschaltung: Trennung von manuellem
und Automatik-Eingang bei Behanghöhe und
Lamellenstellung
- Möglichkeit, manuelle Bedienung durch die
Automatikobjekte einzuschränken (Cut Off, etc.)
- 8 Szenenobjekte pro Ausgang
- Status Behanghöhe, Lamellenwinkel, Haltezeit Aktiv
und Status oberer Endlage
- Kriechgang bei Motoranfahrt parametrierbar
- Pausenzeiten bei Fahrtrichtungswechsel
- Korrekturzeiten/Verzögerungszeit bei Anfahrt und
Weiterfahrt in gleiche Richtung
- Positionsumschaltung für Verschattungssteuerung
- Reaktionen auf Bus- bzw. Netzspannungsausfall, Bus-
bzw. Netzspannungswiederkehr einstellbar

liefern, montieren und betriebsbereit anschließen
Menge: 4,000 St

**09.023 Anschlüsse bauseitiger Sonnenschutzmotoren**
Anschlüsse bauseitiger Sonnenschutzmotoren
Bauseitig gelieferte und montierte Sonnenschutzmotoren
mit bauseitiger gestellter Kupplung im Außenbereich
betriebsfertig anschließen und prüfen.
Menge: 28,000 St

**09.024 Luftdichtungsmanschette**
Luftdichtungsmanschette
für Jalousiekabel die nach außen geführt werden

komplett liefern und betriebsfertig montieren
Menge: 28,000 St

**09.025 Datenschnittstelle**
Datenschnittstelle zur Anbindung eine externen Handys
zur Bedienung der EIB/KNX Anlagen
inklusive Kleinmaterial, Netzteil und Gehäuse.
Montage an der vorhandenen Zentrale und deren
Einbindung.
Programmierung der Komponenten und deren
Einbindung in den vorhandenen Homeservers

liefern, montieren und betriebsbereit nebst
aufgeführten Komponenten anschließen, programmieren und
in Betrieb nehmen
Menge: 1,000 St

**09.026 Wächter a.Putz**
Wächter a.Putz
Aufputz-Wächter-Sensor mit Sensorwinkel 220° und
integriertem KNX
Busankoppler. Mit Meldefunktion,
Dämmerungsschalterfunktion und
Temperaturschwellwertfunktion. 4 Bewegungskanäle zum
automatischen Senden von Ein- und Ausschaltbefehlen in
Abhängigkeit von Bewegung und Helligkeit. Mit
integriertem Dämmerungs-/ Helligkeitssensor,
Dämmerungs-/Helligkeitsschaltschwelle über ETS oder Bus
einstellbar. Parallelbetrieb mehrerer Wächter ist durch
zyklische Einschaltbefehle  möglich (Master/Slave
Funktion). Dämmerungssensor und Nachlaufzeit
einstellbar per ETS oder Potis am Gerät. Mit
integriertem Temperaturfühler, Temperaturschaltschwelle
über ETS oder Bus einstellbar. Mit integriertem
Infrarot-Empfang zum Abruf der im Bewegungsmelder frei
programmierten Funktionen über
Infrarot-Handsender. Fernbedienbar über IR-Handsender
IRHS 2.1.
Sensoren/Linsensysteme über ETS variierbar. Der
Erfassungsbereich kann mit einer beigefügten Folie
angepasst werden.
Eingänge Dämmerungssensor, Bewegungsmelder,
Temperatursensor
Ausgänge Bewegungsmelder, Dämmerungsschalter,
Temperaturschwellwert
Erfassungsbereich horizontal 220° Max. Reichweite
frontal: 16 m seitlich: 16 m bei einer Montagehöhe von
2,5 m
Helligkeitssensor 1  80.000 lx Dämmerungssensor 1
1.000 lx
Maße (H x B x T):115 mm x 125 mm x 141 mm
Temperaturbereich - 25 °C bis + 55 °C (Gerät/Sensor)
Schutzart IP 55, EN 60 529 (nach Montage)
Farbe weiß

liefern, montieren und betriebsbereit anschließen,
inklusive Programmierung
Menge: 1,000 St

**09.027 Home Server**
Home Server
KNX HomeServer 4
Gateway für die KNX-Installation,
Die Bedienung erfolgt über modernste
Kommunikationsmedien wie folgt:
Neben dem PC kann ein Zugriff auch über andere
internetfähige Geräte erfolgen, die an ein LAN, ein
hausinternes WLAN oder das Internet angeschlossen sind.
Damit sind die KNX Funktionen überall kontrollier- und
steuerbar.
Aufgrund der Software-Architektur ist der HomeServer
gegen Angriffe aus dem Internet geschützt.
Der hohe Sicherheitsstandard wird u.a.
durch ein Authentifizierungssystem ergänzt, in dem
Telefonnummer, Benutzername und PIN abgefragt werden
(nur in Verbindung mit USB-ISDN-Adapter).

Merkmale:
- Updatefähig.
- Verwaltung von 200 Benutzern. Mehrfacher Login unter
einem Benutzernamen möglich.
- Archivierung von Projekten mit eigenen Inhalten, wie
z.B. Grundrisszeichnungen etc.
- Zyklische/getriggerte Datenaufzeichnung (z.B.
Temperaturverläufe, Betriebsstundenzähler, Füllstände).
Grafische Darstellung.
- Grafische Benutzeroberfläche:
Visualisierung von Gebäude- bzw. Gerätezuständen mit
frei positionierbaren Icons und Texten. Hinterlegen
eigener Bilder und Menüstrukturen pro Benutzergruppe.
- Auswertung von IP-Kameras, z.B. von Mobotix:
Aufzeichnung von Bildern und Darstellung in
Visualisierung.
Weiterleitung der Bild-Daten per E-Mail und FTP.
Dabei sind länderspezifische Anforderungen zu
berücksichtigen, insbesondere protokollspezifische
Informationen und Normen im Kommunikationsbereich (z.B.
ISDN, SMS etc.).
- Export von Daten- bzw. Alarmaufzeichnungen im Format
ExcelT, CSV, HTML, XML.
- Mathematische Funktionen (z. B. Grundrechenarten).
- Speichern/Abrufen von Lichtszenen.
- Zeitschaltuhren, Wochenprogramm, Feiertagskalender.
- Störmeldungen, Messwerte und Sensor- bzw.
Aktorzustände per SMS, Push
Notification und E-Mail übertragbar. Quittierung über
KNX oder Telefon.
- Schalten durch Telefonanruf.
- Selbstlernende Anwesenheitssimulation.
- Fernprogrammierung per Netzwerk-, Internet-,
DFÜ-Verbindung.
- Senden von ASCII-Texten auf Info-Display 2.
- IP-Kopplung mit Fremdprodukten, die IP-Telegramme zur
Steuerung erzeugen
oder bearbeiten.
- Verschleißarm, da keine bewegten Teile wie Lüfter
oder Festplatte.
- Grafischer Logikeditor: Ermöglicht z. B.
projektübergreifendes Kopieren
von Bausteingruppen, Anlegen beliebig vieler
Arbeitsblätter. Vorbereitet sind
über 150 Logikbausteine.
- Importieren und exportieren von globalen
Bibliotheken.
- Kommunikationsobjekte: Datenübernahme aus ETS per
OPC-Datei oder
HSXML-Datei (Add-in-ETS). Im- und Export von
Kommunikationsobjekten als
CSV-Datei.
- Universal-Zeitschaltuhr: Mehrere Schaltpunkte pro Uhr
möglich. Verwendung
von Platzhaltern in Tag, Monat, Jahr.
Aktivierung/Deaktivierung über
Kommunikationsobjekt. Mit Astro- und Zufallsfunktion.
- Datensicherung/Wiederherstellung von Remanentdaten.
- 14-Byte-KNX-Texte: Auswertung durch Vergleich mit
Textstring. Verwendung in SMS, Push Notification,
E-Mails, Statusseite.
- Empfang von IP-Telegrammen: Angabe eines
Adressbereichs, Extrahieren von 14-Byte-KNX-Texten,
Zuordnung zu 14-Byte-KNX-Texten.
- SNMP: Auslesen von numerischen und
14-Byte-KNX-Texten. Setzen von
numerischen Werten, Integerwerten und Texten. Senden
von SNMP-Traps über
HomeServer-Befehl. Optional ColdStart-Trap beim Start
des HomeServers.
- Bedienung/Statusanzeige über Agfeo-Telefonanlage.
- Buszugriff mittels KNXnet/IP-Protokoll.
- Auswerten von webbasierten IP-Geräten
(lesend/schreibend).
- iETS-Server: Fernprogrammierung von KNX Anlagen
(sicherer Betrieb
gewährleistet). Freigabe der iETS-Funktion über
Kommunikationsobjekt.
HomeServer läuft während der Programmierung über iETS
ohne Einschränkung
weiter. Schaltvorgänge werden weiter ausgeführt.
Prozessabbild bleibt
aktuell.

Technische Daten:
Anschlussmöglichkeiten
- serielle Schnittstelle: 1 x RS232
- Netzwerk: 1 x RJ45, 10/100 Mbit Ethernet
- KNX System: via IP-Router, USB-Datenschnittstelle
- USB: 2.0 Typ B
- ISDN: via USB-ISDN-Adapter
Leistungsaufnahme: ca. 15 W
Umgebungstemperatur: 0 °C bis +40 °C
- HomeServer Experten-Software für Betriebssysteme ab
Windows XPT inklusive Internet Explorer ab Version 6.0.
- Übernahme der ETS-Gruppenadressen aus ETS 2, 3 und 4.
- Einbindung von Grafikprogrammen.

Lieferumfang:
- Netzkabel, Nullmodemkabel, Kurzanleitung, HomeServer
4.

Abmessungen in mm:
 B 225,5 x H 90,5 x T 231,5

liefern, montieren und betriebsbereit anschließen,
inklusive Programmierung
Menge: 1,000 St

**09.028 Anzeige- und Bedieneinheit**
Anzeige- und Bedieneinheit
Bestimmungsgemäßer Gebrauch

Visualisieren und Bedienen von Anlagenzuständen in der
Gebäudeautomation
Montage waagerecht (empfohlen) oder senkrecht
Montage in UP-Einbaugehäuse oder auf Gerätedose mit
Abmessungen nach DIN 49073 (Empfehlung: ca. 60 mm tief)

Produkteigenschaften
Hochauflösendes HD-Display
Näherungssensor
Kapazitiver Touchscreen
Reinigungsmodus mit Touchscreen-Sperre
Lüfterlos, ohne mechanisch bewegliche Teile
Integrierter Busankoppler
Grafische Benutzeroberfläche zur Visualisierung und
Bedienung von KNX-Geräten
Projektierung mit Windows-Software "KNX Smart Panel
Designer" (Mindestanforderungen: Windows 10, 64-Bit,
120 MB freier Speicherplatz)
Inbetriebnahme mit ETS ab Version 5.7.4 und DCA
KNX-Sonderfunktionen, z.B. Szenen, Sequenzen,
Zentralfunktion, Anwesenheitssimulation
Räume oder Elemente: max. 300
Gliederung nach mehreren Räumen oder als Einzelzimmer
Zeitplanungen: max. 125 mit je 10 Befehlen
Logische Verknüpfungen: max. 55
Astronomische Uhr
Visualisierung der Innen- und Außentemperatur
Automatischer Temperaturdurchschnitt pro Raum
Benachrichtigungen (Alarm, Warnung, Information)
E-Mail-Benachrichtigung
Push-Benachrichtigung
Favoriten-Seite
Farbschema hell / dunkel
Zweistufiger Konfigurationszugriff (Admin / Benutzer)
Benutzerverwaltung
Benutzer (PIN-Codes): max. 10
PIN-Schutz für Räume / Elemente
Backup und Wiederherstellung
Mobile App
Gesicherter Fernzugriff
App-Anwender pro Installation: max. 10
Türsprechfunktion

liefern, montieren und betriebsbereit anschließen,
inklusive Programmierung
Menge: 1,000 St

**09.029 Applikationsbaustein Zeit, REG**
Applikationsbaustein Zeit, REG
Das Gerät dient der Erzeugung von Zeitschaltprogrammen
und sendet diese auf den ABB i-bus.Der
Applikationsbaustein Zeit ABZ/S 2.1 ist ein
Reiheneinbaugerät zum Einbau in Verteiler und wird mit
der ETS3 parametriert. Im ABZ/S 2.1 wird festgelegt,
wann Bustelegramme mit bestimmten Gruppenadressen und
bestimmten Werten auf den Bus gesendet werden.
Weiterhin können Zeitfunktionen, wie z.B. ein
Jahresschaltprogramm mit Tages- und Wochenablauf, die
in der Gebäudesystemtechnik erforderlich sind,
ausgeführt werden. Die Verbindung zum Bus wird über die
Busanschlussklemme hergestellt. Mit Hilfe der
Parametriersoftware PZM2 kann das Zeitschaltprogramm
geändert werden.Funktionen des Anwendungsprogramms
- Zeitschaltprogramm15 Tagesabläufe mit 800
Schaltzeiten,  Wochenablauf, 100 Sondertage und
Sommerzeitenplanung
- Menge 30 Mengen mit 300 Mengenmitgliedern
Busanschluss über Busanschlussklemme
Schutzart IP 20, DIN EN 60 529
Montage auf Tragschiene 35 mm, DIN EN 60 715
Breite 2 Module  18 mm

liefern, montieren und betriebsbereit anschließen,
inklusive Programmierung
Menge: 1,000 St

**09.030 Funkschaltuhr, 8 Kanäle, REG**
Funkschaltuhr, 8 Kanäle, REG
Die digitale KNX- Funkschaltuhr sendet die aktuelle
Uhrzeit und das Datum auf den Bus. Die Uhrzeit kann
optional durch eine DCF- oder GPS-Antenne empfangen
werden (als Zubehör erhältlich). Weiterhin dient die
Funkschaltuhr zur einfachen Einstellung von
Zeitprogrammen. Funktionen: - 800 Speicherplätze für
Schaltzeiten- Astro-Programm: Automatische Berechnung
von Sonnenauf- und Untergang- Bedienung am Gerät mit
hinterleuchtetem Display- PC-Programmierung der
Zeitprogramme- Übertragung der Zeitprogramme per
Speicherkarte oder über den KNX-Bus. -
Jahresuhrfunktion mit automatischer
Sommer-/Winterzeitumschaltung- Feiertagedatenbank -
Ablauf-Timer und Betriebsstundenzähler-
Zufallsprogramme- 8 Jahre Gangreserve bei Ausfall der
Versorgungsspannung- PIN-Codierung gegen unbefugte
Änderung des Zeitprogramms
Anzahl Kanäle 4
Versorgungsspannung 110  240 V AC, 50/60 Hz
Anschluss Schraubenlose Klemmen
Montage auf Tragschiene 35 mm, DIN EN 60 715

liefern, montieren und betriebsbereit anschließen,
inklusive Programmierung
Menge: 1,000 St

**09.031 PC-Programmierset**
PC-Programmierset
PC-Programmierset für die Funkschaltuhr
Zur komfortablen Programmierung der
Schaltzeiten unter MS Windows. Das Zeitprogramm kann
ausgedruckt werden. Die Programm - Speicherkarte kann
am PC an einer Schnittstelle programmiert und
anschließend in die Schaltuhr gesteckt und eingelesen
werden. Mithilfe einer eingesteckten Speicherkarte sind
Sonderprogramme möglich. Weiterhin können
Schaltprogramme auf einfache Weise kopiert werden. Für
Windows Windows XP/Vista/7/8 (32/64 Bit). Set besteht
aus Speicherkarte; Steckadapter mit USB-
Anschlusskabel(2m) und Software-CD.

liefern, montieren und betriebsbereit anschließen,
inklusive Programmierung
Menge: 1,000 St

**09.032 Dokumentation**
Dokumentation
Erstellung der Dokumentation des Bussystems mit Hilfe
der ETS 3
- Lageplan mit eingezeichneten Busgeräten
  (Sensoren / Aktoren)
- Gerätedetailliste mit Adressen, Kommentare,
  Verknüpfungen und Funktionen
- Linienübersicht (Geräte pro Linie)
- Gruppenübersicht (Verknüpfungen der Geräte)
- Ansichtszeichnungen der Verteilungen
- Übersichtsschema der Bustopologie dokumentieren
- Übergabe aller Systemdaten zusätzlich auf Datenträger
Menge: 1,000 Psch

**09.033 Programmierung**
Programmierung
Programmierung aller Komponenten gemäß der in der
Beschreibung bzw. durch den Bauherrn, Architekten oder
Planer genannten Funktionen.
Erstellung einer Projekt CD mit allen Projektdaten für
die ETS, die Tableaus und weiterer Software.

Weiterhin ist Bestandteil dieser Position:
- Einbinden des Home Servers auf einen zentralen PC des
Bauherrn mit hinterlegen der Grundrisse des Gebäudes
einschließlich aller KNX-Komponenten zur Steuerung über
eine frei gewählte Maske des Bauherren.
Für diese Arbeiten sind mehrere Beratungs- und
Informationsgespräche mit dem Bauherren
einzukalkulieren.
Menge: 1,000 Psch

**09.034 Zusatz EIB-Programmierung Bestand**
Zusatz EIB-Programmierung Bestand
Programmierung bzw. Anpassung der bestehenden
Programmierung von KNX-Komponenten im Bestand des
Neubaubereiches, so das dieses mit in die Zentrale
eingebunden werden kann. gemäß v.g. Position
Menge: 30,000 St

**09.035 Einweisung**
Einweisung
Umfangreiche Einweisung des Bauherren bzw. dessen
Vertreter in die Funktionen und Bedienung der
KNX-Anlagen
Die Einweisung ist zu dokumentieren
Menge: 1,000 Psch

### Los 10 Rufanlagen

**10.001 Türstation Außenbereich**
Türstation Außenbereich
Es ist geplant die Türsprechstelle im Außenbereich
Unterputz mit Unterputzgehäuse zu montieren.
Hierzu wird bauseits eine Öffnung im
Mauerwerk/Betonstütze/Wand berücksichtigt.

Edelstahl-Türstation Video, 1 WE-Einheit
Hauptmerkmale
Produktbereich TwinBus Acero
Produkt- Oder Komponententyp Video-Türstation
Ruftaste 1 Klingelknopf
Zusatzmerkmale
Versorgung Über TwinBus-Netzteil
Geräteaufbau Wetterfester Einbaulautsprecher
Türstation
Video-Kameramodul
Mechanische Robustheit Vandalismusgeschützt
Funktion Verfügbar Austauschbares Namensschild an der
Frontseite
Mechanisch einstellbare Farb-Kamera
Lichtquelle LED beleuchtetes Typenschild + Klingeltaste
(weiße LED) RAL 1017
Erfassungsbereich 150° horizontal
90° vertikal
Winkelanzeige Horizontal X
Vertikal
60° vertikal
70° horizontal
Abmessungen Der Beschriftung 64 x 16 mm
Oberflächenbeschaffenheit Edelstahl
Anschlüsse - Klemmen Schraubklemmen
Montagemodus Unterputzmontage
Befestigungsmodus Verdeckte Schrauben
Montagehöhe 1500...1650 mm
Breite Des Rahmens 154 mm
Höhe Des Rahmens 355 mm
Tiefe Des Rahmens 2,5 mm
Produktgewicht 2,409 kg
Breite Der Unterputzdose 130 mm
Höhe Der Unterputzdose 331 mm
Tiefe Der Unterputzdose 52 mm
Montage
Umgebungstemperatur Bei
Betrieb
-20...40 °C
Umgebungseigenschaften Wetterfest

inklusive Unterputzgehäuse
liefern, montieren und betriebsbereit anschließen,
inklusive Programmierung
Menge: 1,000 St

**10.002 Video-Hausstation Color, weiß**
Video-Hausstation Color, weiß

Für TwinBus Video-Türsprechanlagen mit
Color-Bildwiedergabe. Displaydiagonale 89 mm (3,5") mit
Farb-TFT-Display, 320x240x3 (RGB) Bildpunkten und
LED-Backlight. Menügestützte Bedienerführung und
Inbetriebnahme per On-Screen-Display (OSD) in 13
Sprachen. Türöffnertaste. Rufabschalter mit optischer
Rückmeldung. 10 Ruftöne auswählbar, Ruflautstärke
8-stufig einstellbar. Optische Rufanzeige, Nachtdesign,
Lichtschaltfunktion. Kamerasteuerung in Verbindung mit
Portier Kameramodul 18787 oder Kameraumschalter 14915.
Ruftonunterscheidung für Türruf und Etagenruf. Regelung
von Display Helligkeit, Farbe und Kontrast. Display
durch Schutzfolie gegen Verkratzen geschützt. Das
System ist serienmäßig mithör- und mitsehgesperrt.
Abmessungen (H x B x T) im mm: 221 x 151 x 23/48.
Betriebsspannung 12 V AC oder 18 V bis 24 V DC.
Umgebungstemperatur: 0 bis 40°C.
Max. relative Luftfeuchte 80%.
Farbe: Weiß (/70).

liefern, montieren und betriebsbereit anschließen
Menge: 1,000 St

**10.003 Steuergerät**
Steuergerät
 zur Versorgung der Audio- und Videokomponenten des
Türkommunikationsbusses.
- Versorgung des verpolungssicheren und
kurzschlussfesten 2-Draht-Busses bei Verwendung von
Video-Komponenten wie Farbkamera,
TFT-Farbdisplay.
- Selbstrückstellende elektronische Kurzschluss- und
Überlasterkennung der Betriebsspannungen und des
Busanschlusses.
- Tasten für System- und Türöffnerprogrammierung.
- LED-Statusanzeigen für Betrieb, Überlast,
Systemprogrammierung und Türöffnerprogrammierung.
- AC 12 V Ausgang zur Spannungsversorgung eines
handelsüblichen Türöffners.
- Relaisausgang zum Schalten eines Türöffners mit
eigener Spannungsversorgung.
- Türöffnerschaltzeit stufenlos von 1 bis 10 s
einstellbar.
Technische Daten
Nennspannung
- primär: AC 230 V, 50 Hz
- sekundär: SELV 26 DC V ± 2 V
Nennstrom sekundär
- Dauerlast: 700 mA Dauerlast
- Spitzenlast: 1,15 A Spitzenlast (max. 5 s)
- Überlastabschaltung: Überlastabschaltung ab 900 mA
Anschlussquerschnitt: 0,6 mm bis 2,5 mm²
Ausgang Türöffner: AC 12 V, max. 1,1 A / ED 25 %
Relaisausgang: AC 250 V, 2 A
Leitungslänge von Kamera bis
zum entferntesten TFT-Display
- ohne Videoverstärker: max. 150 m
- mit Videoverstärker: max. 300 m
Gesamtleitungslänge im reinen Audiobetrieb: max. 700 m
Umgebungstemperatur: -5 °C bis +45 °C
Hinweise
- Das Steuergerät Video ist für den Einbau in die
Unterverteilung vorgesehen, nicht für handelsübliche
Aufputz-Verteiler.
- Wird die Topologie der Videoverkabelung als
Stichleitung ausgeführt, wird zusätzlich der
Videoverteiler benötigt.
- In Kombination mit dem TKS-TK-Gateway ist die
Spannungsversorgung für Türkommunikation erforderlich.

liefern, montieren und betriebsbereit anschließen
inklusive Programmierung
Menge: 1,000 St

**10.004 Schaltaktor**
Schaltaktor
zum Schalten von Licht, Ansteuern eines Türöffners an
Nebentüren oder anderen Funktionen über den
Türkommunikationsbus.
- Ansteuerung eines potenzialfreien Schaltkontakts 230
V / 10 A über den 2-Draht-Bus.
- Der Schaltaktor ist ansteuerbar über:
die Tasten "Tür" und "Licht" an der Wohnungsstation,
die Ruftaste an der Türstation,
die Ruftaste an der Wohnungsstation,
die Tasten eines Telefons (in Verbindung mit
TKS-TK-Gateway).
- Der Schaltaktor lässt sich in fünf verschiedenen
Betriebsarten betreiben: Schalten, Timer/s, Timer/min,
Impuls und Türöffner.
- Impulsfunktion zur Ansteuerung vorhandener
Treppenhausautomaten.
- Binäreingang zum Schalten von Funktionen über einen
angeschlossenen mechanischen Taster.
- Schaltzeit abhängig von der eingestellten Funktion
stufenlos einstellbar von 1 bis 10 s bzw. 1 bis 10 min.
Technische Daten
Spannungsversorgung: über 2-Draht-Bus
potenzialfreier Relaiskontakt
- wahlweise: 10 A bei AC 230 V
- wahlweise: 2 A bei DC 30 V
Anzahl einlernbarer Ruftaster: max. 16
Umgebungstemperatur: -5 °C bis +45 °C
Hinweise
- Der Schaltaktor ist für den Einbau in die
Unterverteilung vorgesehen. Ist dies nicht möglich, ist
ein handelsüblicher Aufputzverteiler zu verwenden.
- Mit dieser Komponente ist der Aufbau von
Türkommunikationsanlagen mit mehr als 30 Teilnehmern
möglich.

liefern, monieren und betriebsbereit anschließen,
inklusive Programmierung
Menge: 1,000 St

**10.005 TKS-TK-Gateway**
TKS-TK-Gateway
zur Verbindung des Türkommunikations-Systems mit der
vorhandenen Telefonanlage- Bei einem analogen
Telefonanschluss wird das TKS-TK-Gateway einfach
zwischen Telefonanschluss und analogem Telefon
geschaltet.
Telefongespräche können, wie gewohnt, am vorhandenen
Telefon geführt werden.
- Zusätzlich werden Türrufe vom
Türkommunikations-System zum Telefon weitergeleitet, es
kann mit der Person an der Haustür
gesprochen und der Türöffner über die Telefontastatur
aktiviert werden.
- Außerdem können Türrufe an einen Anrufbeantworter
oder ein Mobiltelefon weitergeleitet werden.
- Annahme von Türrufen über das vorhandene Telefon.
- Direkter Amtsanschluss, bei Analogbetrieb keine
TK-Anlage erforderlich.
- Anschlussmöglichkeit an den a/b-Anschluss vorhandener
TK-Anlagen.
- Rufweiterleitung an Lokal-, Festnetz oder
Mobiltelefon.
- Rufweiterleitung an bis zu 50 programmierte
Teilnehmer.
- Rufunterscheidung zwischen Amtsanruf und Türruf.
- Umschaltmöglichkeit zwischen Tag- und Nachtbetrieb.
- Unterstützung der Anklopffunktion bei einem
vorhandenen Amtsgespräch und einem eingehenden Türruf.
- Konfigurierbar über Tastatur des Telefons
(DTMF-fähig) oder das Programmierset.
- Ruf und Gesprächsdauer einstellbar.
- Mithörsperre.
- Betrieb von mehreren TKS-TK-Gateways am
Türkommunikationsbus möglich.
- Durchführung von Schaltfunktionen über das vorhandene
Telefon (DTMF-fähig) in Kombination mit dem Schaltaktor
oder dem Unterputz-
Schaltaktor.
- LED-Statusanzeigen, zur schnellen Analyse, ob
Netzspannung anliegt und der Telefonanschluss belegt
wurde.
- Verpolungssichere Anschlüsse.
- Programmierschnittstelle und integrierter
Flash-Prozessor zur Aktualisierung der TKS-TK-Gateway
Software.
- Mit dieser Komponente ist der Aufbau von
Türkommunikationsanlagen mit mehr als 30 Teilnehmern
möglich.
Die Spannungsversorgung des TKS-TK-Gateways erfolgt
über
- den 12-V-Ausgang des Steuergeräts Audio.
- einen handelsüblichen AC 12 V Klingeltransformator
bei Verwendung des Steuergerätes Video).
- die Spannungsversorung für Türkommunikation DC 24 V
(bei Verwendung des Steuergerätes Video).
Technische Daten
Nennspannung
- wahlweise: AC 12 V
- wahlweise: DC 12 bis 24 V, 0,3 A
Anschlüsse
- 2-Draht-Bus: 2 x Schraubklemme
- Amtsanschluss a/b: 2 x Schraubklemme
- Teilnehmer a /b : 2 x Schraubklemme
- Spannungsversorgung AC 12 V / DC 24 V: 2 x
Schraubklemme
- Programmierschnittstelle: RJ11
Umgebungstemperatur: -5 °C bis +45 °C
Hinweise
- Konfigurationsänderungen über Telefon erfolgen aus
Sicherheitsgründen erst nach Eingabe eines 4-stelligen
PIN-Codes.
- Beim Betrieb mehrerer TKS-TK-Gateways in einer Anlage
muss jedes TKS-TK-Gateway über eine eigene
Spannungsversorgung verfügen.
Die Versorgung mehrerer TKS-TK-Gateways aus einem
Steuergerät oder aus einem Klingeltransformator ist
nicht zulässig.
- Das TKS-TK-Gateway ist für den Einbau in die
Unterverteilung vorgesehen. Ist dies nicht möglich,
handelsüblichen Aufputzverteiler verwenden

liefern, montieren und betriebsbereit anschließen,
inklusive Programmierung
Menge: 1,000 St

**10.006 Spannungsversorgung DC 24 V 300mA**
Spannungsversorgung DC 24 V 300mA
zur Versorgung von Türkommunikations-Komponenten.
- Versorgung der Farbkamera in großen Objekten.
- Versorgung der Ruftastenausleuchtung in großen
Objekten.
- Versorgung des TKS-TK-Gateways, wenn das Steuergerät
Video verwendet wird.
- Versorgung von Keyless In Codetastatur.
Technische Daten
Nennspannung
- primär: AC 230 V, 50 Hz
Nennspannung sekundär
- sekundär: DC 24 V SELV
Nennstrom sekundär: 0,3 A
Sicherung: Feinsicherung 250 V, 160 mA
Umgebungstemperatur - 5°C bis +40 °C

liefern, montieren und betriebsbereit anschließen,
inklusive Programmierung
Menge: 1,000 St

**10.007 Gong Läutewerk**
Gong Läutewerk
für Aufputzmontage in weiß, ca. 87 db(A)
liefern, montieren und betriebsbereit anschließen
Menge: 2,000 St

**10.008 Behinderten Ruf Kompaktset**
Behinderten Ruf Kompaktset
Beschreibung
2 Zugtaster mit roter Led-Beruhigungslampe und 2 Meter
PVC-Schnur, - SVHC = 0,1%, inkl. Abdeckplatte, Rahmen,
Dichtsatz+ UP-Schalterdose,
1 Abstelltaster mit grüner Abstelltaste und
Led-Erinnerungslampe-grün inkl. Abdeckplatte, Rahmen
und UP-Dose.
1 Elektronikmodul mit integrierter Zimmersignalleuchte
,LED-Kolbenlampen und Anlagenelektronik, inkl.
Anschlussträger und UP-Schalterdose.
Nennspannung 230V AC
Nennfrequenz 50-60 Hz
Nennstrom 1A
Betriebsspannung 24V DC
Mit potentialfreien Kontakt zur Weiterleitung des Rufes
auf die Gebäudeleittechnik bzw. den KNX Anlagen, so das
diese an ständig besetzter Stelle weitergeleitet wird
im Alarm oder Störungsfall.

Angebotenes
Fabrikat: ...........................

liefern, montieren und betriebsbereit anschließen
Menge: 1,000 St

### Los 11 Brandmeldeanlage

**11.001 Rauchwarnmelder**
Rauchwarnmelder  Reinweiß glänzend
Die Rauchwarnmelder arbeiten nach dem fotoelektrischen
Streulichtprinzip ohne radioaktive Präparate. Die
Rauchwarnmelder erkennen eine Rauchentwicklung
rechtzeitig und warnen, bevor die Rauchkonzentration
für den Menschen gefährlich werden kann. Die
Alarmierung erfolgt über einen lauten pulsierenden
Alarmton sowie über eine blinkende LED.

Merkmale:
- Einsatz nur in privaten Wohneinheiten oder
wohnähnlichen Bereichen nach DIN 14676.
- Geprüfte Langlebigkeit und Reduktion von
Täuschungsalarmen.
- Erhöhte Stabilität, z. B. gegen äußere Einflüsse.
- Fest eingebaute Batterie mit bis zu 10 Jahren
Lebensdauer.
- Bauweise A nach DIN EN 14604.
- KRIWAN-Anerkennung.
- Batteriebetriebener kombinierter Rauchwarn- und
Thermomelder.
- Unterschiedliche Alarmierung bei Feuer- und
Hitzealarm.
- Hitzeerkennung durch Maximal- und
Differenzialfunktion.
- Gedämpftes Alarmsignal (ca. 75 dB (A)) bei
Funktionstest.
- Integrierte Funktionstaste für z. B.
Alarmquittierung, Funktionstest und Stummschaltung.
- Abschaltbare Raucherkennung.
- Automatischer Selbsttest der Rauchauswertung mit
Verschmutzungsnachführung.
- Verschmutzungs- bzw. Störanzeige.
- Bei Dunkelheit bis zu 12 h verzögerte Signalisierung
bei technischer Störung.
- Anzeige "schwache Batterie".
- Vernetzung von bis zu 40 Rauchwarnmeldern per Draht
möglich, inkl. Relaiskontakt.
- Eine Modulschnittstelle für drei optionale Module
(KNX Modul, Funk Modul, Relaismodul) bei gleichzeitiger
Nutzung der Vernetzungsklemme.

Technische Daten:
Spannungsversorgung: über Batterie des Rauchwarnmelders
Batterielebensdauer: bis zu 10 Jahre (nach Aktivierung)
Akustisches Signal: Alarm: mind. 85 dB (A)
Optisches Signal: Leuchtring (rote LED)
Umgebungstemperatur: -5 °C bis +55 °C
Einbauhöhe: max. 6 m
Schutzart: IP30
Anwendungsbereich: DIN 14676
Normen: DIN 14604
- Bauweise: A

Batterie
- Typ: U9VL-J-P
- UN-Nr.: 3091

Abmessungen in mm ca:
Gehäuse: ca. Ø 125 x H 48 x

angebotenes Fabrikat:

Liefern, montieren und betriebsbereit anschließen.
Menge: 38,000

**11.002 Einweisung Brandmeldeüberwachung**
Einweisung Brandmeldeüberwachung
des für die spätere Bedienung und Wartung zuständigen
Personals einschl. Erstellung eines schriftlichen
Protokolls.
Menge: 1,000 Psch

### Los 12 Einbruchmeldeanlage

*Hinweis*
Anforderungen an Ausführung von Einbruchmeldeanlagen

Die Planung, Lieferung, Montage, Inbetriebnahme und
Instandhaltung der Einbruchmeldeanlage muss
entsprechender allgemeiner technischer Vorbemerkungen
und der objektspezifischen Leistungsbeschreibung
erfolgen.

Bei den vorstehend genannten Leistungen sind die
jeweils aktuellen gültigen Normen zu beachten. Das ist
verbindlich für die allgemeinen technischen Normen der
Elektrotechnik und für die speziellen Normen und
Richtlinien aus dem Bereich der Einbruchmeldetechnik

Die Geräte und die Verdrahtung müssen dem Verband der
Schadenverhütung-VdS entsprechen.

Grundlage: Sicherungsklasse B

Die Baugenehmigung einschließlich der gesamten Auflagen
und das Brandschutzgutachten sind zu beachten.

Die Ausführung der Einbruchmeldeanlage ist im Rahmen
der Montageplanung mit dem Auftraggeber und dem
Planungsbüro final abzustimmen.

Alle für die Abnahmen erforderlichen Leistungen sind in
den Einheitspreisen enthalten und werden nicht
besonders vergütet.

Alle Geräte benötigen eine Prüfbescheinigung des VdS
oder einer gleichwertigen Prüfstelle.

Die Erstellung aller Dokumente zur Werk- und
Montageplanung sowie für die Abnahme und die
Funktionsprüfungen sind entsprechend vorzunehmen und
den Unterlagen beizufügen.
Nach Erstellung sind diese dem Auftraggeber oder seinem
Stellvertreter zur Freigabe vorzulegen.
Eine besondere Vergütung für die zusätzliche Erstellung
auf einen Datenträger - z.B. CD - erfolgt nicht.

Hinweis:
Im Gebäude ist eine Anlage dieses Fabrikats vorhanden,
deshalb ist hier das Fabrikat/ der Typ Telenot Hiplex
8400H  zwingend anzubieten.

**12.001 Bedienteil TouchCenter**
Bedienteil TouchCenter
Fernbedien- und Anzeigefeld als
Komplettset mit Bodenwanne zum Anschluss
an ein übergeordnetes Gefahrenmelde- und
Informations System.

- Dialoggeführte intuitive
Benutzerführung mit Symbolen
- Klartextanzeige aller Meldungen
- Übersichtliche Anzeige des
Anlagenzustandes
- Anschluss: An Einbruchmeldezentrale
über BUS-2, an Zeiterfassung (NovaTime)
über Ethernet (TCP/IP)
- 7" Farbdisplay 800x480 mit Touchscreen
Funktion
- IP-Kamera-Unterstützung
- Integrierter Leser für proX1 und proX2
Datenträger
- Flash-Technologie für Updates
- Verschiedene Landessprachen möglich
- Grafik als Hintergrundbild einblendbar
(z. B. Firmenlogo/Familienwappen)
- Optische Aufwertung durch Verwendung
als elektrischer Bilderrahmen
- Slideshow - Funktionalität
- Max. Größe der SD Karte: 16 GB
- Für Unterputz- und schwebende Aufputzinstallation geeignet
- Mehrere Module beliebig anreihbar

Technische Daten:

Betriebsnennspannung  12 V DC
Betriebsspannungsbereich
  10 V bis 15 V DC
mittlere Ruhestromaufnahme  160 mA
Umweltklasse gemäß VdS  II
Schutzart  IP 30
Betriebstemperaturbereich
  -5° C bis +45° C
Lagerungstemperaurbereich
  -25° C bis +60° C
Abmessungen  218x162x35 mm
Farbe  verkehrsweiß
  (ählich RAl 9016)

liefern, montieren und betriebsbereit anschließen
Menge: 1,000 St

**12.002 Lizenz Betreibersoftware**
Lizenz Betreibersoftware
Anwendungssoftware zur Erfassung und
Verwaltung der Stammdaten von Einbruchmelderzentralen  durch den Betreiber.
Verwaltung von:
- Personen (Datenträgern)
- Berechtigungen (Zeiten, Tage, Türen/
  Schalteinrichtungen, ZK-Funktion,
  Scharf-/Unscharfschalten, Macros
  starten.
Anbindung einer oder mehrerer EMZ
gleichzeitig über:
- Ethernet (TCP/IP)
- DFÜ (ISDN oder analog)
- IGIS-LOOP
- seriell
Scharf-/unscharf schalten und
Servicetools über virtuelles Bedienteil
Integrierte, EMZ-unabhängige
Zutrittskontroll-
Funktion für Türen mit Schließzylindern
/elektronischen Türbeschlägen
Unterstützung von Komponenten mit AES
Verschlüsselung (mifare DESFire EV1)
Übernahme und Anpassung bestehender
Stammdaten aus der EMZ.
Speicherung der Daten in mitgelieferter
Datenbank. Keine Datenbankkenntnisse erforderlich durch automatische Datenbankverwaltungsprogramme.
Klare Trennung zwischen Einrichtung der
Anlage (Errichter-Tool) und laufender
Bearbeitung der Daten (Endanwender)

Die moderne Benutzeroberfläche mit intuitiver 3-Fenster-Oberfläche bietet:
- umfangreiche und strukturierte Personenverwaltung (u. a. mit Organistionszugehörigkeit, Foto, Signatur, benutzerdefinierten Feldern, Anwesenheitszeit u.v.m.) je Tür / Türseite
- Buchungsauswertung über
  Suchen, mehrstufiges Sortieren, Spaltensortierungen, benutzerdefinierte
  Filter und Gruppierungen
- übersichtliche Listendarstellung mit
  Such-, Filter- und Blätterfunktion
- Ausgabe über Drucker oder verschiedene
  Dateiformate (xls, txt, html, xml)
- individuelle Informationen durch optional einstellbare Aktionen (Alarmmeldungen, Infomeldungen, Sound)
- umfangreiche Protokollierungen aller
  Systemvorgänge (Änderungsprotokoll,
  Systemmeldungen)
- Schutz vor unberechtigtem Zugriff
  durch individuelle Benutzerkonten,
  automatisches Abmelden nach ein/
  stellbarer Zeit, Programm sperren
  nach max. Anzahl Fehlversuche beim
  Anmelden
- Flexibel einsetzbare Zeitaufträge, z.
  B. zur regelmäßigen Datensicherung und
  Reorganisation der Protokoll- und
  Buchungsdateien
- direktes schnelles Schalten von Türen
  (öffnen, sperren, dauerfrei, Normalbetrieb, Zutritt verhindern innen/außen,
  Scharfschalteverhinderung abfragen
- einfache integrierte Ermittlung von
  Anwesenheitszeiten (erstes Kommen -
  letztes Gehen)
- gruppenweises Ändern gleichartiger Da-
  tensätze

Update auf IQ MultiAccess incl. Übernahme aller Daten und Funktionen aus
IQ SystemControl ist jederzeit möglich.

Es kann immer nur eine Applikation, die
auf die Firebird Datenbank zugreift, auf
einem Rechner installiert werden bzw.
laufen.
Menge: 1,000 St

**12.003 ID-Karte**
ID-Karte
für berührungslos arbeitende
Leser/Bedienteile mit und ohne Tastatur.
Vorformatiert mit verschlüsselter
Applikation zum Einsatz an
Secure als sicherer
Identifikationsmerkmalträger.
Höchste Sicherheit durch
AES-Verschlüsselung der für die
Scharf-/Unscharfschaltung/ZK-relevanten
Daten. Einfacher Einsatz an Secure
durch IQ PanelControl, keine zusätzliche
Formatierung/Programmierung
erforderlich. Das Aufbringen weiterer
Applikationen ist möglich.

Technische Daten:
· 4k Ausweiskarte
· beidseitig blanko weiß / hochglanz
· UID (Seriennummer) frei lesbar
· IS-Code aufgedruckt

liefern, programmieren und übergeben
Menge: 5,000 St

**12.004 ID-Schlüsselanhänger**
ID-Schlüsselanhänger
für berührungslos arbeitende
Leser/Bedienteile mit und ohne Tastatur.
Vorformatiert mit verschlüsselter
Applikation zum Einsatz an
Secure als sicherer
Identifikationsmerkmalträger.
Höchste Sicherheit durch
AES-Verschlüsselung der für die
Scharf-/Unscharfschaltung/ZK-relevanten
Daten. Einfacher Einsatz an Secure
durch IQ PanelControl, keine zusätzliche
Formatierung/Programmierung
erforderlich. Das Aufbringen weiterer
Applikationen ist möglich.

Technische Daten:
· 4k Schlüsselanhänger
· Schwarzes Polycarbonat, mit massivem
Rahmen aus poliertem Edelstahl
· Wasserdicht
· 36,5 x 45,0 x 5,2 mm
· UID (Seriennummer) frei lesbar
· IS-Code aufgedruckt/gelasert

liefern, programmieren und übergeben
Menge: 5,000 St

**12.005 Sirenenmodul**
Sirenenmodul
Erweiterungsmodul für akustische und
optische Alarmierung
Das Modul erlaubt die Erweiterung einer
Einbruchmelderzentrale zum Anschluss von
akustischen Signalgebern und einer
Blitzlampe.
Leistungsmerkmale:
- Eigene Prozessorsteuerung zur
  zyklischen Überwachung der
  angeschlossenen Komponenten
- Adernsparende BUS-Technik
- Betrieb am BUS-2
- 2 frei programmierbare Analogeingänge mit Löschfunktion
- Alle Anschlüsse in praktischer
  Löt-Stecktechnik
- Kompakte Bauweise, geeignet für
  den Einbau in Zentralengehäuse oder
  abgesetzte Montage im Feld in der
  Nähe des entsprechenden Alarmierungsgerätes.
- Deckelkontakt
- Abreißkontakt
Technische Daten:
Betriebsspannung  12V DC
Betriebsspannungsbereich
  10,5 V DC bis 15 VDC
Stromaufnahme inaktiv / Meldergruppen
offen LEDs aus  55 mA
Stromaufnahme aktiv max 1,1 A
Schutzart nach EN 60529  IP 30
Umweltklasse gemäß VdS  II
Betriebstemp.bereich  -5° C bis +45° C
Lagerungstemp.bereich  -25° C bis +70° C
Abmessungen Platine  121 x 90 mm
Abmessungen Gehäuse (LxBxH)
  163 x 151 x 39 mm
Farbe  verkehrsweiß
  (ähnlich RAL 9016)

liefern, montieren und betriebsbereit anschließen
Menge: 1,000 St

**12.006 Kompaktalarmierung mit Blitzlampe**
Kompaktalarmierung
mit Blitzlampe und Druckkammerlautsprecher,
geeignet für den Außenbereich.
Dauerhaft witterungsbeständiges Kunststoffgehäuse.
Mit Sabotagekontakt, Abreißsicherung und
Anschaltmodul mit Überwachungsschaltung
für den Druckkammerlautsprecher.
Durchgriffschutz eingebaut.

Technische Daten:
Lautstärke  >100 dB(A)
Blitzfrequenz  ca. 2 Hz
Betriebsspannung  12 V DC
Stromaufnahme:
- Druckkammerlautsprecher  typ. 250 mA
- Blitzlampe  <400 mA
Schutzklasse nach EN 60529  IP 44
Umweltklasse gemäß VdS  IV
Betriebstemperaturbereich
  -25°C bis +60°C
Lagerungstemperaturbereich
  -25°C bis +70°C
Abmessungen (BxHxT)  185x315x98 mm
Farbe: Gehäuse  verkehrsweiß
  (ähnlich RAL 9016)
  Leuchtfeld rot

liefern, montieren und betriebsbereit anschließen
Menge: 1,000 St

**12.007 Akustischer Signalgeber**
Akustischer Signalgeber
mit Druckkammerlautsprecher, geeignet für
den Außenbereich.
Dauerhaft witterungsbeständiges
Kunststoffgehäuse.
Mit Sabotagekontakt, Abreißsicherung und
Anschaltmodul mit Überwachungsschaltung
für den Druckkammerlautsprecher.
Durchgriffschutz eingebaut.

Technische Daten:
Lautstärke  >100 dB(A)
Betriebsspannung  12 V DC
Stromaufnahme  typ. 250 mA
Schutzklasse nach EN 60529  IP 44
Umweltklasse gemäß VdS  IV
Betriebstemperaturbereich
  -25°C bis +60°C
Abmessungen (BxHxT)  185x210x98 mm
Farbe  verkehrsweiß
  (ähnlich RAL 9016)
VdS-Anerkennung beantragt.

liefern, montieren und betriebsbereit anschließen
Menge: 1,000 St

**12.008 Akustisch/Optischer Signalgeber**
Akustisch/Optischer Signalgeber
Der Akustisch/Optische Signalgeber dient zur
Erweiterung einer Einbruchmelderzentrale mit
Ansteuerung und Energieversorgung über
den BUS-2.
Bei Betrieb an der Anlage stehen
dabei ein optischer und ein akustischer
Signalgeber mit individuell
einstellbarer Lichtfolge, Helligkeit,
Tonfolge und Lautstärke sowie zwei frei
programmierbare Meldergruppeneingänge
zur Verfügung.
Für den Betrieb steht ein
Kompatibilitätsmodus (Modultyp 5
Ausgangs-Modul BUS-2) zur Verfügung.
Dabei sind fünf unterschiedliche
Ansteuerungsmodi für die beiden
Signalgeber programmierbar, die
Meldergruppeneingänge werden im
Kompatibilitätsmodus nicht unterstützt.

Leistungsmerkmale:
· Betrieb am BUS-2
· Optischer Signalgeber
(Hochleistungs-LEDs)
· Akustischer Signalgeber (Piezo)
· Lichtfolge, Helligkeit, Tonfolge und
Lautstärke individuell programmierbar
· 2 Meldergruppeneingänge frei
programmierbar
· Überwachungsfenster 4k - 14k und 20% /
30% / 40%
· Deckelkontakt und Abreißkontakt
· Firmware-Update über BUS-2
· Am BUS-2 der Zentralen
Ausgangs-Modul BUS-2 im
Kompatibilitätsmodus einsetzbar (nur
Signalgeber)

Technische Daten:
Betriebsnennspannung  12 V DC
Betriebsspannungsber.  9 V bis 15 V DC
Stromaufnahme bei 12 V DC:
- Meldergruppen offen  <4,0 mA
- zusätzlich pro Meldergruppe
  mit 12k1 abgeschlossen  <0,4 mA
- Akust. Signalgeber  <50 mA
- Opt. Signalgeber  <25 mA
Meldergruppeneingänge:
- Abschlusswiderstand wählbar  4k-14k
- Überwachungsbereich  +-40%
Lautstärke akust. Signalgeber:
  einstellbar bis ca. bis 100 dB(A)
Schutzart nach EN 60529  IP40
Umweltklasse gemäß VdS  II
Betriebstemperaturber.  -5°C bis +45°C
Farbe  verkehrweiß(ähnlich RAL 9016)

liefern, montieren und betriebsbereit anschließen
Menge: 1,000 St

**12.009 IDENT-KEY 3 Auswerteeinheit**
IDENT-KEY 3 Auswerteeinheit
IK3-Auswerteeinheit, BUS-2 VdS: G104028, Z105008,
Klasse C EMT, ZKA  zum An-
schluss von IDENT-KEY Bedienteilen an
Einbruchmelderzentralen in BUS-Technik.
Das IDENT-KEY 3 System ermöglicht
jegliche Bedienbarkeit der HB/MB
Zentralenreihe über das BUS-2 System.
D.h. EMA Funktionen, ZK-Funktionen über
- Transponder
- PIN
- PIN und/oder Transponder
Zusätzlich können über die Zentrale
einzelne Zeitzonen, jedem einzelnen
Anwender zugeordnet werden.
Jedem Transponder kann eine eigene PIN
zugeordnet werden.
Leistungsmerkmale:
- Adernsparende 3-Draht-BUS-Technik
- Sabotageüberwachung durch Deckelkontakt
- Summer integriert
- Firmware-Update über das BUS-2 System
- Wechselcodeverfahren
- Verschlüsselte Übertragung (>256Bit)
- bis zu 100 Steuerfunktionen
- RS-485 Schnittstelle
- IDENT-KEY 3-Bedienteile mit max.1200m
  Entfernung absetzbar
- Ein Datenträger kann an beliebigen
  Anlagen berechtigt sein
- Anschlussmöglichkeiten:
    - für bis zu 4 IDENT-KEY 3 -
  Bedienteile,
    - oder 1 IDENT-KEY 2-Bedienteil,
    - oder 1 IDENT-KEY 2-Blockschloss
    - Sperrelemente 1,3 oder SLIM-LOCK
    - Impulstüröffner
    - Riegelschaltkontakt
    - Magnetkontakt
    - Glasbruchsensor
    - Türöffner-Ankerkontakt
    - Taster für Türfreigabe
    - Anwesenheitsüberwachung
  z.B. in einer Schleuse
- Auswertung des Rückmeldekontaktes
  eines Sperrelementes integriert
- Ruhe-/Arbeitsstromtüröffner anschließbar, hiermit kann im unscharfen
  Zustand eine Zutrittskontrolle über
  Bedienteil realisiert werden

Technische Daten:
Betriebsspannung:  12 V DC
Betriebsspannungsbereich: 9 V bis 15 V DC
Stromaufnahme:  max. 25 mA
Relais-Kontaktbelastbarkeit
  max. 2 A, 30 V AC/DC, 30 VA
Betriebstemperatur:  -5°C bis +55° C
Schutzklasse:  IP 30
Abmessungen (BxHxT):  118x118x31 mm
Farbe:  verkehrsweiß
  (ähnlich RAL 9016)

liefern, montieren und betriebsbereit anschließen
Menge: 1,000 St

**12.010 EMA/ZK-Leser**
EMA/ZK-Leser
Leser RS485 und Clock/Data mit 16 Tasten
mit Lesetechnologie mit 16 Tasten.
Der Leser mit 16 Tasten eignet
sich zur Scharf- und Unscharfschaltung
der EMA und zur Integration in Zutrittskontrollanlagen. Die Einbruchmelderzentrale kann mittels Identifkationsmerkmalträgern, PIN-Code oder einer
Kombination daraus, individuell scharf
und unscharf geschalten werden.
Desweiteren können je nach Zentralentyp
bis zu 100 Steuerungs- und Schaltfunktionen realisiert werden.

Leistungsmerkmale:
- Schmales, flaches und robustes Gehäuse
- Innen und Außen einsetzbar (IP65)
- 16 Tasten
- zeitbegrenzte Hintergrundbeleuchtung
- individueller PIN für jeden Datenträger
- Alle Bedienfunktionen über:
   - Transponder
   - PIN
   - PIN und/oder Transponder
   - Funktionstasten
- Überfallcode
- Leuchtring als Designelement in Dunkelblau
- individuelle Farbanpassung des
  Leuchtrings über Programmierbox USB möglich.
- automatische Antennen-Reichweiten-
  anpassung der Übertragungs- und
  Lesereichweite bei Montage des Lesers
  auf Metalloberflächen.
- 3 Status LEDs
- integrierter Summer
- Sabotageüberwachung mit integriertem
  Mikroschalter.
- Firmwareupdate möglich (mit Programmierbox USB)
- Anschluss über RS 485 oder Clock/Daten
- individuelle Installation mit Zubehör

Technische Daten:
Betriebsspannung  12 V DC
Betriebsspannungsbereich 9 V bis 15 V DC
Stromaufnahme
im stand by Betrieb  <40 mA
bei zeitbegrenztem Schreib-Lesebetrieb
inkl. Zustandsanzeigen  <80 mA
Schnittstelle  RS 485, Clock/Daten
Schutzart  IP65
Umweltklasse gemäß VdS  IV
Betriebstemperatur  -25°C bis +65°C
Abmessungen (BxHxT)  80,4x80,4x13,5 mm
Farbe  graphitgrau (ähnlich RAL 7024)

liefern, montieren und betriebsbereit anschließen
Menge: 2,000 St

**12.011 2-Relais 2MG Modul**
2-Relais 2MG Modul
BUS-2, aP VdS: G114022
Das Modul besitzt die Funktion von
Meldergruppenmodulen sowie Schaltmodulen
für hohe Schaltleistung.
Leistungsmerkmale:
- Adernsparende BUS-Technik
- 2 Differentialmeldergruppen
- Bis zu 20 Kontakte pro Eingang
  anschließbar
- 2 voneinander unabhängige Relaisausgänge
- Funktionszuweisung der Relais über die
  Zentralenprogrammierung
- Großer Schaltleistungsbereich
- Unterstützt zwei Betriebsarten:
  - 2-Relais 2MG Modul
  - 5 Ausgangsmodul
Technische Daten:
Betriebsnennspannung  12 V DC
Betriebsspannungsber.  9 V bis 15 V DC
Stromaufnahme bei 12 V DC:
- Meldergruppen offen  <4,0 mA
- zusätzlich pro Meldergruppe
  mit 12k1 abgeschlossen  <0,4 mA
Meldergruppeneingänge:
- Abschlusswiderstand wählbar  4k-14k
- Überwachungsbereich  +-40%
Stromaufnahme Relaisspule bei 12 V DC:
  <20 mA pro Relais
Schaltkontakte  2 Umschaltkontakte
  potentialfrei
Schaltleistung max.  250 V AC/8 A
  30 V DC/5 A
Schaltleistung min.  5 V DC/10 mA
Schutzart nach EN 60529  IP40
Umweltklasse gemäß VdS  II
Betriebstemperaturber.  -10°C bis +55°C
Farbe  verkehrweiß(ähnlich RAL 9016)

liefern, montieren und betriebsbereit anschließen
Menge: 1,000 St

**12.012 Kombinations-Bewegungsmelder**
Kombinations-Bewegungsmelder
Dual AM BUS-2/BUS-1 VdS: G108039, Klasse C,
Flächenoptik
 zum Anschluss an EMZ über BUS-System.
Das Funktionsprinzip beruht auf der
Verknüpfung eines Passiv-Infrarot- und
eines Mikrowellen-Detektors.
Leistungsmerkmale:
- Adernsparende 3-Draht-BUS-Technik
- Betrieb am BUS-2 oder BUS-1
- Abdecküberwachung mit Speicher-
  Möglichkeit
- Flächenspiegeloptik zur Überwachung
  von Flächen mit 12 m x 12 m
- Detektionsempfindlichkeit programmierbar
- Reichweite programmierbar
- Mikrowelle im Zustand "unscharf"
  deaktivierbar
- Zyklischer Selbsttest
- Betriebsspannungsüberwachung
- LED-Anzeige Alarm, beim BUS-2 mit
  Erstmelderkennung (EMK-Funktion)
- LED-Anzeige Störung
- Gehtestfunktion mit selektiver
  LED-Anzeige
- LED-Anzeige deaktiviert im Zustand
  "scharf" und "unscharf"
- Löschfunktion für Alarm- und
  Störungsspeicher
- Temperaturalarm (nur BUS-2)
  Alarmschwellen programmierbar
- Konventionelle Meldergruppe zur
  Integration von Kontakten oder
  potentialfreien Meldern in das
  BUS-System
- Deckelkontakt und Abreißsicherung
- Gehäuse zur Eck- und Wandmontage
  geeignet

VdS-Anerkennung gemäß Klasse C
Konform zu EN 50131-1 und EN 50131-2-4,
Grad 3

Technische Daten:
Betriebsspannung  12 V DC
Stromaufnahme
- Sensorik  6,6 mA BUS-2
  9,0 mA BUS-1
- LED  4 mA
Reichweite  8 bis 15 m
Optikaufteilung  22 Zonen, 5 Ebenen
Öffnungswinkel  80°
Abdecküberwachung  bis 30 cm
Frequenz Mikrowelle  9,35 GHz
Betriebstemperatur  -10 bis +55°C
Schutzart  IP 30
Abmessungen (BxHxT)  64x158x48 mm
Farbe  verkehrsweiß
  (ähnlich RAL 9016)

liefern, montieren und betriebsbereit anschließen
Menge: 20,000 St

**12.013 Flachreedkontakt "Z"**
Flachreedkontakt "Z"
 inkl. Magnet VdS:G191552, ws/6 m,Kl. B
Flachreedkontakt inklusive Permanentmagnet
Der Reedkontakt dient zur Überwachung
von Türen und Fenster auf Öffnung.
Leistungsmerkmale:
- Auch für LSA-Schneidklemmtechnik
  geeignet
- Sabotageüberwachung auf Überbrückung
  durch 4-Draht-Anschluss
- Kann in jede Ruhestrommeldelinie
  eingeschleift werden
- Kompakte Bauweise
- Kreuzlochbefestigung
- Zum Aufbau auf Türen und Fenster
  geeignet
- VdS-Anerkennung gemäß Klasse B
Technische Daten:
Kontaktbelastbarkeit
min.  1,5 V DC/1,5 uA
max.  30 V DC/100 mA
Schaltabstand  10 mm
Kabellänge  6 m
Abmessungen (BxHxT)  60x11x9 mm
Farbe  verkehrsweiß
  (ähnlich RAL 9016)

liefern, montieren und betriebsbereit anschließen
Menge: 38,000 St

**12.014 VdS-Riegelschaltkontakt**
VdS-Riegelschaltkontakt
 6 m Kabel VdS: G100023, Kl. C, Kl.
Riegelschaltkontakt
Riegelschaltkontakte sind elektromechanische Kontakte
mit Schnappschaltwerk, die zur Verschlußüberwachung von
Türen eingesetzt werden.
Leistungsmerkmale:
- Wasser- und staubdichte Ausführung
- Eingegossenes Anschlusskabel
- Kompakte Bauweise aus Zinn-Druckguss
- geringe Einbautiefe
- Einfache und schnelle Montage
- Sichere und variable Justierung über
  Bohrschablone und Montagehilfe
- Keine Begrenzung des Riegelweges
- Inklusive Montagebausatz mit
  Verlängerungsnase
- VdS-Anerkennung gemäß Klasse C
Technische Daten:
Schaltleistung
min.  1,5 V-/10 uA
max.  30 V-/100 mA
Schutzart  IP 67
Betriebstemperatur  -40 bis +70°C
Abmessungen (BxHxT)  11x27x16 mm
Anschlusskabel  6 m

liefern, montieren und betriebsbereit anschließen
Menge: 6,000 St

**12.015 2-Meldergruppenmodul**
2-Meldergruppenmodul
Modul zur Adaptierung konventioneller
2-Meldergruppenmodul BUS-2/ BUS-1, aP VdS: G109010
Anschlusstechnik in ein BUS-2- oder
BUS-1 System.

Leistungsmerkmale:
- Adernsparende BUS-Technik
- 2 Differentialmeldergruppen mit Löschfunktion
- Bis zu 20 Kontakte oder
Glasbruchmelder pro Eingang anschließbar
- Keine zusätzliche Stromaufnahme beim
Löschen der Meldergruppeneingänge
- 2 LEDs als MG-Zustandsanzeige oder
  Funktion frei programmierbar
- Kann für 4 unterschiedliche Funktionen
  verwendet werden:
  - DUO I/O Modul
  - 5 Eingangsmodul
  - Meldergruppen-Anschlussmodul
  - Universal-Anschlussmodul

Technische Daten:
Betriebsnennspannung  12 V DC
Betriebsspannungsber.  9 V bis 15 V DC
Stromaufnahme bei 12 V DC:
- Meldergruppen offen  <5,0 mA
- zusätzlich pro Meldergruppe
  mit 12k1 abgeschlossen  <0,6 mA
- zusätzlich pro LED  <1,3 mA
Meldergruppeneingänge:
- Abschlusswiderstand wählbar
  4k-14k
- Überwachungsbereich  +-20%
Schutzart nach DIN 40 050  IP 40
Umweltklasse gemäß VdS  II
Betriebstemperaturber.  -10°C bis +55°C
Farbe  verkehrsweiß
  (ähnlich RAL 9016)

liefern, montieren und betriebsbereit anschließen
Menge: 2,000 St

**12.016 Elektro-Türöffner**
Elektro Türöffner
Elektro-Türöffner 118 RR - FaFix 10-24V
Elektro-Türöffner in Arbeitsstromausführung in kompakter Bauweise mit 3 mm
verstell- und fixierbarer Radiusfalle,
mit Rückmeldekontakt (Tür auf/zu) als
potentialfreier Wechselkontakt

Technische Daten:
Festigkeit gegen Aufbruch:  3750 N
Entstörschutz durch Supressordiode
Nennspannung:  10-24 Volt GS/WS
Nennstrom (12 V):  280 mA GS
  250 mA WS
Nennstrom (24 V):  560 mA GS
  500 mA WS
Nennwiderstand:  43 Ohm
Dauerentriegelung:  10-13 V DC
Fallenvorlast AC:  200N (12 V)
  >350N (24 V)
Fallenvorlast DC:  50N (12 V)
  200N (24 V)
ohne Schließblech, Universal

liefern, montieren und betriebsbereit anschließen
Menge: 2,000 St

**12.017 Flachschließblech Edelstahl**
Flachschließblech Edelstahl
Flachschließblech mit Riegelausschnitt für Türöffner
mit 4 Befestigungsbohrungen

Technische Daten:
Oberfläche:  Edelstahl
Maße:  250x25 mm

liefern und montieren
Menge: 2,000 St

**12.018 Programmierung und Inbetriebnahme**
Programmierung und Inbetriebnahme
nach erfolgter Installation der gesamten
Sicherheitsanlage durch den Installateur mit den notw.
Systemparametern in Zusammenarbeit bzw.
Absprache mit dem Betreiber und dem vorherigen
Errichjter der Anlage im Neubautrakt.
Die Aufschaltung kann hier nur gemneinsam erfolgen mit
dem Errichter des Neiubautraktes, der auch die Zentrale
verwaltet.
Zuverfügungsstellung eines sach- und
ortskundigen Technikers.
Übergabe der Bedienungsunterlagen in
Kurz- und Langform.

- Einspielen der Software und Hochfahren
  der Anlage
- Sicherung auf Datenträger
- Besprechung der Kundendaten
- Programmierung der Kundendaten
- Programmierung der Gerätegrundfunktionen
- Überprüfen der angeschlossenen Geräte
- Funktionstest der Zentrale
- Erstellen eines Prüfprotokolls (1:1-Prüfprotokoll)
- Erstellen eines Übergabeprotokolls mit
  schriftlicher Bestätigung.

Die Beauiftragung des Errichters der bestehenden
Zentrale/Anlagen  im Neubautrakt erfolgt extern und muß
in dieser Position nicht berücksichtigt werden.
Menge: 1,000 Psch

**12.019 Dokumentation nach VDE 0833**
Dokumentation nach VDE 0833

Die Dokumentation ist in dreifacher Ausführung in Form
einer Bedienungsanweisung zusammenzustellen
(DIN A4-Ordner + CD)
- Beschreibung und Bedienungsanweisung für alle Geräte
  und zur Gesamtanlage
- Prüf- und Abnahmeprotokolle
- Revisionszeichnungen

Liefern und betriebsfertig montieren.
Menge: 1,000 Psch

**12.020 Einweisung**
Einweisung
Der Auftragnehmer hat das Betriebspersonal des
Auftraggebers in die Bedienung der Anlage dieses Titels
einzuweisen.

Die Einweisung hat so detailliert zu erfolgen, dass
einfache Wartungsarbeiten und Reparaturen vom
Betriebspersonal durchgeführt werden können.
Ferner soll die Einweisung so informativ sein, dass
einfache Fehler schnell erkannt werden und beseitigt
werden können.
Zur Einweisung ist entsprechendes Fachpersonal mit den
notwendigen Mess- und Prüfgeräten bereitzustellen.
Über die Einweisung des Personals ist ein Protokoll zu
führen.
Die Einweisung ist in Form einer Teilnehmerliste mit
genauen Einweisungsinhalten nachzuweisen und in
dreifacher Ausfertigung der Bauleitung zu übergeben.
Menge: 1,000 Psch

### Los 13 Erdung und Potentialausgleich

**13.001 Erdungsanschlüsse**
Erdungsanschlüsse
an Metallkonstruktionen mittels verstellbarer
Erdungsbandschellen mit Universalanschlußklemme nach VDE 0190
bis 2 1/2" herstellen.
Menge: 25,000 St

**13.002 Erdungsrohrschellen**
Erdungsrohrschellen
für CU-Rohr 1/2" - 2 1/2" einschl. Klemme 2,5 - 25 mm²
liefern und montieren.
Menge: 10,000 St

**13.003 Anschluß von Erdungsleitung**
Anschluß von Erdungsleitung an Metallkonstruktionen,
Ablaufrinnen usw. incl. Klemmen, Schellen oder mittels
Bohrung oder Schweißarbeit, Klein- und
einschl. Befestigungsmaterial und Korrosionsschutz
Menge: 10,000 St

**13.004 Potentialausgleichsschiene**
Potentialausgleichsschiene
plombierbar, bis 300 A,
mit Klemmöglichkeit bis 12 x 25 mm²,
1 x 7 - 10 mm Durchmesser und 1 x FL 30

liefern, montieren und betriebsbereit anschließen
mit den vorhandenen PA Leitern
Menge: 1,000 St

**13.005 Potentialausgleichsschiene**
Potentialausgleichsschiene mit Reihenklemmensystem für
den Hauptpotentialausgleich nach DIN VDE 0100 Teil
410/540 und den Blitzschutzpotentialausgleich gemäß EN
62305.
Technische Spezifikationen:
Anschluss (ein-/mehrdrähtig): 5x 2,5-25 mm².
Anschluss für Rundleiter (Rd): 3x 8-10 mm oder 16-95
mm².
Anschluss für Flachleiter (Fl): 1x bis 30 x 4 mm.
Klemmschiene: Ms/gal Sn.
Normenbezug: DIN EN 62561-1.
Befestigung: [4x] 6 x 12 mm.
Blitzstromtragfähigkeit: Details im Prüfzertifikat.

liefern, montieren und betriebsbereit anschließen
mit den vorhandenen PA Leitern
Menge: 1,000 St

**13.006 Potentialausgleichleitung NXMH 1 x 6 mm²**
Potentialausgleichleitung NXMH 1 x 6 mm²
in Teillängen Liefern und komplett auf vorhandene
Tragsysteme verlegen und anschließen
einschließlich allen erforderlichen Klein und
Befestigungsmaterial.
Menge: 50,000 m

**13.007 Potentialausgleichleitung NXMH 1 x 16mm²**
Potentialausgleichleitung NXMH 1 x 16mm²
in Teillängen Liefern und komplett auf vorhandene
Tragsysteme verlegen und anschließen
einschließlich allen erforderlichen Klein und
Befestigungsmaterial
Menge: 30,000 m

**13.008 Potentialausgleichleitung NXMH 1 x25 mm²**
Potentialausgleichleitung NXMH 1 x25 mm²
Potentialausgleichleitung 1 x 25 in Teillängen liefern
und komplett auf vorhandene Tragsysteme verlegen
und anschließen einschließlich allen erforderlichen
Klein-und Befestigungsmaterial.
Menge: 20,000 m

**13.009 Potentialausgleichleitung 1 x 50mm²**
Potentialausgleichleitung 1 x 50mm²
in Teillängen liefern und komplett auf vorhandene
Tragsysteme verlegen und anschließen einschließlich
allen erforderlichen Klein und Befestigungsmaterial
Menge: 5,000 m

### Los 14 Kernbohrungen und Schlitze

*Hinweis*
Kernbohrarbeiten:

Kernbohrungen
für Stahlbetondecken/Stahlbetonwände

Anmerkung:
In den Einheitspreisen sind enthalten:
- sämtliche Fahrtkosten
- Transport, Auf- und Abbau aller
  Maschinen und Gerüste (UG bis 1. OG)
- die Stahlzuschläge
- das Anzeichnen der Bohrungen
- das Erstellen einer Pilotbohrung zur genauen Ortung
- das Genehmigen der Bohrungen (Roh-Bau-
  leiter und Statiker)
- das Absichern der Bohrung im darunter
  liegenden Geschoß
- die Schutzmaßnahmen zur Verhinderung
  von Beschädigungen z. B. bereits vorh.
  Fenster
- die Entsorgung des Bohrkerns

Die bestehenden Gebäudeteile bzw. Einrichtungen sind gegen Bohrwasser zu
schützen und anschließend zu reinigen!

Die Abrechnung der Wasserentnahme ist
mit dem Bauunternehmer abzustimmen.

Die Arbeiten können nicht alle gleichzeitig
durchgeführt werden.

**14.001 Kernbohrung durch die Betonaußenwand (bis 700mm) Durchmesser: 100 mm herstellen**
Kernbohrung durch die Betonaußenwand
 (bis 700mm) Durchmesser: 100 mm herstellen
Je nach Erfordernis sind diese schräg anzusetzen
Menge: 2,000 St

**14.002 Kernbohrung durch die Betonaußenwand (bis 700mm) Durchmesser: 150 mm herstellen**
Kernbohrung durch die Betonaußenwand
 (bis 700mm) Durchmesser: 150 mm herstellen
Je nach Erfordernis sind diese schräg anzusetzen
Menge: 2,000 St

**14.003 Kernbohrung durch die Betonaußenwand (bis 700mm) Durchmesser: 200 mm herstellen**
Kernbohrung durch die Betonaußenwand
 (bis 700mm) Durchmesser: 200 mm herstellen
Je nach Erfordernis sind diese schräg anzusetzen
Menge: 2,000 St

**14.004 Kabeldichtung-Ringraumdichtung**
Kabeldichtung Ringraumdichtung
Kabeldichtung als geschlossener Dichteinsatz mit einem
Durchgang für ein 63mm Kabelschutzrohr zum Einsetzen in
vorhandene Futterrohre oder Kernbohrungen vom
Durchmesser ca. 100 mm für drückendes Wasser
komplett liefern und betriebsfertig im Außenfundament
montieren und abdichten.
Menge: 2,000 St

**14.005 Kabeldichtung-Ringraumdichtung**
Kabeldichtung Ringraumdichtung
Kabeldichtung als geschlossener Dichteinsatz mit einem
Durchgang für ein 110mm Kabelschutzrohr zum Einsetzen
in vorhandene Futterrohre oder Kernbohrungen vom
Durchmesser ca. 150 mm für drückendes Wasser
komplett liefern und betriebsfertig im Außenfundament
montieren und abdichten.
Menge: 2,000 St

**14.006 Kabeldichtung-Ringraumdichtung**
Kabeldichtung Ringraumdichtung
Kabeldichtung als geschlossener Dichteinsatz mit einem
Durchgang für ein 160mm Kabelschutzrohr zum Einsetzen
in vorhandene Futterrohre oder Kernbohrungen vom
Durchmesser ca. 200 mm für drückendes Wasser
komplett liefern und betriebsfertig im Außenfundament
montieren und abdichten.
Menge: 2,000 St

**14.007 Kabeldichtung Durchmesser bis 160 mm**
Kabeldichtung Durchmesser bis 160 mm
Kabeldichtung als geschlossener Dichteinsatz mit einem
oder mehreren Durchgängen zum Einsetzen in vorhandene
Futterrohre oder Kernbohrungen
Bestehend aus: 2 Vollgummi-Einlage 2 Preßplatten mit
dazugehörendem Montagematrial aus Edelstahl V2A-V4A.
Mit einer Dichtbreite von 60 mm für drückendes Wasser
nach DIN 18336
Anzahl und Größe der Kabeldurchführungen je nach
Erforderniss
komplett liefern und betriebsfertig im Außenfundament
montieren und abdichten.
Menge: 2,000 St

**14.008 Kabeldichtung Durchmesser bis 110 mm**
Kabeldichtung Durchmesser bis 110 mm
Kabeldichtung als geschlossener Dichteinsatz mit einem
oder mehreren Durchgängen zum Einsetzen in vorhandene
Futterrohre oder Kernbohrungen
Bestehend aus: 2 Vollgummi-Einlage 2 Preßplatten mit
dazugehörendem Montagematrial aus Edelstahl V2A-V4A.
Mit einer Dichtbreite von 60 mm für drückendes Wasser
nach DIN 18336
Anzahl und Größe der Kabeldurchführungen je nach
Erforderniss
komplett liefern und betriebsfertig im Außenfundament
montieren und abdichten.
Menge: 2,000 St

**14.009 Kabeldichtung Durchmesser bis 63 mm**
Kabeldichtung Durchmesser bis 63 mm
Kabeldichtung als geschlossener Dichteinsatz mit einem
oder mehreren Durchgängen zum Einsetzen in vorhandene
Futterrohre oder Kernbohrungen
Bestehend aus: 2 Vollgummi-Einlage 2 Preßplatten mit
dazugehörendem Montagematrial aus Edelstahl V2A-V4A.
Mit einer Dichtbreite von 60 mm für drückendes Wasser
nach DIN 18336
Anzahl und Größe der Kabeldurchführungen je nach
Erforderniss
komplett liefern und betriebsfertig im Außenfundament
montieren und abdichten.
Menge: 2,000 St

**14.010 Kernbohrung durch die Betondecken oder Betonwände (bis 300mm) Durchmesser: 60 mm herstellen**
Menge: 6,000 St

**14.011 Kernbohrung durch die Betonwände oder Betondecken (bis 400mm) Durchmesser: 100 mm herstellen**
Kernbohrung durch die Betonwände oder Betondecken (bis
300mm) Durchmesser: 100 mm herstellen
Menge: 6,000 St

**14.012 Kernbohrung durch Mauerwerkswände (bis 240mm) Durchmesser: 60 mm herstellen**
Kernbohrung durch die Mauerwerkswände (bis 240mm)
Durchmesser: 60 mm herstellen
Menge: 14,000 St

**14.013 Kernbohrung durch Mauerwerkswände (bis 240mm) Durchmesser: 100 mm herstellen**
Menge: 4,000 St

**14.014 Bohrungen durch Betondecken oder Betonwände (bis 240mm) Durchmesser 40mm**
Bohrungen durch Betondecken oder Betonwände bis
Durchmesser 40mm (Länge bis 240mm)
Menge: 12,000 St

**14.015 Schlitze in Mauerwerkswände**
Schlitze in Mauerwerkswände
Maße = Breite x Tiefe = ca. 20 x 20mm
Menge: 60,000 m

**14.016 Schlitze in Mauerwerkswände**
Schlitze in Mauerwerkswände
Maße = Breite x Tiefe = ca. 30 x 30mm
Menge: 40,000 m

**14.017 Schlitze in Mauerwerkswände**
Schlitze in Mauerwerkswände
Maße = Breite x Tiefe = ca. 50 x 30mm
Menge: 18,000 m

**14.018 Schlitze in Mauerwerkswände**
Schlitze in Mauerwerkswände
Maße = Breite x Tiefe = ca. 250 x 50mm
Menge: 3,000 m

**14.019 Schlitze in Betonwände**
Schlitze in Betonwände
Maße = Breite x Tiefe = ca. 20 x 20mm
herstellen mit geeigneten Maschinen mit Absaugung
und Entsorgung des anfallenden Schuttes.
Menge: 5,000 m

**14.020 Schlitze in Betonwände**
Schlitze in Betonwände
Maße = Breite x Tiefe = ca. 30 x 30mm
herstellen mit geeigneten Maschinen mit Absaugung
und Entsorgung des anfallenden Schuttes.
Menge: 5,000 m

**14.021 Schlitze in Betonwände**
Schlitze in Betonwände
Maße = Breite x Tiefe = ca. 50 x 30mm
herstellen mit geeigneten Maschinen mit Absaugung
und Entsorgung des anfallenden Schuttes.
Menge: 5,000 m

### Los 15 Brandschutz

**15.001 Kabelabschottung 0,05m²**
Kabelabschottung 0,05m²
Kabelabschottung  zur Verhinderung von
Brandübertragung, form-, alterungs- und
korrosionsbeständig, geeignet zur Nachbelegung mit
Kabeln. Feuerwiderstandsdauer 90 Minuten, in Wänden aus
Mauerwerk und in Decken oder Wänden aus Beton oder
Stahlbeton. Abzudichtende Öffnungsrestfläche bis 0,05
m², belegt mit max. 30 Kabeln, Leitungen oder
Installationsrohren, mit durchgeführten Kabelrinnen
oder -leitern, bei Schwelbrand auch rauchgasdicht
Ausführung nach DIN 4102
Menge: 4,000 St

**15.002 Kabelabschottung 0,02 m²**
Kabelabschottung 0,02m²
Kabelabschottung  zur Verhinderung von
Brandübertragung, form-, alterungs- und
korrosionsbeständig, geeignet zur Nachbelegung mit
Kabeln. Feuerwiderstandsdauer 90 Minuten, in Wänden aus
Mauerwerk und in Decken oder Wänden aus Beton oder
Stahlbeton. Abzudichtende Öffnungsrestfläche bis 0,02
m², belegt mit max. 15 Kabeln, Leitungen oder
Installationsrohren, mit durchgeführten Kabelrinnen
oder -leitern, bei Schwelbrand auch rauchgasdicht
Ausführung nach DIN 4102
Menge: 4,000 St

**15.003 Kernbohrung 60mm verschließen**
Kernbohrung 60mm verschließen
Kernbohrungen durch Brandabschnitte in horizontaler
oder vertikaler Richtung in Gebäuden belegt mit Kabel
und Leitungen zu maximal 60% brandschutztechnisch mit
zugelassenem Brandschutzmörtel oder Brandschutzschaum
verschließen, je nach Erfordernis und Zulassung
einschließlich einstreichen der Kabel bis zu 50cm vor
und hinter dem Durchbruch mit zugelassener
Brandschutzmasse
Menge: 5,000 St

**15.004 Kernbohrung 100mm verschließen**
Kernbohrung 100mm verschließen
Kernbohrungen durch Brandabschnitte in horizontaler
oder vertikaler Richtung in Gebäuden belegt mit Kabel
und Leitungen zu maximal 60% brandschutztechnisch mit
zugelassenem Brandschutzmörtel oder Brandschutzschaum
verschließen, je nach Erfordernis und Zulassung
einschließlich einstreichen der Kabel bis zu 50cm vor
und hinter dem Durchbruch mit zugelassener
Brandschutzmasse
Menge: 4,000 St

**15.005 Dosenschott System**
Dosenschott System
für Brandschutzwände EI30-EI90
für Wandeinführung und -durchführung
Befestigung durch FX4 Laschenschrauben
mit integriertem Dichteinsatz,
sorgt für den rauchdichten Raumabschluss
Fräsloch: Durchmesser: 74 mm
min. Wandstärke: 100 mm
Leitungseinführungen Vollbelegung
(Innendurchmesser 40 mm)

liefern und  montieren
Menge: 6,000 St

### Los 16 Baubeleuchtung und Baustrom

*Hinweis*
Hinweis: Prüfung Baustromverteiler

Die Wirksamkeit sämtlicher Funktions und
Auslösevorrichtungen und Schutzmaßnahmen des
Baustromverteilers sind monatlich nach
VDE 0100, BGV A3 und BetrSichV
zu prüfen.
Die Prüfung ist mit einem Meßprotokoll zu
dokumentieren. Dieses ist der Bauleitung monatlich
unaufgefordert vorzulegen.
Etwaige Mängel an Baustromverteilern sind unverzüglich
zu beheben, damit die Betriebssicherheit jederzeit
gewährleistet ist. .
Die jeweiligen Verteiler sind dann mit einer aktuellen
oder fortlaufenden Prüfplakette zu versehen.

**16.001 Leihgebühr für Baustromverteiler**
Leihgebühr für Baustromverteiler
monatliche Leihgebühr für einen Baustromverteiler mit
5 Stck Steckdosen 230V 16A
1 Stck CEE 400V 5x16A
1 Stck CEE 400V 5x32A
inkl. einer ca. 40m langen Zuleitung aus schwerer
Gummileitung H 07RN-F 5G35
inklusive Monatliche Prüfung und Dokumentation des
Verteilers wie im Vortext beschrieben

liefern, montieren und betriebsbereit anschließen
Menge: 12,000 Mona

**16.002 Leihgebühr für Unterverteiler**
Leihgebühr für Unterverteiler
bestückt mit
4 Stck 230V Steckdosen 16A
mit einer Anschlußleitng von ca. 40 Meter Länge und den
erforderlichen CEE Stecker/Kupplung zum Anschluß am
Baustromverteiler
liefern,montieren und betriebsbereit anschließen
Menge: 12,000 Mona

**16.003 Gummikabel H07RN-F 3G1,5**
Gummikabel H07RN-F 3G1,5
schwere Gummileitung für Baustellen als H07RN-F 3G1,5
liefern und provisorisch an Wänden und Decken verlegen,
einschließlich Befestigung und allen Klein- und
Klemmmaterial.
Menge: 100,000 m

**16.004 Gummikabel H07RN-F 3G2,5**
Gummikabel H07RN-F 3G2,5
schwere Gummileitung für Baustellen als H07RN-F 3G2,5
liefern und provisorisch an Wänden und Decken verlegen,
einschließlich Befestigung und allen Klein- und
Klemmmaterial.
Menge: 100,000 m

**16.005 Gummikabel H07RN-F 5G1,5**
Gummikabel H07RN-F 5G1,5
schwere Gummileitung für Baustellen als H07RN-F 3G1,5
liefern und provisorisch an Wänden und Decken verlegen,
einschließlich Befestigung und allen Klein- und
Klemmmaterial.
Menge: 50,000 m

**16.006 Gummistecker 230V**
Gummistecker 230V
liefern und betriebsfertig montieren
Menge: 5,000 St

**16.007 Gummikupplung 230V**
Gummkupplung 230V
liefern und betriebsfertig montieren
Menge: 5,000 St

**16.008 CEE-Stecker 5 x 16A**
CEE-Stecker 5 x 16A
liefern und komplett montieren.
Menge: 2,000 St

**16.009 CEE-Stecker 5 x 32A**
CEE-Stecker 5 x 32A
liefern und komplett montieren.
Menge: 2,000 St

**16.010 CEE-Kupplung 5 x 16A**
CEE-Kupplung 5 x 16A
komplett liefern und betriebsfertig montieren
Menge: 1,000 St

**16.011 CEE-Kupplung 5 x 32A**
CEE-Kupplung 5 x 32A
komplett liefern und betriebsfertig montieren
Menge: 1,000 St

**16.012 LED-Feuchtraumleuchte**
LED-Feuchtraumleuchte
mit integrierten zertifizierten ON/OFF Treibern und
ENEC-Prüfzeichen
Steuerungssystem: ON/OFF
Montageart: Aufbau
Montageort: Decke / Wand
Abmessungen ca.: Länge 1477 mm x Breite 85 mm x
Höhe/Tiefe 86 mm
Schutzart: IP66
Schutzklasse: I
Schlagfestigkeit: IK08
Zulässige Umgebungstemperatur: -20 °C...+45 °C
Farbe: hellgrau, ähnlich RAL 7035
Nennspannung: 220 - 240 V AC/DC / 50 - 60 Hz
Einschaltstrom: ca. 25 A / 290 µs
Diffusor: opal
Lichtaustritt: direkt
Unified Glare Rating: <=25
Bemessungsleistung P: ca. 42 W
Lichtstrom: ca. 6800 lm
Lichtausbeute: ca. 161 lm/W
Farbtemperatur: 4000 K
Farbwiedergabeindex Ra: > 80
Bemessungslebensdauer L80B50 bei 25 °C: 102000 h
Glühdrahtprüfung nach IEC 60695-2-10: 850 °C
Photobiologische Sicherheit: RG0

Dient als Baubeleuchtung
liefer, montieren und betriebsbereit anschließen
Menge: 15,000 St

*Hinweis*
Stundenlohnarbeiten Baustellenversorgung
vorwiegend zum Umbau der Baubeleuchtung
in den verschiedenen Ausbauphasen

Zur Ausführung der vertraglichen Leistung werden unter
Umständen Stundenlohnarbeiten erforderlich,
hauptsächlich für die Freischalt-, Abklemmarbeiten und
Umbau und Rückbau der erforderlichen aufgeführten
Anlagen.

Die Verrechnungssätze für die Stundenlohnarbeiten sind
dem Wettbewerb zu unterstellen. Die Bieter werden daher
aufgefordert, Verrechnungssätze (_/ Stunde)
anzubieten, in denen unaufgegliedert Lohn- und
Gehaltskosten der Baustelle einschliesslich
Aufwendungen für vermögenswirksame Leistungen, Lohn-
und Gehaltsnebenkosten der Baustelle,
Sozialkassenbeiträge und Zuschläge für Gemeinkosten
einschliesslich Winterbauumlage und Gewinn (sogenannter
Unternehmerzuschlag) enthalten sind.

Die Bieter erklären mit der rechtsverbindlichen
Unterschrift unter dem Angebot, daß die nachstehend
aufgeführten Stundenverrechnungssätze unter Beachtung
der preisrechtlichen Vorschriften und der
Vertragsbedingungen ermittelt worden sind und
unabhängig von der Anzahl der abgerechneten Stunden
gelten. Bei jeder Gruppe ist als Vordersatz die Zahl
der voraussichtlich erforderlichen Arbeitsstunden
angegeben, wobei die fiktiven Arbeitsstunden
ausschliesslich der Angebotswertung im Preisspiegel
dienen. Abgerechnet werden nur die tatsächlich
geleisteten Stundenlohnarbeiten nach den vereinbarten
Vertragsbedingungen.

Hinweis:
Welche Qualität (M/H) für die Stundenlohnarbeiten
erforderlich ist, wird durch die Bauleitung vorgegeben.
Danach erfolgt die Abrechnung.

**16.013 Monteurstunden**
Monteurstunden
Stunden für einen Elektromonteur wie vor beschrieben
zum Nachweis
Menge: 24,000 St

**16.014 Helferstunden**
Helferstunden
Stunden für einen Elektrohelfer wie vor beschrieben zum
Nachweis
Menge: 24,000 St

### Los 17 Besondere Leistungen

*Hinweis*
Zur Ausführung der vertraglichen Leistung werden unter
Umständen Stundenlohnarbeiten erforderlich.

Die Verrechnungssätze für die Stundenlohnarbeiten sind
dem Wettbewerb zu unterstellen. Die Bieter werden daher
aufgefordert, Verrechnungssätze (_/ Stunde)
anzubieten, in denen unaufgegliedert Lohn- und
Gehaltskosten der Baustelle einschliesslich
Aufwendungen für vermögenswirksame Leistungen, Lohn-
und Gehaltsnebenkosten der Baustelle,
Sozialkassenbeiträge und Zuschläge für Gemeinkosten
einschliesslich Winterbauumlage und Gewinn (sogenannter
Unternehmerzuschlag) enthalten sind.

Die Bieter erklären mit der rechtsverbindlichen
Unterschrift unter dem Angebot, daß die nachstehend
aufgeführten Stundenverrechnungssätze unter Beachtung
der preisrechtlichen Vorschriften und der
Vertragsbedingungen ermittelt worden sind und
unabhängig von der Anzahl der abgerechneten Stunden
gelten. Bei jeder Gruppe ist als Vordersatz die Zahl
der voraussichtlich erforderlichen Arbeitsstunden
angegeben, wobei die fiktiven Arbeitsstunden
ausschliesslich der Angebotswertung im Preisspiegel
dienen. Abgerechnet werden nur die tatsächlich
geleisteten Stundenlohnarbeiten nach den vereinbarten
Vertragsbedingungen.

Hinweis:
Welche Qualität (M/H) für die Stundenlohnarbeiten
erforderlich ist, wird durch die Bauleitung vorgegeben.
Danach erfolgt die Abrechnung.

**17.001 Monteurstunden**
Monteurstunden
einschl. Fahrgeld und Auslösung zum Nachweis.
Menge: 20,000 St

**17.002 Helferstunden**
Helferstunden
einschl. Fahrgeld und Auslösung zum Nachweis.
Menge: 20,000 St

**17.003 Baustelleneinrichtung**
Baustelleneinrichtung
sowie An- und Abtransport sämtlicher für die Ausführung
benötigter Geräte.
Geräte vorhalten und nach Fertigstellung räumen.
Die beschriebenen Bauabschnitte sind zu
berücksichtigen. siehe ZTV 11-1
Menge: 1,000 Psch

**17.004 Montageunterlagen und Montagezeichnungen Elektro**
Montageunterlagen und Montagezeichnungen Elektro

Montagezeichungen Elektro nach örtlichem Aufmaß, in
Abstimmung mit der Bauleitung vor Ort koordinieren,
auch mehrfach, bis zu 10 mal, und erstellen.

Die Ausführungs- und Montagezeichnungen sind spätestens
zwei Wochen vor Baubeginn dem zuständigen Fachplaner
zur Prüfung und Freigabe zu übergeben.

Die Pläne sind mindestens im Maßstab 1:50, bei
besonders kritischen Stellen auch mit einem kleineren
Maßstab zu erstellen.

Die Zeichnungen sind nach DIN gefaltet und in einem
geeigneten Ordner, mit Beschriftung des Bauvorhaben und
des Erstellers abgeheftet zu übergeben. In den
Zeichnungen sind alle relevante  Daten wie Leitungsart,
Dimension, Installationshöhen, Einbauteile,
Revisionsklappen, Auslegungswerte, Einstellwerte usw.
einzutragen und darzustellen.
Auf Wunsch des Bauherren / der Bauleitung sind die
Pläne auch im DWG/DXF und PDF Format zu übergeben.
Menge: 1,000 Psch

**17.005 Revisionsunterlagen und Revisionszeichnungen Elektro**
Revisionsunterlagen und Revisionszeichnungen Elektro

Die Revisionsunterlagen sind dem AG bei der Übergabe
bzw. bei der Abnahme der Anlage in folgendem Umfang in
3- facher Ausfertigung auszuhändigen:
- Revisionszeichnungen entsprechend dem Umfang der
Ausführungszeichnungen  als EDV- Ausdruck  (Farbplott)
sowie Unterlagen der installierten Einzelanlagen
jeweils bestehend aus:
- Gesamtschaltbild
- Blockschaltbild
- Modulbeschreibung
- Datenblätter
- Bedienungsanleitungen Einzelkomponenten
- Zusammenstellung der technischen Daten derjeweiligen
Anlagen, wie
  in den Titeln aufgeführt, bestehend aus:
- Bedienungsanleitungen
- Betriebs- und Wartungsanleitungen
- Montageanleitungen
- Technische Beschreibungen und Daten der Hersteller
von installierten
  Geräten bzw. Einbauten wie Leuchten, Schalter usw.
- Prüf- und Messprotokolle wie oben  aufgeführt
- Konformitätserklärungen für Verteilungsanlagen
- Bauartzulassung der verwendeten
Brandschutzmaterialien
- Bedienungsanleitungen Anlagenspezifisch
- Verteilerbelegung
- Einweisungsprotokoll

Die Revisionszeichnungen sind im DXF -Datenformat und
im pdf.-Format auf elektronischem Datenträger (CD-ROM )
zu speichern und den Revisionsunterlagen beizufügen.
Menge: 1,000 Psch

**17.006 Einweisung**
Einweisung
des für die spätere Bedienung und Wartung der
allgemeinen Elektroanlage zuständigen Personals

- Elektrische Anlagen
- Beleuchtungsanlagen
- EDV-Anlagen
- Verteilungsanlagen
- Sonnenschutzanlage
-  etc.

einschl. Erstellung eines schriftlichen Protokolls.
Menge: 1,000 Psch

### Los 18 Wartung

*Hinweis*
Wartungsverträge
Die im Leistungsverzeichnis abgefragten
Wartungsangebote werden in der Wertung der Angebote
preislich für den gesamten Auftragszeitraum von
4 Jahren berücksichtigt und gewertet.
Die Wartung wird nicht direkt Bestandteil des
Hauptauftrages.
Die Beauftragung erfolgt jedoch im Nachgang durch
separate Haushaltsmittel der Stadt Münster.

**18.001 Wartung der Allgemeinen Elektroinstallation und der Brandmeldeüberwachung**
Wartung der allgemeinen Elektroinstallation und der
Brandmeldeüberwachung

Folgende Leistungen sind durchzuführen:
- Sichtkontrolle aller elektrischen Anlagen, Bauteile
  und Beleuchtungskörper
- Kontrolle der Prüfungsparameter und Störungsmeldungen
- Durchführung einer Funktionsprüfung aller
  elektrischer Anlagen
- Überprüfung der Sonnenschutzanlagen und
  Sicherheiseinrichtungen wie Notstromversogungen
- Kontrolle aller Unterverteiler und Prüfung der Zu-
  und Abgangsleitungen auf festen Sitz
- Überprüfung aller Rauchmelder auf Funktion /
  Überprüfung der Akkukappazität
- Erstellung eines Wartungsprotokolles
- Gegebenenfalls Erstellung eines Angebotes bezüglich
  Instandsetzung.

In den Wartungskosten sind alle Nebenkosten wie
Personal-, Reise- und gegebenenfalls
Übernachtungskosten enthalten. Zuschläge bei Ausführung
der Arbeiten außerhalb der normalen Arbeitszeiten
werden gesondert berechnet.

Es wird beabsichtigt, den Wartungsvertrag über den
Zeitraum von 4 Jahren abzuschließen.

Hinweis:
Die Wartung wird durch separate Haushaltsmittel
beauftragt und diese Positionen werden bei
Auftragsvergabe nicht hinzugezogen.
Menge: 4,000 Jahr

**18.002 Wartungs- und Instandhaltungsvertrag Einbruchmeldeanlage**
Wartungs- und Instandhaltungsvertrag
für vorgenannte Einbruchmeldeanlage während der
Gewährleistung:

inkl. Fahrtkosten, Dokumentation und aller anfallenden
Nebenkosten.

Die Wartungsarbeiten sind gemäß der gesetzlichen
Anforderungen und Herstellervorschriften durchzuführen.

Wartung vorbezeichneter Anlage gemäß den Bestimmungen
und Richtlinien, die für EMA und UMA gelten,
insbesondere VDE 0800 und die in VDE 0800 Teil 1 2c
genannten weiteren Bestimmungen und Richtlinien, DIN
57833/VDE 0833 Teil 1 und Teil 3, die jeweils gültigen
VdS-Richtlinien für "Einbruch- und
Überfall-Meldeanalagen" sowie die Vorschriften des
Systemherstellers, vierteljährliche Wartung und
jährliche Inspektion gemäß Prüfverordnung,
einschl. aller Nebenkosten

Der Wartungsvertrag ist für eine Laufzeit von vier
Jahren mit dem Preis pro Jahr anzubieten.
Menge: 4,000 Jahr

USt %: 19,00
